# Sanierung Sportanlage Mitterteich
Angebotsaufforderung (GAEB DA XML 3.3, DA83)
Projekt: 1518
Währung: EUR
Erstellt mit: GXML Toolbox V3.3 R20220330, ORCA AVA 27 27.00.00, 18.02.2026

## BAUBESCHREIBUNG
1. Anlass, Gegenstand und Lage des Bauvorhabens
Die Stadt Mitterteich plant ihre Freisportanlage mit einer Leichtathletikanlage Typ B mit 400m Laufbahn, Rasenspielfeld 130x68m, 2 Allwetterplätze und Kugelstoßanlage zu sanieren. Zusätzlich wird ein Sanitärgebäude gebaut. In diesem LV sind nur die Fundamentierarbeiten enthalten.

2. Beschreibung der Baumaßnahme
Die Maßnahme Tiefbauarbeiten umfasst, im Wesentlichen folgende Leistungen:

- Rückbau bestehender Oberflächenbefestigungen
- Abbruch von Tragschichten, Asphalt und EPDM-Belag
- Erdarbeiten zur Geländeangleichung
- Fundamente für Bauwerke
- Kanalbauarbeiten für Regen- und Schmutzwasser, DN 100 - 350 mit Einlaufvorrichtungen, Rinnen mit Abdeckung, Sickerleitungen
- Verlegung von Leerrohren und Elektroleitungen
- Errichtung von Mauern
- Pflasterarbeiten mit Betonpflaster mit zugehörigem Unterbau und Einfassungen
- Einbau von Ausstattungsgegenständen
- Errichtung eines Rasenspielfeldes mit Bewässerung
- Errichtung 400m Rundlaufbahn und Allwetterplätze

3. Bauausführung
3.1 Bauablauf
Aufgrund der Gegebenheiten im Wohnumfeld ist die tägliche Bauausführung in Bezug auf Verschmutzung und Lärm an die Gegebenheiten anzupassen.
Es ist damit zu rechnen, dass die Baustelleneinrichtung mindestens einmal umgelagert werden muss. Der Aufwand hierfür ist in die Einheitspreise einzukalkulieren.
Baubeginn/Bauende/Einstellung der Arbeiten/Wiederaufnahme der Arbeiten ist dem Bauherrn und seinen Vertretern jedoch mindestens eine Woche vorab anzuzeigen

3.2 Bauablauf-/Bauzeitenplan
Die Ausführung erfolgt gemäß Bauablaufplan, Leistungsverzeichnis und nach Anweisung des AG.
Die Planunterlagen für die Angebotsphase sind auszugsweise den Ausschreibungsunterlagen beigefügt.
Der Bauablauf ist in einem detaillierten Bauzeitenplan darzustellen und an den AG 5 Werktage vor Baubeginn zur Prüfung zu übergeben. Der AG behält sich vor, Änderungen im Bauablaufplan des AN vorzunehmen. Der Bauzeitenplan muss die vertraglich vereinbarten Ausführungsfristen berücksichtigen und ist mit dem Baufortschritt zu aktualisieren. Das Aufstellen und das Aktualisieren des Bauzeitenplans werden nicht gesondert vergütet.
Die Bauzeitplanung muss mit den Leistungen der anderen Gewerke hinsichtlich des Bauablaufs, der Flächen zur Baustelleneinrichtung und der Verkehrsführung koordiniert werden. Es ist sicherzustellen, dass die vertraglich vereinbarte Gesamtbauzeit, sowie die Bauzeiten für einzelne Abschnitte nicht überschritten wird - ggf. durch Verstärkung der Baustellenbesetzung.
Baubeginn: spätestens KW19 2026
Bauende: KW49 2026

3.3 Verkehrssicherung/Sicherung der Baustelle
Die Verkehrssicherung erfolgt entsprechend den Festsetzungen der verkehrsrechtlichen Anordnung. Sie ist vom AN im Detail mit den zuständigen Behörden abzustimmen und ohne besondere Vergütung zu beantragen. Die üblicherweise bei dieser Art der Baumaßnahme zu erwartenden Auflagen der anordnenden Behörde sind bei der Preisbildung der entsprechenden Leistung des LV zu berücksichtigen.
Zudem ist zu beachten, dass Teile der auszuführenden Leistungen im öffentlichen Bereich stattfinden.

3.4 Liefern von Baustoffen und Bauteilen
Alle Leistungen umfassen auch die Lieferung der dazugehörigen Stoffe und Bauteile einschl. Abladen und Lagern auf der Baustelle, wenn in der Leistungsbeschreibung nichts anderes vorgesehen
ist. Bei Erdarbeiten umfassen die Leistungen die Lieferung des Bodens nur dann, wenn diese in der jeweiligen Leistungsposition vorgesehen sind.

3.5 Eigenüberwachungsprüfung
Die Verdichtungsprüfungen sind vom AN gemäß ZTV-E und ZTV A-StB nachzuweisen. Die Ergebnisse der Eigenüberwachung (Ergebnisprotokolle und Niederschriften) sind dem AG ohne besondere Aufforderung für alle durchgeführten Prüfungen vorzulegen.
Die Termine der Eigenüberwachung sind dem AG 2 Tage vorab anzuzeigen und im Bautagebuch zu dokumentieren. Der AG behält sich eine Teilnahme an den Eigenüberwachungsprüfungen vor, damit die Ergebnisse gegebenenfalls als Kontrollprüfungen übernommen werden können.
Als Methode der Prüfungen nach ZTVE sind statische Lastplattendruckversuche für das Planum vorzusehen.
Im Bereich von Leitungsgräben sind Verdichtungsprüfungen mit dem Künzelstab durchzuführen.
Die Verdichtungsprüfungen sind dabei in einem Abstand von 25 m in den Gräben sowie einmal im Bereich von Schachtbauwerken durchzuführen.
Die Durchführung der Verdichtungsprüfungen hat im Beisein der örtlichen Bauüberwachung zu erfolgen. Über die durchgeführten Verdichtungsprüfungen ist ein Untersuchungsprotokoll zu führen. Darüber hinaus ist ein Lageplan mit Einzeichnung der Lage der Verdichtungsprüfungen vorzulegen.
Die Verdichtungsprüfungen sowie die Erstellung der Dokumentation einschließlich Lageplan sind als Eigenüberwachungsprüfung ohne gesonderte Vergütung durchzuführen. Die Aufwendungen hierfür sind in die Einheitspreise einzurechnen.

3.6 Arbeitsraum
In Teilen des Baubereichs sind die zur Verfügung stehenden Arbeitsraumbreiten begrenzt. Es sind (ggf. kleine bzw. kleinste) Arbeitsgeräte einzusetzen, die für das zur Verfügung stehende Baufeld geeignet sind.

3.7 Einmessung von Rohrkrümmern
Rohrgräben im Bereich von Rohrformteilen (Bögen, Abzweige etc.) dürfen erst nach erfolgter Einmessung der Formteile auf Veranlassung des AG verfüllt werden. Die Termine für die Einmessung sind mit der örtlichen Bauüberwachung rechtzeitig abzustimmen.

3.8 Tagesberichte
Vom AN sind die Tagesberichte täglich zu führen und der örtlichen Bauüberwachung zur Prüfung vorzulegen.

3.9 Straßenreinigung
Verunreinigungen der vorhandenen Straßen im unmittelbaren und mittelbaren Umfeld der Baustelle sind durch geeignete Maßnahmen zu vermeiden.
Nicht vermeidbare Verunreinigungen sind täglich über die gesamte Bauzeit umgehend zu beseitigen.
Aufwendungen für die - auch tägliche - Straßenreinigung werden nicht gesondert vergütet.

3.10 Zusätzliche technische Vorschriften
Beim Lagern und Umgang mit Treibstoffen, Ölen oder anderen wassergefährdenden Stoffen ist besonders darauf zu achten, dass Gewässer nicht verunreinigt werden.
Für neu anzufahrendes Material (z. B. Auffüllmaterial) ist nach Aufforderung durch die zuständige Behörde ein Unbedenklichkeitsnachweis vorzulegen. Bei der Baustelleneinrichtung ist darauf zu achten, dass Treibstoffe und andere wassergefährdende Stoffe nach der Verordnung über Anlagen zum Lagern, Abfüllen und Umschlagen wassergefährdender Stoffe sowie die Zulassung von Fachbetrieben (Anlagen- und Fachbetriebsverordnung) - VawSF - gelagert werden. Einwandige Lagerbehälter müssen in einem flüssigkeitsdichten und ausreichend großen Auffangraum stehen. Betankungsvorgänge mit Abfüllbehältern etc. sind auf dichten Standorten oder mit zusätzlichen Sicherungsmaßnahmen, z. B. innerhalb von Wannen oder über ausgelegten Dichtungsbahnen auszuführen, damit Treibstoffe, Öle und dergleichen, die verschüttet werden, nicht in den Untergrund eindringen können. Bei der Betankung von Maschinen und Geräten ist entsprechend zu verfahren. Im Freien stehende Anlagen sind zu überdachen.
Bei Unfällen mit wassergefährdenden Stoffen, die Auswirkungen auf das Grundwasser haben, ist das Landratsamt Amberg- Sulzbach zu verständigen.

4. Nachweis des Baustoffverbrauchs / Soll-/Ist-Vergleich
Als Nachweis für den Baustoffverbrauch ist bei Schüttgütern die zeitnahe Vorlage von Lieferscheinen zur Unterschrift durch die örtliche Bauüberwachung gefordert. Die Lieferbelege sind in 2-facher Ausfertigung vorzulegen. Der Unternehmer erhält die quittierte erste Ausfertigung zurück.
Diese ist der Schlussrechnung als Beleg beizufügen.
Lieferscheine von Schüttgütern müssen folgende Angaben enthalten:
- Standort der Waage
- Datum und Uhrzeit der Wägung
- Name der Baustelle
- Art des Wägegutes
- Wiegescheinnummer
- eingedrucktes Brutto- und Taragewicht
- polizeiliches Kennzeichen des Fahrzeuges
Lieferscheine, die den oben aufgeführten Vorgaben nicht entsprechen, werden nicht anerkannt. Mit der Schlussrechnung ist vom AN eine Auflistung aller Lieferscheine in Abhängigkeit der Materialarten zu erstellen. Es ist ein Soll-/Ist-Vergleich mit den abgerechneten Materiallieferungen durchzuführen.
Die bei den Positionen angegeben Umrechnungsfaktoren werden zugrunde gelegt, wenn kein Einzelnachweis der Proctor-Dichte durch ein anerkanntes Prüflabor vorgelegt wird.

Mit dem Soll-/Ist-Nachweis ausgewiesene Unterschreitungen der Materiallieferungen werden von der Schlussrechnung in Abzug gebracht.

Für alle sonstigen gelieferten oder entsorgten Stoffe sind die Umrechnungsfaktoren gemäß dem Europäischen Abfallverzeichnis (AVV - Abfallverzeichnis-Verordnung), Umrechnungsfaktoren zugrunde zu legen.

5. Unfallverhütungsvorschriften
Der Bieter verpflichtet sich mit der Angebotsabgabe, alle Sicherheitsvorschriften zu beachten. Alle eingesetzten Geräte haben den UVV und den DIN-Normen zu entsprechen. Die einschlägigen Sicherheitsbestimmungen, die UVV des Gemeindeunfallversicherungsverbandes bzw. der zuständigen Berufsgenossenschaft und der StVO sind einzuhalten.

6. Vereinbarungen
Es wird darauf hingewiesen, dass alle Vereinbarungen auf der Baustelle, die nicht vertraglich beurkundet sind, der schriftlichen Bestätigung des Auftraggebers bedürfen, um verbindlich zu sein.

7. Anzuwendende Normen
Alle zur vertrags- und fachgerechten Ausführung erforderlichen DIN-Normen, ZTVen und ATVen in der drei Monate vor Ablauf der Abgabefrist gültigen Fassung werden Vertragsbestandteil, sofern sie nicht im Einzelfall ausdrücklich ausgeschlossen sind.

8. Anlagenverzeichnis
Lageplan 1:200
Baugrundgutachten

## ABBRUCHARBEITEN ZTV
1. Allgemeines:

Es gelten die einschlägigen Unfallverhütungsvorschriften der Berufsgenossenschaft.

2. Ausführung:

Dem Auftragnehmer überlassene Bestandspläne sind vor der Ausführung auf den Umfang der Abbruchmaßnahmen zu prüfen.
Unstimmigkeiten sind sofort mit der Bauleitung zu klären. Bauteile und eingebaute Teile, die zu sichern oder zu bergen sind, sind zu Beginn der Abbrucharbeiten zu sichern. Der Auftragnehmer haftet auch für die Beachtung aller behördlichen Auflagen und Bestimmungen, die die Unfallverhütung und die öffentl. Sicherheit betreffen. Der Auftragnehmer hat sich vor Arbeitsbeginn über die Lage von VersorgungsleiTungen und Kabeln zu informieren, sowie zu versichern, dass alle Versorgungsleitungen getrennt und der Abbruch von dem Versorgungsunternehmen freigegeben ist. Die Sicherung im Grundstück verbleibender Leitungen obliegt dem Auftragnehmer.

Das Abbruchmaterial wird, soweit im LV nichts anderes beschrieben, Eigentum des Auftragnehmers und ist auf einen selbstzuwählenden Schuttplatz zu bringen. Sämtliche anfallende Kipp- u. Lagergebühren sind mit den Einheitspreisen abgegolten.

Zur Erhaltung vorgesehene Bauteile (auch Gehölze) sind ggf. gegen Beschädigung durch den AN unentgeltlich zu sichern.
Im Schadensfall ist Ersatz zu leisten

3. Aufmaß und Abrechnung:
Die Abrechnung erfolgt nach gemeinsamen Aufmaß der festen Masse vor Beginn, bzw. während der Abbrucharbeiten.

## ERDARBEITEN ZTV
1.Allgemeines

Für die Ausführung gelten die DIN 18300,18320,18330,18331 und die darin aufgeführten Bestimmungen.
Der Auftragnehmer ist verpflichtet sich vor Arbeitsbeginn über die Trassenführung von Ver- und Entsorgungsleitungen aller Art bei den zuständigen Stellen zu informieren. Die Gesamtleistung beinhaltet die Herstellung, Erhaltung und Beseitigung der erforderlichen Baustraßen und Zufahrtswege. Ebenso die Nivellierung der einzelnen Höhen und alle erforderlichen Einmessungen und Absteckungen. Soweit in den einzelnen Positionen auf die entsprechende Positionsnummer der "Leistungsbeschreibung für die Ausführung von Straßenbauarbeiten LB-STRA" verwiesen wird, gilt der Text lt. LB-STRA; die dort aufgeführten Vorbemerkungen und zusätzlichen technischen Vorschriften gelten ergänzend.

2. Ausführung

Gründungssohlen sind auf +/- 2 cm zu planieren. Bodenauftrags- und Bodenabtragsflächen sind auf +/- 3 cm zu planieren - einschl. Geländeprofilierung und Mulden. Zu tief ausgehobene Gründungssohlen dürfen nur mit Kies oder Beton, der anschließend bis zur Standfestigkeit verdichtet wird, wiederaufgefüllt werden.
Böschungen von Baugruben und Gräben sind nach DIN 4124 auszuführen. Bei Platzbeschränkungen, die einen Aushub mit fachgerechter Abböschung nicht zulassen, sind vom Auftragnehmer alle erforderlichen Sicherungsmaßnahmen gegen Nachrutschen usw. zu treffen.

Die Verfüllung von Rohrgräben hat mit nicht bindigem Boden zu erfolgen, der in Schichten von 25 cm eingebaut und verdichtet wird. Bis 25 cm über dem Rohrscheitel darf nicht maschinell verdichtet werden. Zur Humusierung vorgesehene Flächen sind  unmittelbar vor dem Humusauftrag
30 cm tief aufzulockern. Dies gilt insbesondere für Flächen, die durch den Baustellenbetrieb stark verdichtet wurden. Bei Frostgefahr darf Baugruben- bzw. Fundamentaushub vorerst nur bis 1.20 m über die Gründungssohle erfolgen.

- Folgende Angaben für EV2 und EV1 Werte bedeuten:
<=  kleiner gleich
>=  größer gleich

3. Aufmaß und Abrechnung

Aufmaß und Abrechnung erfolgen nach VOB/C DIN 18300, sofern im folgenden und im Leistungsverzeichnis nichts anderes bestimmt ist, bzw. kein Pauschalvertrag vorliegt.
- Aushubmengen werden nach fester Masse an den Entnahmestellen ermittelt
- Auffüllmengen  nach dem Ausmaß der verdichteten Schüttkörper
- Böschungswinkel werden nicht  vergütet.
- Arbeitsraumbreiten  werden nach VOB/C DIN 18300 Abs. 5.1.3.2. berechnet
- Die Abrechnung erfolgt nach Profilen, die nach Gauss/Elling berechnet werden
- Ein elektronisches Aufmaß ist nur nach Absprache und mit Zustimmung des AG zulässig Folgende Leistungen sind in die Einheitspreise einzukalkulieren sofern im Leistungsverzeichnis keine gesonderte Position dafür angesetzt ist:
- Sämtliche unter Punkt 1 und 2 der ZTV genannten Anforderungen und Ausführungshinweise
- Vor Beginn und nach Beendigung der Arbeiten ist gemeinsam mit der Bauleitung ein Geländenivellement zu erstellen
- Einrichten und Räumen der Baustelle (falls keine Position im LV)

## ENTWÄSSERUNG ZTV
1.Allgemeines:
Für die Ausführung der Arbeiten gilt die DIN 18306 (VOB C) und die darin aufgeführten ergänzenden Bestimmungen.
Sämtliche Höhenangaben von Grundleitungen beziehen sich auf +(-) 0 / OKF des Eingangsgeschoßes Soweit in den einzelnen Positionen auf die entsprechende Ortszahl der "Leistungsbeschreibung für die Ausführung von Straßenbauarbeiten" LB-STRA, verwiesen wird, gilt der Text laut LB-STRA, die dort aufgeführten Vorbemerkungen und Zusätzlichen Technischen Vorschriften gelten ergänzend.

2.Ausführung:
Vor Bestellung des Materials sind die vorhandenen Sohlen der Schächte, an die angeschlossen wird, zu überprüfen. Unstimmigkeiten sind der BL zu klären.
Die Entwässerungsleitungen sollen im allgemeinen ein Gefälle von 2% nicht überschreiten und 1% nicht unterschreiten. Sie dürfen nur mit Abzweigen von 45 Grad zusammengeführt werden. Doppelabzweige sind unzulässig. Rohrbogen dürfen eine Krümmung von 45 Grad nicht überschreiten. Anschlußmuffen für Fallrohre und Bodeneinläufe im Gebäude müssen mit ihrer Muffenoberkante auf 30 cm unter der Oberkante des fertigen Fussbodens eingebaut werden. Von diesen Anschlußmuffen muß die Leitung unter 45 Grad zur Grundleitung fallen.

3.Aufmaß und Abrechnung

Sofern kein Pauschalvertrag vorliegt bzw. im Leistungsverzeichnis nichts anderes erwähnt ist, erfolgt Aufmaß und Abrechnung nach VOB / C DIN 18306 Abs. 5

## STAHLBETONARBEITEN Z T V
Für die Ausführung der Arbeiten sind bezüglich der Kornzusammenstellung, der Zuschlagsstoffe, des Mischungsverhältnisses und der Würfelfestigkeit der Betonproben, die amtlichen Bestimmungen nach dem neuesten Stand DIN 1045, 1048 und 1084 maßgebend. Folgende Leistungen sind in die Einheitspreise einzukalkulieren: Das Erstellen einer sauberen und dichten Schalung einschl. aller erforderlichen Absprießungen, Leergerüsten usw., das sorgfältige Ausschalen, die Lieferung der Bindemittel und Zuschlagsstoffe, die Zubereitung und Einbringung des Betons, die genaue Erstellung aller Aussparungen und Schlitze, das Herstellen der Anker, Dübel, Kästen, bauseits gelieferter Einbauteile, sowie das Einlegen von Dreikantleisten 15 x 15, bzw. 20 x 20 mm in alle Außenkanten der Betonteile, das Schließen, Schlitzen, Durchbrechen, Löchern usw., Stahlbetonflächen dürfen keine Stahlteile (Baustahlgewebe, Schalungsdrähte, Klammern usw.) aufweisen.

Alle Betonteile, die verputzt werden, sind nach dem Ausschalen sofort vorzuspritzen. Besonderer Wert wird auf DIN 1045 Punkt 13.2, Betondeckung der Bewehrung gelegt, deren Mindestwerte unbedingt einzuhalten sind, insbesondere bei Bauteilen, die aus Fertigteilen und Ortbeton zusammengesetzt sind, sowie Bauteile im Freien. Alle Aussparungsschlitze, Durchbrüche und Einbauteile sind vor dem Betonieren mit der Bauleitung, anhand der Arbeitspläne, auf Anzahl, richtige Lage und Fortführung aus anderen Geschossen, zu prüfen.
Nachträgliche Anerkennung und Vergütung für vergessene oder unrichtig ausgeführte Aussparungen wird nicht gewährt. Fehlerhaft ausgeführte Betonteile sind ohne besondere Vergütung zu beseitigen und nach Anweisung der Bauleitung zu erneuern. Die erforderlichen Schutzmaßnahmen gemäß DIN 1045 für die Kontroll- und Überwachungsarbeiten, sowie Aufmaß und Abnahmen, ist nach DIN 1045, Abschnitt 4, dem beauftragten Bauleiter oder dessen Vertreter namentlich vor Beginn der Arbeiten zu nennen:

..............................................
(Name)

Dieser ist auch für die erforderlichen Aufzeichnungen verantwortlich.
Die erforderlichen Schutzmaßnahmen gemäß DIN 1045, Abschnitt 11, für das Betonieren bei Außentemperaturen, bei kühler Witterung und Frost, sowie DIN 18331, VOB, Teil C, Absatz 4.3.1.2 sind ausdrücklich als Nebenleistung in die Einheitspreise einzukalkulieren. Die Betonfestigkeit ist für jeden von der Bauleitung geforderten Bauteil durch Probewürfel nachzuweisen. Für die Feststellung der Druckfestigkeit werden die Bayer.Landesgewerbe-anstalt Nürnberg oder die Zweigstelle Regensburg herangezogen. Der Transport der Würfel zur Prüfstelle sowie die Prüfkosten gehen zu Lasten des Auftragnehmers. Der Zeitpunkt der Herstellung der Probewürfel wird von der Bauleitung bestimmt. Einen Probewürfelsatz einschl. Aufsatz und Stampfer, hat der Auftragnehmer jederzeit auf der Baustelle bereitzuhalten. Die Betonverdichtung muß mit dem Innenrüttler erfolgen. Für feingliedrige Bauteile darf die Rüttlerflasche höchstens 35 mm Durchmesser haben. Die Prüfzeugnisse sind dem Statiker umgehend vorzulegen.
Für die Stahlbetonarbeiten sind die Baustahlarten gemäß statischer Berechnung vom ..........................des zuständigen Statikers ............................................................... bindend vorgeschrieben. Die statische Berechnung steht dem Auftragnehmer rechtzeitig zur Einsicht zur Verfügung. Ein Exemplar ist ständig auf der Baustelle bereitzuhalten.

Grundsätzlich gilt, falls nichts anderes vereinbart ist:
Die einzelnen Positionen sind ohne Stahleinlagen zu kalkulieren. Nur bei Fertigteilen, die in Stückzahlen angegeben sind, sind die Stahleinlagen mit einzurechnen. Bei allen anderen Positionen werden die Stahleinlagen gesondert vergütet, soweit nicht besonders im Leistungsverzeichnis beschrieben. Abgerechnet wird nach den sich aus den Bewehrungsplänen errechnenden Gewichten (techn. Gewicht). Sonstiger Rundstahl wird ebenfalls nach techn. Gewicht, DIN 488, Profileisen nach DIN 1025, abgerechnet. Kleineisenteile wie Steinschrauben, Pratzen, Laschen, Schweißverbindungen usw. sind beim Profilstahl mit einzukalkulieren. Es werden keine Handelsgewichte vergütet.
Abstandhalter, Spanndrähte usw. werden nicht vergütet und sind mit in die Stahlpositionen einzurechnen. Die für statisch beanspruchte Bauteile notwendigen Bewehrungspläne werden dem Auftragnehmer vom Auftraggeber durch den Statiker dreifach zur Verfügung gestellt und sind auf Übereinstimmung mit den Architektenunterlagen genauestens zu prüfen. Unstimmigkeiten sind der Bauleitung umgehend mitzuteilen.
Das Betonieren darf erst nach Abnahme der fertig gebundenen Bewehrung durch die Bauleitung bzw. den Statiker begonnen werden. Die Abnahmetermine sind mindestens 3 Tage vorher bekanntzugeben. Alle Deckenoberflächen sind vollkommen eben und horizontal abzugleichen und zu verreiben (Genauigkeit ist +/- 5 mm) abweichend von DIN 18 202 bzw. 18 203. Evtl. Unebenheiten sind sofort mit Feinbeton auszugleichen, Beton- und Mörtelreste sind vorher zu entfernen. In den Einheitspreisen inbegriffen ist der Aufwand für Schalung, Absteifung, sowie das Anlegen und Aussparen von Öffnungen, Heizungs- und Installationsschlitzen, nach Plan und Angabe, Fenster- und Türstürze bis zu einer Mauerlichte von 1,50 m werden nicht besonders vergütet und sind mit dem Betonwandpreis abgegolten.
Abgerechnet wird bei Wänden von Oberkante Fundierung bis Oberkante Deckenplatte, bei Stahlbetonbrüstungen von Oberkante Decke bis Oberkante Betonbrüstung. Die Abrechnung der Stahlbetondecken erfolgt von Außenkante zu Außenkante Rohbau, einschl. 20 mm Glaswollisolierung und Vormauerung entsprechend der Deckenhöhe. Diese Leistung ist in die Einheitspreise der Deckenflächen mit einzukalkulieren. Gemessen wird bei den Unterzügen und Stürzen der aus der Decke herausragende Querschnitt. Stützen werden von der Oberkante Decke bzw. Fundierung bis Unterkante Unterzug gemessen, im Bereich der Öffnungen der Außenwand bis Unterkante Fensterstürze. Bei den Stürzen wird der statische Querschnitt, auch bei der Einbindung, berechnet. Die Flächen der Treppenläufe werden in der Schräge von Knick zu Knick an der Unterseite gemessen. Soweit Betonteile im Außenmauerwerk liegen, sind diese grundsätzlich mit 3,5 cm starken Isolierbauplatten (Heraklith oder gleichwertig) vollflächig zu verkleiden und im Stoßbereich, entsprechend der Herstellervorschrift bzw. der Empfehlungen des Bundesverbandes Leichtbauplatten, auszubilden. Bei Querschnittsveränderungen, evtl. bedingt durch die Statik, von Stahlbetondecken, Stahlbetonstürzen, Stahlbetonunterzügen und Stahlbetonfensterunterzügen, erfolgt die Umrechnung der neuen Einheitspreise aufgrund der Angebotspreise. Bei Nichtbeachtung der DIN 1045, sowie der Auflagen und Vorschriften bezüglich der Betonherstellung, ist die Bauleitung berechtigt, Transportbeton von einer dem Güteschutz unterliegenden Herstellerfirma zu verlangen.

Der Auftragnehmer hat die Möglichkeit, Bauteile, die in den nachstehenden Positionen als Ortbeton ausgeschrieben sind, in einem gesonderten Angebot als Fertigteile anzubieten. Soweit dies Einsparungen, Vereinfachungen oder Ausführungserleichterungen bedeutet, sind Alternativangebote sogar erwünscht. Es sind dann alle Zusatzmaßnahmen, die durch eine andere Konstruktionsart entstehen, wie Verankerungen, Verfugungen usw. mit ein zukalkulieren. Die Ausführung darf erst nach Zustimmung des Auftraggebers erfolgen. Typengenehmigung mit Prüfzeugnissen anerkannter Institute für Statik, Schall- und Wärmeschutz, sind dem Auftraggeber nachzuweisen. Bei der Herstellung von Schalungen darf kein Schalöl verwendet werden, das für Spritzbewurf und Anstrich schädlich ist. Die Betonflächen müssen nach dem Ausschalen für einen Verputz oder Verfliesung ohne besondere Vorbehandlung geeignet sein.
Die Schlitzpläne sind unbedingt einzusehen.

Für die Wasserdichtigkeit der WU-Bauteile des Kellers - Wände und Bodenplatte ist besondere Sorge zu tragen. Besonders sorgfältige Verarbeitung der Schalung, Güteüberwachung des Betons und überdurchschnittliche Aufsicht der daran arbeitenden Personen ist unbedingt erforderlich.
Die Ausschalfristen und entsprechende Betonnachbehandlung der Bauteile vor allem derer aus WU-Beton sind zu beachten.
Für alle als wasserdicht beschriebenen Bauteile ist ein Sperrmittelzusatz der Firma Wörmann, oder gleichwertig, nach den Hersteller-Richtlinien zu verwenden.

Angebotenes Fabrikat:..............................................

## WEGEBAUARBEITEN ZTV
1. Allgemeines
Für die Ausführung gelten:
DIN 18315,18316,18317,18318,18320,18332,18333 VOB/C und die darin aufgeführten DIN-Normen und Bestimmungen,die ZTVE-StB 09(Zusätzliche Technische Vorschriften für Erdarbeiten im Straßenbau); ZTV Pflaster-StB 06, ZTV SoB-StB 04 und die TVT (Technische Vorschriften für Tragschichten) sowie ZTV Asphalt - StB 07 und EN 12 591.
Für Betonpflasterdecken gilt insbesondere: Wasserdurchlässigkeit der Tragschicht, k-wert >2x10 (-5) m/s, Tragschicht Ungleichförmigkeitszah > 13;Ev2 < 2,2. Die Baustoffe der Schichten sind filterstabil
herzustellen; Durchlässsigkeitsbedingung: D15/d15 > 1;
Sicherheitsbedingung gegen Erosion: D15/d85<4;
Sicherheitsbedingung gegen Kontakterosion: D50/d50<5; Bettungsmaterial 0/5 mit SZ 18;
Korngröße Bettungsmaterial und Fugenverfüllmaterial ist aufeinander abzustimmen. Die Filterstabilität der Korngrößen untereinander ist abzustimmen. Dies gilt wenn das Fugenmaterial
Durchlässigkeitsbedingung: D15/d15 <15: Sicherheitsbedingung gegen Kontakterosion D50/d50< 5, erfüllt. Oberfläche Bettung:  < 1 cm unter 4 m Latte;
Bei Lieferung von Pflaster aus Ländern, die nicht der Europäischen Union angehören, sind zur Wertung der Angebote Gütezeugnisse vorzulegen, welche zusätzlich zu den Nachweisen und Herstellererklärungen gem. DIN 1342 auch die Einhaltung der Anforderung der TL-Min-StB 2000 (Technische Lieferbedingungen für Mineralstoffe im Straßenbau, Ausgabe 2000) nachweisen.

2. Ausführung

Ist die Herstellung der Baugrundplanie, der Tragschichten und des Unterbaus nicht Auftragsbestandteil, so ist der Auftragnehmer verpflichtet, die Verdichtung und Planie der genannten Schichten auf ihre Eignung zu überprüfen. Der Auftragnehmer übernimmt die volle Gewährleistung für die Standfestigkeit des Oberbelags.
Die Wegebreite von Betonpflasterflächen ist auf das Pflastermaß abzustimmen.

3. Aufmaß und Abrechnung

Aufmaß und Abrechnung erfolgen nach VOB/C sofern in den einzelnen Positionen nichts anderes erwähnt ist.
Die in den ZTV gestellten Anforderungen an die Ausführung sind in die Einheitspreise einzurechnen.
Die Abrechnung der Tragschichten und der Untergrundplanie und Verdichtung erfolgt nach dem Flächenmaß des Belags.
Böschungswinkel und übergreifende Flächen für Planie und Verdichtung sind in die Einheitspreise einzurechnen.

## DECKENBAU
Deckenbau

1.  Allgemeines
1.1  Der Auftragnehmer hat die Eignung der vorgesehenen Böden, Gesteinskörnungen, Baustoffe, Baustoffgemische und Bauprodukte auf Verlangen nachzuweisen. Pechhaltige Schichten dürfen nicht heiß gefräst werden.

1.5  Ergänzend gilt für Abschnitt 5.03:
In Abänderung und Ergänzung des Anhang A der TL Asphalt-StB werden für Gesteinskörnungen im Asphalttragdeckschichtmischgut (AC TD) folgende Anforderung gestellt:
- Für grobe Gesteinskörnungen (Lieferkörnung > 2 mm): Widerstand gegen Zertrümmerung: Kategorie SZ22
- Für grobe und feine Gesteinskörnungen: Widerstand gegen Frost-Tausalz- Beanspruchung: Absplitterung = 8 M.-%

Bei Vollsperrung des Verkehrs bzw. bei Neubaustrecken sind die Asphalttragdeckschichten und die Asphaltdeckschichten in voller Breite mit einem Fertiger einzubauen. Halbseitiger Einbau ist nur mit Zustimmung des AG und in der Regel nur bei Aufrechterhaltung des Verkehrs zulässig; hierbei entstehende Erschwernisse sind in die Einheitspreise einzurechnen.

1.6 Ergänzend gilt für Abschnitt 5.05: Als Widerstand gegen Zertrümmerung wird für Gesteinskörnungen in Betondecken und Betonspuren
- ergänzend zu Tafel 3.D der TL LW - die Kategorie SZ26 gefordert. Eine Überschreitung dieser geforderten Katergorie ist bis zu einem Schlagzertrümmerungswert von 30 zulässig, wenn positive Erfahrungen vorliegen und Rundkorn verwendet wird.

Zur Herstellung von Pflasterdecken und Plattenbelägen nach ZTV LW dürfen als Bettungsmaterial und Fugenmaterial nur Baustoffgemische aus natürlichen Gesteinskörnungen verwendet werden. Sofern in der Leistungsbeschreibung nichts Anderes angegeben ist, gelten hierbei für alle zu verwendenden Gesteinskörnungen u.a. nachfolgende Kategorien als Anforderungen: C90/3,  SZ26, F4 .

Zur Herstellung von Pflasterdecken und Plattenbelägen nach ZTV Pflaster-StB dürfen als Bettungsmaterial und Fugenmaterial nur Baustoffgemische aus natürlichen Gesteinskörnungen verwendet werden.

Die im Bettungsmaterial und Fugenmaterial zu verwendenden Gesteinskörnungen gelten als frosttausalzbeständig, wenn nach der Frost-Tausalz-Beanspruchung die Absplitterung höchstens 8 M.-% beträgt.

Zur Herstellung ungebundener Deckschichten dürfen nur Baustoffgemische bzw. Gesteinskörnungsgemische aus natürlichen Gesteinskörnungen geliefert werden.

Die Gesteinskörnungen zur Befestigung der Seitenstreifen und der Zwischenstreifen müssen ausreichend widerstandsfähig gegen Frost- und Schlagbeanspruchung sein. Diese Anforderungen gelten als erfüllt, wenn die im Gesteinskörnungsgemisch verwendeten groben Gesteinskörnungen aus Gewinnungsstellen stammen, deren Gesteinskörnungen regelmäßig als Widerstand gegen Frostbeanspruchung die Anforderung der Kategorie Wcm0,5 erfüllt und als Widerstand gegen Zertrümmerung der Schlagzertrümmerungswert von 30 nicht überschritten wird.

Das Gesteinskörnungsgemisch muss verdichtbar und ausreichend tragfähig sein sowie eine für ausreichende Verdichtung notwendige Feuchte aufweisen. Im Anlieferungszustand darf der Feinanteil < 0,063 mm 8 M.-% nicht unterschreiten.

Zur Herstellung ungebundener Dynamischer Schichten und Deckschichten dürfen nur Baustoffgemische bzw. Gesteins- körnungsgemische aus natürlichen Gesteinskörnungen verwendet werden.

2.  Nebenleistungen

Die nachfolgend aufgeführten Leistungen gehören zur vertraglichen Leistung und sind in die Einheitspreise einzurechnen:

2.1  Schutzmaßnahmen gegen mineralische Stäube (TRGS 559) und potenziell asbesthaltige Stäube (TRGS 517) gehören zum Leistungsumfang.

2.2  Sofern keine Randeinfassung vorhanden ist, sind die Ränder von Asphaltschichten mit Ausnahme von Asphaltspuren durch den Einsatz geeigneter technischer Geräte, wie z. B. Kantenschrägformer am Fertiger und durch Kantenandrückrollen an der Walze, während des Einbau- und Verdichtungsvorganges geradlinig in einer Neigung von 1:1 bis 2:1 abzuböschen und gleichmäßig über die gesamte Fläche der Flanken anzudrücken und zu verdichten. Anstampfen von Hand wird nicht zugelassen.

2.3  Erschwernisse infolge wechselnder Breite, z.B. bei Fahrbahnaufweitungen für Einmündungen einschließlich der Eckausrundungen sowie Ausweichstellen, Fahrbahnverbreiterungen und dgl.

2.4  Sofern in der Leistungsbeschreibung nichts Anderes angegeben ist, werden Erschwernisse infolge vorhandener Einbauten sowie Arbeiten entlang von Gebäuden und Einfriedungen nicht gesondert vergütet. Wenn das Herstellen von Einbauten im Leistungsumfang des AN enthalten ist, gehören alle dadurch verursachten Erschwernisse zum Leistungsumfang.

2.5  Tagesanschlüsse, soweit sie nicht vom AG zu vertreten sind.

2.6  Nach Aufbringen der Oberflächenbehandlungen ist die zulässige Fahrgeschwindigkeit solange auf höchstens 40 km/h zu begrenzen, bis die Oberflächenbehandlung ausreichend fest und das zwischenzeitlich gelöste Korn entfernt worden ist. Das Aufstellen, Vorhalten und Abbauen der Beschilderung hierfür wird nicht gesondert vergütet.

2.7  Der Einbau von produktbezogenen Passsteinen und -platten an Kanten und Einfassungen zur Vermeidung von Kreuzfugen im Pflaster- und Plattenverband.

       3.  Besondere Leistungen
----------

       4.  Abrechnung

4.1  Sofern in der Leistungsbeschreibung nichts Anderes angegeben ist, wird der Einbau von Asphalttragdeckschichten und Deckschichten aus Asphaltbeton in straßenbegleitenden Park- und Busverkehrsflächen, in Plätzen und Nebenanlagen sowie in Zufahrten und Straßen- und Weganschlüssen bis zu 40 m Gesamtlänge und dgl. im Handeinbau vergütet.

4.2  Die in der Leistungsbeschreibung angegebenen Breiten sind die jeweiligen oberen Sollbreiten einer Schicht. Bei abgeschrägten Rändern von Asphaltschichten bleiben Unterschreitungen bzw. Überschreitungen dieser Breiten bei der Ausführung um nicht mehr als 5 cm bei Einzelwerten unberücksichtigt. Abgerechnet wird dabei die für die jeweilige Schicht geforderte Breite bis zur Mitte der mit einer Neigung von 2 zu 1 anzunehmenden Linie.
Bei wechselnden Einbaubreiten wie z.B. Fahrbahnaufweitungen, Ausweichstellen, Fahrbahnverbreiterungen sowie im Bereich von Randeinfassungen und dgl. gilt das örtliche Aufmaß.

4.3  Für Asphaltschichten nach ZTV Asphalt-StB ändert und ergänzt die "Asphalt-Kommunalstraßenregelung - LE" die ZTV Asphalt-StB bei Kontrollprüfungen, Abnahme, Mängelansprüche und Abrechnung.

## TRAGSCHICHTEN
Tragschichten

1.  Allgemeines

1.1  Der Auftragnehmer hat die Eignung der vorgesehenen Böden, Gesteinskörnungen, Baustoffe und Baustoffgemische auf Verlangen nachzuweisen.

Bei der Verwendung von Baustoffgemischen zur Herstellung von Schichten ohne Bindemittel nach den ZTV SoB-StB ist die Güteüberwachung auf den Wiegescheinen bzw. Lieferscheinen anzugeben. Vom Auftragnehmer kann als Nachweis der Güteüberwachung der von ihm zu liefernden Baustoffgemische die Vorlage des  letzten Fremdüberwachungszeugnisses des jeweiligen Lieferwerkes bzw. Aufbereiters verlangt werden.

Für RC-Baustoffe und RC-Gemische gilt:
- RC-Baustoffe müssen geprüft und im Hinblick auf die stoffliche Zusammensetzung, den Widerstand gegen Zertrümmerung, den Widerstand gegen Frost und die umweltrelevanten Merkmale (RW 1-Material nach den ZTV wwG-StB By) nach den TL G SoB-StB güteüberwacht sein.
- Der Auftragnehmer hat die Eignung der RC-Baustoffe bzw. RC-Gemische nachzuwiesen sowie die aktuellen Prüfzeugnisse der Fremdüberwchung vorzulegen.
- Bei der Verwendung von RC-Baustoffen bzw. RC-Gemischen ist auf den Wiegescheinen bzw. Lieferscheinen auch der Richtwert (RW) anzugeben.

1.2  Bei Vollsperrung des Verkehrs bzw. bei Neubaustrecken sind die Tragschichten in voller Breite einzubauen. Halbseitiger Einbau ist nur mit Zustimmung des AG und in der Regel nur bei Aufrechterhaltung des Verkehrs zulässig; hierbei entstehende Erschwernisse sind in die Einheitspreise einzurechnen.

Im Bereich von Pflasterdecken und Plattenbelägen muss die Zusammensetzung des für die Herstellung von Tragschichten ohne Bindemittel nach ZTV SoB-StB zu verwendenden Baustoffgemisches mit den Anforderungen an Wasserdurchlässigkeit und Tragfähigkeit abgestimmt werden.
In Ergänzung zu den Anforderungen nach ZTV SoB-StB ist für die Wasserdurchlässigkeit der Tragschichten im eingebauten Zustand ein Durchlässigkeitsbeiwert kf ³ 5,4 * 10-5 m/s einzuhalten. Der Anteil an abschlämmbaren Bestandteilen < 0,063 mm darf nach dem Einbau und Verdichten nicht mehr als 6 M.-% betragen.

Als Widerstand gegen Zertrümmerung wird für Gesteinskörnungen im Asphalttragschichtmischgut im Ländlichen Wegebau (AC T LW) - abweichend von Tafel 3.E der TL LW - dieKategorie SZ26 gefordert. Eine Überschreitung dieser geforderten Kategorie ist bis zu einem Schlagzertrümmerungswert von 30 zulässig, wenn positive Erfahrungen vorliegen und Rundkorn verwendet wird.

Als Anforderungen an Gesteinskörnungen zur Herstellung einer Wasserdurchlässigen Asphalttragschicht gelten die Eigenschaften und geforderten Kategorien der Gesteinskörnungen für Asphalttragschichtmischgut.

2.  Nebenleistungen

Die nachfolgend aufgeführten Leistungen gehören zur vertraglichen Leistung und sind in die Einheitspreise einzurechnen:

2.1  Sofern keine Randeinfassung vorhanden ist, sind die Ränder von Asphaltschichten durch den Einsatz geeigneter technischer Geräte, wie z.B. Kantenschrägformer am Fertiger und durch Kantenandrückrollen an der Walze, während des Einbau- und Verdichtungsvorganges geradlinig in einer Neigung von 1:1 bis 2:1 abzuböschen und gleichmäßig über die gesamte Fläche der Flanke anzudrücken und zu verdichten. Anstampfen von Hand wird nicht zugelassen.

2.2  Erschwernisse infolge wechselnder Breite wie z.B. bei Fahrbahnaufweitungen für Einmündungen einschließlich der Eckausrundungen sowie Ausweichstellen, Fahrbahnverbreiterungen und dgl.

2.3  Sofern in der Leistungsbeschreibung nichts Anderes angegeben ist, werden Erschwernisse infolge vorhandener Einbauten sowie Arbeiten entlang von Gebäuden und Einfriedungen nicht gesondert vergütet. Wenn das Herstellen von Einbauten im Leistungsumfang des AN enthalten ist, gehören alle dadurch verursachten Erschwernisse zum Leistungsumfang.

2.4  Tagesanschlüsse, soweit sie nicht vom AG zu vertreten sind.

2.5  Maßnahmen zum Schutz der eingebauten Wasserdurchlässigen Asphalttragschichten und Drainbetontragschichten als Unterlage für Pflasterdecken und Plattenbeläge vor Verschmutzungen, die die Wasserdurchlässigkeit vermindern (z.B. Abdecken mit dichten Folien oder Planen).

----------

3.  Abrechnung

4.1  Sofern in der Leistungsbeschreibung nichts Anderes angegeben ist, wird der Einbau von Asphaltschichten in straßenbegleitenden Park- und Busverkehrsflächen, in Plätzen und Nebenanlagen sowie in Zufahrten und Straßen- und Weganschlüssen bis zu 40 m Gesamtlänge und dgl. im Handeinbau vergütet.

4.2  Sofern für die Abrechnung der Tragschichten aus unsortiertem Gestein sowie der Frostschutzschichten eine Abrechnung nach Aufmaß vorgesehen ist, kann mit Zustimmung des AG dem Aufmaß anstelle der Dickenmessungen in Messprofilen die sich durch die Liefermenge ergebende mittlere Einbaudicke zugrunde gelegt werden. Die Liefermenge ist dabei durch Vorlage der Lieferscheine oder Wiegescheine nachzuweisen, das Verdichtungsmaß von 20% gilt dann als vereinbart, sich ergebende Mehreinbaumengen werden nur vergütet, sofern diese angeordnet wurden.

4.3  Die in der Leistungsbeschreibung angegebenen Breiten sind die jeweiligen oberen Sollbreiten einer Schicht. Bei abgeschrägten Rändern von Asphaltschichten bleiben Unterschreitungen bzw. Überschreitungen dieser Breiten bei der Ausführung um nicht mehr als 5 cm bei Einzelwerten unberücksichtigt. Abgerechnet wird dabei die für die jeweilige Schicht geforderte Breite bis zur Mitte der mit einer Neigung von 2 zu 1 anzunehmenden Linie. Bei wechselnden Einbaubreiten wie z.B. Fahrbahnaufweitungen, Ausweichstellen, Fahrbahnverbreiterungen sowie im Bereich von Randeinfassungen und dgl. gilt das örtliche Aufmaß.

4.4  Für Asphaltschichten nach ZTV Asphalt-StB ändert und ergänzt die "Asphalt-Kommunalstraßenregelung - LE" die ZTV Asphalt-StB bei Kontrollprüfungen, Abnahme, Mängelansprüche und Abrechnung.

## PFLASTER- UND FUGENMATERIAL ZTV
1.Allgemeines:

Für Granitgroßpflastersteine und daraus herzustellenden Rinnen und Streifen gilt:
Gemäß TL Pflaster-StB Nr. 4.3.8 sind vor Auftragserteilung Vergleichsmuster für das zur Verwendung kommende Material durch 5 Pflastersteine der ausgeschriebenen Nennmaße vorzulegen. Das Material wird anhand dieser Vergleichsmuster für die Auftragserteilung festgelegt.
Die Vergleichsmuster gehen in das Eigentum des AG über.
Bereits bei Angebotsabgabeist eine petrographische Beschreibung des angebotenen Materials sowie eine Konformitätserklärung und Prüfzeugnisse gemäß DIN EN 1342 bzw. 1343 vorzulegen. Es dürfen nur Materialien mit gültiger CE-Kennzeichnung angeboten / verwendet werden.
Die vom AG geforderte Druckfestigkeit muß größer 160 Mpa sein. Die max. Wasseraufnahme < 0,5 Gew.-%.
2- und 3-zeilige Granitmulden oder ´Homburger Kanten sind mit 2 Schnurkanten herzustellen. Für alle GranitGroßpflasterstreifen sind Steine gleicher Farbe zu verwenden.
Nicht sichtbare Seitenflächen und Unterseiten von Pflastersteinen und Borden müssen gespalten, bruchrauh oder grob bearbeitet sein.
Fugenmaterial:
Auf die Anforderungen des Fugenvergusses bei Großsteinrinnen und- streifen gemäß LB StB-By wird ausdrücklich hingewiesen:
"Fertigzementmörtel, Druckfestigkeit fck,cube des Mörtels min. 50 N/mm2, Zement Art CEM I, max. w/z 0,50, frost-/tausalzbeständig, Ausbreitmaßklasse F5"

## KUNSTSTOFFSPORTBELÄGE ZTV
1. Allgemeines

Kunststoffsportbeläge für Sportfreianlagen müssen der DIN V 18035-6 entsprechen.

2 Prüfzeugnisse _ Ein zum Zeitpunkt des Submissionstermines gültiges Prüfzeugnis, mit dem die Eignung des Kunststoffbelages entsprechend der DIN V 18035-6, Abs. 4.1 nachgewiesen wird, ist vorzulegen.
Prüfzeugnisse, die nachgereicht werden und deren Ausstellungsdaten nach dem Submissionstermion liegen, werden nicht gewertet.
Die Prüfzeugnisse müssen auf den Namen des Kunststoffbelagsherstellers ausgestellt sein.
Identität und gleichbleibende Beschaffenheit von Baustoffen,Belagsaufbau und Herstellungstechnik, die der Eignungsprüfung zugrunde lagen, sind durch eine Überwachung nach DIN V 18035-6, Abs. 4.2 sicherzustellen.
Dies hat gemäß den Güte- und Prüfbestimmungen zu erfolgen.
Die entsprechenden Bestätigungen des überwachenden Prüfinstitutes über die erfolgreich durchgeführte Erst- bzw. Regelprüfung (nicht älter als 1 Jahr) sind vorzulegen.
Besonders wird auf die Umweltverträglichkeitsprüfungen (UVP) nach DIN V
18035-6, Abs. 3.1 hingewiesen. Der Nachweis erfolgt gemäß den Dokumenten
1 - 8 der Güte- und Prüfbestimmungen der Gütegemeinschaft Kunststoffbeläge in Sportfreianlagen, Berlin, nach RAL GZ 943/1 oder gleichwertig.
Für die Prüfungen nach DIN V 18035-6, der RAL-Güteüberwachung nach RG-Nr.
941/3 oder gleichwertig und der UVP werden Prüfzeugnisse und Unterlagen
folgender Prüfinstitute anerkannt:
MPA, Otto-Graf-Institut, Pfafenwaldring 4, 70569 Stuttgart
- Dr. sc. nat. ETH Hans Theodor Grunder, Ökologische Bewertung von
Bauprodukten, Bleibtreustraße 45, 10623 Berlin
- ÖIST, Österreichisches Institut für Sporttechnologie, Objekt 213, Franz-Grill-Str. 5, A - 1030 Wien

3. Aufmaß und Abrechnung

Aufmaß und Abrechnung erfolgen nach VOB/C sofern in den einzelnen Positionen nichts anderes erwähnt ist.
Die in den ZTV gestellten Anforderungen an die Ausführung sind in die Einheitspreise einzurechnen.
Die Abrechnung erfolgt nach dem Flächenmaß des Belags.

## STAHL/ZAUNBAU ZTV
1. Allgemeines

Für die Ausführung gilt die DIN EN ISO 12944 Korrosionsschutz und 1461, die DIN 18300 Erdarbeiten, die DIN 18360 Schlosserarbeiten und die darin aufgeführten DIN-Normen und Bestimmungen.

2. Ausführung

Die Ausführung erfolgt nach VOB/C.

Alle Metallteile sind, soweit nicht anders beschrieben mit mind.100 My Mindestauflage im Vollbad zu verzinken. Die feuerverzinkte Oberfläche muss die Anforderungen zur Ausführung einer optisch und technisch einwandfreien Beschichtung erfüllen.
Unebenheiten wie Schlackeeinschlüsse, Hartzinkkristalle und so genannte Haifischzähne sind zu entfernen. Bei unabdingaren Nachbesserungen an der Verzinkung sind diese mit Zinkstaub-Beschichtungsstoffen auf der Basis Epoxidharz und 1-Komponenten-Poyurethan nach Blatt 87 und 89 der TL/TP-KOR Stahlbauten vorzunehmen. Vor Ausführung einer Beschichtung ist der Zinkbelag entsprechend zu reinigen bzw. zu sweepen.
Korrosionsschutzsysteme (Beschichtungen) sind soweit ausgeschrieben mit Schutzdauer größer "Lang" nach DIN 12944-5 auszuführen. Die Enden von Tor- und Zaunpfosten sind bündig zu verschweißen (soweit keine andere Abdeckung, Kunststoff etc. beschrieben ist). Erforderliche Kleinteile wie Schrauben, Laschen, notwendige Spannschlösser sind, soweit nicht anders beschrieben mit in die betreffenden Positionen einzukalkulieren.
Erdarbeiten (auch entlang von Bordsteinen und anderen Einfassungen) inkl. Abfuhr und Fundamente aus C12/15 sind, soweit nicht anders beschrieben einzurechnen.
Höhensprünge zur Geländeanpassung etc. werden, soweit nicht beschrieben, nicht gesondert vergütet.

3. Abrechnung und Aufmaß

Abrechnung und Aufmaß erfolgen nach VOB/C soweit in den einzelnen Positionen nichts anderes erwähnt ist. Die in den ZTV gestellten Anforderungen an die Ausführung sind in die Einheitspreise einzurechnen.

## RASENBAUARBEITEN ZTV
1. Allgemeines

Für die Ausführung gilt die DIN 18917 "Landschaftsbau; Rasen, Saatgut, Fertigrasen, Herstellen von Rasenflächen".

2. Ausführung

Die Ausführung erfolgt nach VOB/C.
Die Ausführung jeder Einzelleistung der ausgeschriebenen Fertigstellungspflege ist vor Beginn der Bauleistung anzuzeigen und nach Beendigung schriftlich bestätigen zu lassen. Die Abnahme kann erst nach Ausführung der für die Fertigstellungspflege vorgeschriebenen Einzelleistungen beantragt werden.

3. Abrechnung und Aufmaß

Soweit im folgenden nichts anderes erwähnt, erfolgen Aufmaß und Abrechnung nach VOB/C.
Die Abrechnung der bearbeiteten Flächen erfolgt in horizontaler Projektion.

Die im LV beschriebenen Leistungen zur Fertigstellungspflege erfassen alle zur Erzielung eines abnahmefähigen Zustandes erforderlichen Leistungen.

Nach § 40 BNatSchG dürfen Gehölze und Saatgut in der freien Natur nur innerhalb ihrer Vorkommensgebiete ausgebracht werden. Es dürfen nur gebietsheimische (autochtone) Gehölze und Blühpflanzen ausgebracht werden. Vom AN ist ein Nachweis der Herkunft des Saatgutes zu erbringen.

## 01 Garten- und Landschaftsbauarbeiten

### Titel 01 VORBEREITENDE ARBEITEN/SICHERUNGSMAßNAHMEN

**01.1 BAUSTELLE EINRICHTEN VORHALTEN UND RÄUMEN**
Einrichten, Vorhalten und Räumen der Baustellen
einrichtung für Baustellen von kurzer Dauer.
Baustelleneinrichtung herstellen,
einschließlich Beschaffen von Lager- und Arbeitsflächen sowie von Zufahrtswegen zur Baustelle
über die vom AG zur Verfügung gestellten hinaus.
Anlegen der Lager- und Arbeitsplätze.
Geräte, Werkzeuge und sonstige Betriebsmittel anfahren
und betriebsfertig aufstellen.
Baubüros, Unterkünfte, Werkstätten, abschließbare
Lagerräume und dgl. anfahren, aufbauen und einrichten.
Strom-, Wasseranschluss sowie Entsorgungseinrichtungen und dgl. für die Baustelle, soweit erforderlich,
herstellen.
Freimachen des Geländes sowie Oberbodenarbeiten
gehören zum Leistungsumfang.
Gerüste, Arbeitsbühnen und dgl. werden gesondert
vergütet, soweit sie nicht Nebenleistungen sind.
Baustelleneinrichtung vorhalten.
Vorhalten, Unterhalten und Betreiben der Anlagen und
Einrichtungen einschließlich Mieten, Pacht, Gebühren
und dgl..
Lagerflächen einrichten und vorhalten - v.a. für Lagerung von zu beprobendem Bodenmaterial.
Räumen der Baustelle von allen Geräten,
Anlagen, Einrichtungen und dgl. einschließlich Rückbau
der vom AN erstellten Zufahrtswege.
Alle Flächen entsprechend dem ursprünglichen Zustand
unter Wahrung der landschaftspflegerischen Belange
ordnungsgemäß herrichten.
Menge: 1,000 Psch

**01.2 BAUZAUN HÖHE 2.0 M**
Bau- bzw. Schutzzaun aus Drahtgitter in festem Rahmen einschließlich Eckpfosten, Verstrebungen und Warnleuchten herstellen, für die Dauer der Bauzeit vorhalten, ggf. mehrfach umsetzen, abbauen und beseitigen. Beschädigte oder abhanden gekommene Teile der Einrichtungen ersetzen. Höhe: 2,00 m.
Menge: 50,000 m

**01.3 BAUZAUN - TOR HÖHE 2.0 M**
Tor für Bau- bzw. Schutzzaun aus Drahtgitter in festem Rahmen einschließlich Eckpfosten, mit Rollen, abschließbar herstellen, für die Dauer der Bauzeit vorhalten, ggf. mehrfach umsetzen, abbauen und beseitigen. Beschädigte oder abhanden gekommene Teile der Einrichtungen ersetzen. Höhe: 2,00 m, Breite 7,00 m.
Menge: 1,000 St

**01.4 BAUZAUN - VORHANDEN VERSETZEN**
Vorhandenen Bau- bzw. Schutzzaun, verschraubt umsetzen. Inkl Tore.
Menge: 50,000 m

**01.5 BAUSTRASSSE UNGEBUNDEN**
Behelfsmäßige Straße für nichtöffentlichen Verkehr,
Breite bis 3 m, ungebunden, herstellen und beseitigen.
Menge: 600,000 m²

**01.6 BESCHILDERUNG HERSTELLEN**
Beschilderung herstellen und abbauen,
für die Bauzeit vorhalten und warten.
Aufstellvorrichtung nach statischen Erfordernissen.
Verkehrsschilder mit retroreflektierender Folie,
Retroreflexions-Klasse 2.
Abgerechnet wird nach Anzahl der Aufstellvorrichtungen.
Das Material bleibt Eigentum des AN.
Ronden, Dreiecke, Quadrate, Rechtecke VZ-Nr verschieden
Größe 2
Verkehrsschilder verschieden
Aufstellvorrichtung mit Fußplatte aufstellen.
Aufstellhöhe 2,2 m.
Menge: 10,000 St

**01.7 ABSPERRUNG HERSTELLEN**
Absperrung herstellen.
Absperrgerät oder Warneinrichtung aufstellen und
beseitigen, für die Bauzeit vorhalten, warten und
betreiben.
Verkehrszeichen mit retroreflektierender Folie,
Retroreflexions-Klasse 2.
Leitbake (Warnbake), Zeichen 605 - verschieden
mit 3 Richtstrahler einseitig, gelbes Dauerlicht
Energieversorgung Batterie
Menge: 25,000 St

*Hinweis: VORBEMERKUNG WASSERHALTUNG*
1. Allgemeines
Die Boden- und Untergrundverhältnisse sind in den
Unterlagen des AG angegeben. Diese Unterlagen
gelten nur für die Aufschlussstellen.
2. Nebenleistungen, Besondere Leistungen
Die nachfolgend aufgeführten Leistungen gehören
zum Leistungsumfang:
2.1 Herstellung, Vorhaltung und Abbau eines Stromanschlusses oder Stromaggregates für die Pumpen.
2.2 Nachweis der Betriebsstunden bei Pumpen/Pumpen-
anlagen, Wasserhaltungsanlagen und Notstromaggregaten.

**01.8 PUMPENANLAGE FÜR OFFENE WASSERHALTUNG**
Pumpenanlage aus einer oder mehreren Pumpen
für offene Wasserhaltung liefern, betriebsbereit aufbauen, an Rohrleitungen anschließen
und nach Einsatz abbauen und abfahren.
Die Herstellung sowie die Verfüllung der Pumpensümpfe sowie die ggf. erforderliche Umsetzung(en)
der Pumpen einschließlich der Pumpensümpfe
nach Fortschritt des Baugrubenaushubes
gehören zum Leistungsumfang.
Das Unterhalten, Vorhalten und Betreiben der Pumpen
sowie die Rohrleitungen zur Vorflut werden gesondert
vergütet.
Gesamtförderdurchfluss über 10 m3/h bis 30 m3/h,
Förderhöhe ab Baugrubensohle bis 3,00 m.
Menge: 1,000 St

**01.9 PUMPENANLAGE UNTERHALTEN UND VORHALTEN**
Pumpenanlage unterhalten und betriebsbereit vorhalten.
Abgerechnet wird nach Kalendertagen, an denen die
Pumpenanlage betriebsbereit vorgehalten werden muss.
Der angebotene Einheitspreis gilt unabhängig von der
Anzahl der abgerechneten Tage.
Menge: 10,000 d

**01.10 PUMPENANLAGE BETREIBEN**
Pumpenanlage der OZ betreiben.
Abgerechnet werden nur die vom AG bestätigten Be-
triebsstunden. Zuschläge für Überstunden, Sonn- und
Feiertagsarbeit und dgl. werden nicht gesondert vergütet. Der angebotene Einheitspreis gilt unabhängig von
der Anzahl der abgerechneten Stunden.
Menge: 240,000 h

**01.11 ROHRLEITUNG HERSTELLEN UND ABBAUEN**
Rohrleitung zum schadlosen Ableiten des
durch Pumpen/Pumpenanlagen geförderten Wassers
herstellen, entsprechend dem Bauablauf umbauen,
abbauen und abfahren.
Die Vorhaltung und Unterhaltung der Rohrleitung
werden gesondert vergütet.
Ggf. erforderliche Erdarbeiten gehören zum Leistungsumfang.
Rohrleitung von Pumpe
zu Vorflut Gewässer.
Förderdurchfluss über 10 m3/h bis 30 m3/h,
Menge: 50,000 m

### Titel 02 ABBRUCHARBEITEN

**02.1 RODEN VON BODENDECKERN**
Vorhandene Pflanzung einschl. Wurzelstock roden. Material laden und abfahren.
Pflanzenhöhe: 0,1-0,5m
Menge: 20,000 m²

**02.2 RODEN VON STRÄUCHERN - INCL. WURZELSTÖCKE**
Vorhandene Gehölzpflanzung einschl. Wurzelstock roden. Material laden und abfahren. Entorgungsgebühr ist einzurechnen.
Pflanzenhöhe:-5m
Menge: 250,000 m²

**02.3 RODEN VON BÄUMEN 20-40 CM - INCL. WURZELSTÖCKE**
Vorhandene Bäume einschl. Wurzelstock roden. Material laden und abfahren.
Pflanzenhöhe: 5-15m
Stammumfang: 20-40cm
Menge: 2,000 St

**02.4 RODEN VON BÄUMEN 40-60 CM - INCL. WURZELSTÖCKE**
Vorhandene Bäume einschl. Wurzelstock roden. Material laden und abfahren.
Pflanzenhöhe: 5-15m
Stammumfang: 40-60cm
Menge: 2,000 St

**02.5 RODEN VON BÄUMEN 60-100 CM - INCL. WURZELSTÖCKE**
Vorhandene Bäume einschl. Wurzelstock roden. Material laden und abfahren.
Pflanzenhöhe: 10-20m
Stammumfang: 60-100cm
Menge: 3,000 St

**02.6 BELAGUNTERKONSTR. ABBRECHEN UND ZWISCHENLAGERN**
Vorhandenes Trag-, Frostschutz-, Sand-,  bzw. Mörtelmaterial abbrechen, laden und transportieren zum lagern auf Baustelle gem Angaben Bauleitung.
Material: Mineralgemisch
Dicke: 0-50 cm
zu bezeichnenden Stelle zur Abfuhr lagern. Mietenhöhe max. 3,00 m, messbar eingerichtet.
Förderweg: 300 m
Mietenbreite: 12 m

Umrechnungsfaktor 2,1 t/m³
Menge: 2700,000 m³

**02.7 BELAGSUNTERKONSTRUKTION ENTSORGEN - EPP Z 0**
Mineralgemisch, laut abfallrechtlicher Deklaration,
EPP Z0
Angabe Entsorgungsort (vom Bieter auszufüllen):

---------------

von Zwischenlager nach Unterlagen des AG laden (Gerät zum beladen ist zu stellen), fördern und abkippen und entsorgen.
Abgerechnet wird nach Wiegescheinen.

Vergütung erfolgt nur nach Entsorgungsnachweis.

Umrechnungsfaktor 2,1 t/m³
Menge: 400,000 t

**02.8 BELAGSUNTERKONSTRUKTION ENTSORGEN - EPP Z 1.1**
Mineralgemisch, laut abfallrechtlicher Deklaration,
EPP Z 1.1

Angabe Entsorgungsort (vom Bieter auszufüllen):

---------------

von Zwischenlager nach Unterlagen des AG laden (Gerät zum beladen ist zu stellen), fördern und abkippen und entsorgen.
Abgerechnet wird nach Wiegescheinen.

Vergütung erfolgt nur nach Entsorgungsnachweis.

Umrechnungsfaktor 2,1 t/m³
Menge: 400,000 t

**02.9 BELAGSUNTERKONSTRUKTION ENTSORGEN - EPP Z 1.2**
Mineralgemisch, laut abfallrechtlicher Deklaration,
EPP Z 1.2

Angabe Entsorgungsort (vom Bieter auszufüllen):

---------------

von Zwischenlager nach Unterlagen des AG laden (Gerät zum beladen ist zu stellen), fördern und abkippen und entsorgen.
Abgerechnet wird nach Wiegescheinen.

Vergütung erfolgt nur nach Entsorgungsnachweis.

Umrechnungsfaktor 2,1 t/m³
Menge: 4000,000 t

**02.10 ASPHALTBELAG UNBELASTET ABBRECHEN UND ABFAHREN**
Vorhandenen Asphaltbelag unbelastet, einschl. Bitutragschicht abbrechen, laden und abfahren.
Einbaudicke: ca. 15 cm

von Zwischenlager nach Unterlagen des AG laden (Gerät zum beladen ist zu stellen), fördern und abkippen und entsorgen.
Abgerechnet wird nach Wiegescheinen.
Umrechnungsfaktor 1.8 to/m3

Vergütung erfolgt nur nach Entsorgungsnachweis.

Angabe Entsorgungsort (vom Bieter auszufüllen):

 ---------------
Menge: 450,000 t

**02.11 ASPHALTBELAG ABSCHNEIDEN**
Kanten zwischen verbleibenden und abzubrechenden Asphaltbelag geradlinig mit Schneidegerät sauber abschneiden.
Dicke Asphalt: 15 cm
Menge: 40,000 m

**02.12 VOLLANALYSE**
Vollanalyse gemäß Deponieverordnung und sowie EPP
Menge: 12,000 St

**02.13 H-BETONPFASTER ABBRECHEN**
Vorhandenen H-Betonpflasterbelag abbrechen. Das Material ist zu laden und abzufahren einschl. vorhandener Mörtelkeile. Das Material wird Eigentum des AN
Material: H-Betonverbundpflaster
Abmessung: ca. 20/16,5/10cm
Menge: 300,000 m²

**02.14 RASENGITTERPFLASTER ABBRECHEN**
Vorhandenen Rasengitterpflasterbelag abbrechen. Das Material ist zu laden und abzufahren einschl. vorhandener Mörtelkeile. Das Material wird Eigentum des AN
Material: Rasengitterpflaster
Abmessung: ca. 20/40/10cm
Menge: 50,000 m²

**02.15 BETONPFLASTER AUSBAUEN / WIEDER EINBAUEN**
Vorhandenes Flächenpflaster ausbauen, seitlich lagern, säubern und Pflaster fachgerecht wiedereinbauen, inkl. Unterbau nachrichten.
Material: Verbundpflaster, 8 cm dick.
Verlegung auf 40 cm Schottertragschicht, verdichtet.
Menge: 100,000 m²

**02.16 KUNSTSTOFF-ALTBELAG AUSBAUEN**
Alten Kunststoffsportbelag aus PU- gebundenem Gummigranulat mit Spritz- beschichtung, bzw. durchgefärbtem EPDM Gummigranulat von gebundener Tragschicht lösen.
Belagsstärke ca. 15 mm
Material laden und fachgerecht entsorgen.
Es gelten die Entsorgungsrichtlinien der Kommune, in der sich die Baustelle befindet. Ein Entsorgungsnachweis ist beizubringen und Voraussetzung für die Abrechnung der Leistung.Einschl. Entsorgungsgebühr.
Menge: 4700,000 m²

**02.17 MÖRTELSTÜTZE ABBRECHEN**
Vorhandene Mörtelstütze abbrechen, fördern und ordnungsgemäß entsorgen. Material wird Eigentum AN.
Abmessung: 20/25 cm
Menge: 20,000 m

**02.18 EINFASSUNG ABBRECHEN**
Vorhandene Einfassung einschl. Unterkonstruktion abbrechen, laden und abtransportieren.
Material wird Eigentum AN.
Ausführung: Bordstein/Leistenstein/Läufer Betonstein
Material: Beton
Unterkonstruktion: FSS
Menge: 720,000 m

**02.19 KANALHALTUNG ABBRECHEN DN 100-150**
Vorhandene Kanalhaltung, DN 100 - 150, Steinzeug, Beton, PVC abbrechen und ordnungsgemäß entsorgen. Abbruchmaterial wird Eigentum AN.
Menge: 20,000 m

**02.20 KANALHALTUNG ABBRECHEN DN 200-300**
Vorhandene Kanalhaltung, DN 200 - 300, Steinzeug, Beton, PVC abbrechen und ordnungsgemäß entsorgen. Abbruchmaterial wird Eigentum AN.
Menge: 20,000 m

**02.21 SCHACHTDECKEL ABBRECHEN**
Vorh. Schachtdeckel abbrechen und fachgerecht entsorgen
Ausführung: Lage in ebenfalls abzubrechendem Pflasterbelag
Material: Beton, Kl B, 63 cm Durchm.
Menge: 15,000 St

**02.22 ENTWÄSSERUNGSRINNE ABBRECHEN**
Vorhandene Entwässerungsrinne NW 150 mm abbrechen. Betonfundament abbrechen und ordnungsgemäß entsorgen. Abbruchmaterial wird Eigentum AN.
Menge: 400,000 m

**02.23 BETONFUNDAMENT ABBRECHEN - UNBEWEHRT**
Vorh. Betonfundament, unbewehrt abbrechen Breite ca. 50 cm, Tiefe ca. 50cm abbrechen und entsorgen Das Material wird Eigentum des AN.
Nachweis: Aufmaß vorort.
Menge: 10,000 m³

**02.24 BETONFUNDAMENT ABBRECHEN - BEWEHRT**
Vorh. Betonfundament, bewehrt abbrechen Breite ca. 50 cm, Tiefe ca. 50cm abbrechen und entsorgen. Das Material wird Eigentum des AN.
Nachweis: Aufmaß vorort.
Menge: 10,000 m³

**02.25 FUNDAMENTPLATTE ABBRECHEN**
Vorh. Betonfundamentplatte, unbewehrt abbrechen Breite ca. 175 x 250 cm, Tiefe ca. 20 cm abbrechen und entsorgen Das Material wird Eigentum des AN.
Nachweis: Aufmaß vorort.
Menge: 5,000 m³

**02.26 FERTIGGARAGE ABBRECHEN**
Fertiggarage, Stahlbeton, inkl. Metalltor und Kiesschüttung Dach abbrechen und entsorgen. Abbruchmaterial wird Eigentum AN

Abmessung 6,50 m x 3,00 m
Menge: 4,000 St

**02.27 GELÄNDER ABBRECHEN**
Handlauf aus Metallrundrohr, Durchm. ca. 30 mm mit jweisl 2 Pfosten, Durchm. ca. 30 mm mit Punktfundament ausbauen und abfahren. Das Material wird Eigentum des AN.
Handlauf ca. 100-120 cm.
Menge: 120,000 m

**02.28 ZAUN MIT METALLPFOSTEN ABBRECHEN**
Stabstahlmatten beschichtet mit Metallrundrohrstützen ca. 6/100cm in Punktfundament ausbauen und abfahren. Das Material wird Eigentum des AN
Stützenabstand: ca. 200 cm
Zaunhöhe ca. 100-120 cm
Menge: 10,000 m

**02.29 TOR ABBRECHEN**
Toranlage 2 flügelig, Breite 6 m abbrechen. Material Stahl verzinkt Pfosten mit Fundament ausbauen und abfahren.
Menge: 1,000 St

**02.30 WASSERGRABEN ABBRECHEN**
Wassergraben, eingelassen in Boden und EPDM-Belag, Metallkonstruktion, ausbauen und entsorgen. Inkl. Abdeckung.
Menge: 1,000 St

**02.31 FANGNETZ ABBRECHEN**
Ballfangzaun bestehend aus Maschendrahtzaun beschichtet 6 m Höhe mit Metallrundrohrstützen ca. 500 cm Höhe in Punktfundament ausbauen und abfahren. Das Material wird Eigentum des AN.
Stützenabstand: ca. 200 cm
Zaunhöhe ca. 600 cm
Menge: 20,000 m

**02.32 FAHNENMASTEN VERSETZEN**
Fahnenmasten, Höhe ca. 5m abbauen, fördern und sichern. Bodenhülsen, inkl. Fundament abbrechen und wie im Bestand wieder einbauen
Förderweg: < 500 m
Menge: 3,000 St

**02.33 ABSPRUNGBALKEN ABBRECHEN**
Absprungbalken, Holz it Metallrahmen ausbauen aus EPDM Belag und entsorgen.
Menge: 5,000 St

### Titel 03 ERDARBEITEN

**03.1 DURCHWURZELTE BODENZONE ABTRAGEN UND ENTSORGEN**
Durchwurzelte Bodenzone abtragen, laden und abfahren, incl. Kippgebühr.
Abschältiefe: 10-15 cm, gem. ab OK Gelände Bestand

Hinweis: Abgerechnet wird horizontal projizierte Fläche
Menge: 270,000 m²

**03.2 GRASNARBE ABTRAGEN UND ENTSORGEN**
Vorhandene Grasnarbe abtragen, laden und abfahren, incl. Kippgebühr.
Abschältiefe: 10-15 cm, gem. ab OK Gelände Bestand

Hinweis: Abgerechnet wird horizontal projizierte Fläche
Menge: 1000,000 m²

**03.3 OBERBODEN ZWISCHENLAGERN**
Abtragen des Oberbodens des auf Rasenflächen und Böschungen auf der Baustelle und in Mieten an einer von der Bauleitung  zu bezeichnenden Stelle zur Wiederverwendung lagern. Mietenhöhe max. 1,50 m, messbar eingerichtet.
Abtragsdicke : 10 - 20 cm
Förderweg: < '500' m
Mietenbreite: 4 m

Abrechnung: Boden im eingebauten Zustand,
Profile lt. Gauss-Elling
Umrechnungsfaktor: 1,7 t/m³
Menge: 310,000 m³

**03.4 OBERBODEN ENTSORGEN**
Boden, Schadstoffklasse LAGA Z 0, EPP Z 0, DepV DK 0, AVV-Nr. 17 05 04, von Zwischenlager nach Unterlagen des AG laden, fördern und entsorgen.
Abgerechnet wird die lose Menge am Zwischenlager.
Boden in das Eigentum des AN übernehmen und einer Entsorgung nach Wahl des AN zuführen.

Umrechnungsfaktor: 1,4 t/m³
Menge: 60,000 m³

**03.5 AUFTRAGSFLÄCHEN LOCKERN**
Verdichtete Auftragsflächen vor Andecken des Oberbodens 20 cm tief aufreißen. Abstand der Aufreißer max. 30 cm.
Menge: 1000,000 m²

**03.6 OBERBODEN LAGERND ANDECKEN**
Vegetationsschicht aus lagerndem Oberboden herstellen und laut Planung profilieren.
Ausführung: auf Rohbodenplanum
frei von Wurzelunkräutern und Steinen > 5 cm
Einbauort: in Teil- und Böschungsflächen
Einbaudicke : Rasen 20 cm, Pflanzflächen 40 cm

Abrechnung: Boden im eingebauten Zustand,
Profile lt. Gauss-Elling
Umrechnungsfaktor: 1,7 t/m³
Menge: 250,000 m³

**03.7 OBERBODEN LIEFERN UND ANDECKEN**
Vegetationsschicht aus zu liefernden Oberboden herstellen. Oberboden, gesiebt ist zu liefern und anzudecken
Ausführung: Auf Rohbodenplanum
Bodengruppe: 1 frei von Wurzelunkräutern und Steinen > 5 cm
Einbauort: in Teilflächen
Einbaudicke: Rasen 20 cm, Pflanzflächen 40 cm

Abrechnung: Boden im eingebauten Zustand,
Profile lt. Gauss-Elling
Umrechnungsfaktor: 1,7 t/m³
Menge: 5,000 m³

**03.8 BODENABTRAG UND ZWISCHENLAGERN**
Rohboden und Unterbaumaterial profilgerecht lösen transportieren zum lagern auf Baustelle gem Angaben Bauleitung. Die Leistung beinhaltet d. Herstellen d. groben Rohplanie nach Höhenkoten Toleranz +- 5 cm. Vor Arbeitsbeginn Aufmaß mit der Bauleitung.
Homogenbereich: 'E1 + E2'
Abtragsdicke: bis '60' cm
zu bezeichnenden Stelle zur Abfuhr lagern. Mietenhöhe max. 3,00 m, messbar eingerichtet.
Förderweg: < '500' m
Mietenbreite: 12 m
Umrechnungsfaktor Boden verdichtet 1,70 t/m³
Umrechnungsfaktor Boden auf Miete 1,53 t/m³
Menge: 200,000 m³

**03.9 ZULAGE BODENABTRAG - AUSHUB ÜBER LEITUNGEN**
Zuschlag für Arbeiten über Kabel und Leitungen Diese sind vor Arbeitsbeginn zu sondieren/freizulegen. Ggf. notwendige Abschaltungen sind mit dem Energieversorger abzustimmen.
Menge: 50,000 m

**03.10 BODENABTRAG REGENRÜCKHALTUNG**
Rohboden und Unterbaumaterial profilgerecht lösen transportieren zum lagern auf Baustelle gem Angaben Bauleitung. Die Leistung beinhaltet d. Herstellen d. groben Rohplanie nach Höhenkoten Toleranz +- 5 cm. Vor Arbeitsbeginn Aufmaß mit der Bauleitung.
Homogenbereich: 'E1 + E2'
Abtragsdicke: 500 cm
zu bezeichnenden Stelle zur Abfuhr lagern. Mietenhöhe max. 3,00 m, messbar eingerichtet.
Förderweg: < '500' m
Mietenbreite: 12 m
Umrechnungsfaktor Boden verdichtet 1,70 t/m³
Umrechnungsfaktor Boden auf Miete 1,53 t/m³
Menge: 400,000 m³

**03.11 BODENPROBE-ANALYSE**
Probenehmen inkl. Vor- und Nachbereitung; Einschl. An- und Abfahrt. Gestellung aller für die Probenahme erforderlichen
Gerätschaften und Probengefäße; Probenahme gemäß LAGA PN98 und Deponie-Info 3;
labortechnische Untersuchung der Laborproben auf die
Parameter gem. DepV (Anhang, Tab. 2, Spalte 5) und LAGA M20 (Tab. II.1.2-2 und II.1.2-3) sowie bei passender Kornverteilung nach EPP; Einstufung und abfallrechtliche Bewertung der Analysenergebnisse in Form eines Kurzberichtes.
Menge: 4,000 St

**03.12 BODEN ENTSORGEN Z 0**
Boden entsorgen nach EPP Z 0 (Verfüllkategorie A)
AVV-Nr. 17 05 04, von Zwischenlager nach Unterlagen des AG laden, fördern und entsorgen.
Abgerechnet wird die lose Menge am Zwischenlager.
Boden in das Eigentum des AN übernehmen und einer Entsorgung nach Wahl des AN zuführen.
Homogenbereiche E1 + E2
Umrechnungsfaktor Boden verdichtet 1,70 t/m³
Umrechnungsfaktor Boden auf Miete 1,53 t/m³
Menge: 1000,000 m³

**03.13 ZULAGE BODEN ENTSORGEN - EPP Z 1.1**
Zulage zu Boden entsorgen nach EPP Z 0 (Verfüllkategorie B)
AVV-Nr. 17 05 04, von Zwischenlager nach Unterlagen des AG laden, fördern und entsorgen, hier jedoch EPP Z 1.1
Menge: 900,000 m³

**03.14 ZULAGE BODEN ENTSORGEN - EPP Z 1.2**
Zulage zu Boden entsorgen nach EPP Z 0 (Verfüllkategorie B)
AVV-Nr. 17 05 04, von Zwischenlager nach Unterlagen des AG laden, fördern und entsorgen, hier jedoch EPP Z 1.2.
Menge: 100,000 m³

**03.15 BAUSEITS LAGERNDEN BODEN EINBAUEN**
Rohboden zur  Geländemodellierung, bauseits gelagert in Mieten auf Baugrundstück, profilgerecht einbauen und auf 97% Proktor (DPR) verdichten.
Homogenbereich 'E1 + E2'
Einbaudicke: 0-120 cm
Förderweg:- '500' m
Umrechnungsfaktor Boden verdichtet 1,70 t/m³
Umrechnungsfaktor Boden auf Miete 1,53 t/m³
Menge: 50,000 m³

**03.16 VERFÜLLMATERIAL LIEFERN UND EINBAUEN**
profilgemäß einbauen und verdichten.
Material: Verfüllmaterial, nichtbindig, grobkörnig in Lagen bis zu max. 40 cm einbauen, statisch gut verdichten. Die Leistung beinhaltet d. Herstellen d. groben Rohplanie nach Höhenkoten Toleranz +- 5 cm.
Verformungsmodul EV2: > 80MN/m²
Menge: 50,000 m³

**03.17 HANDAUSHUB**
Handaushub an Abwasserleitungen, E-Kabel und sonstigen Hindernissen im Erdbereich. Das Material ist auf der Baustelle seitlich zu lagern.
Förderweg: < '500' m
Tiefe: -175 cm
Homogenbereich 'E1 + E2'
Umrechnungsfaktor Boden verdichtet 1,70 t/m³
Umrechnungsfaktor Boden auf Miete 1,53 t/m³
Menge: 20,000 m³

**03.18 GRABENAUSHUB FUNDAMENT UND EINBAU**
Boden für Streifen und Blockfundamente profilgerecht lösen, laden und transportieren zum lagern auf Baustelle gem Angaben Bauleitung. Die Leistung beinhaltet d. Herstellen d. groben Rohplanie nach Höhenkoten Toleranz +- 5 cm. Vor Arbeitsbeginn Aufmaß mit der Bauleitung.
Homogenbereich: 'E1 + E2'
Aushubtiefe ab Grobplanum: 0 - 120cm
Breite: 50-150cm
Auf zu bezeichnenden Stelle zur Abfuhr lagern. Mietenhöhe max. 3,00 m, messbar eingerichtet.
Förderweg: < '500' m
Mietenbreite: 12 m
Menge: 50,000 m³

**03.19 GRABENAUSHUB KANAL -100 CM**
Grabenaushub für  Entwässerungsleitungen herstellen. Material profilgerecht lösen und seitlich lagern.
Grabenmehrbreiten bei Mehrfachleitungen sind nach DIN EN 1610 auszuführen und werden vergütet. Die Grabensohle ist zu verdichten.
Aushubtiefe: - 100 cm
Aushubbreite: 60 cm
Menge: 180,000 m³

**03.20 GRABENAUSHUB KANAL -175 CM**
Grabenaushub für  Entwässerungsleitungen herstellen. Material profilgerecht lösen und seitlich lagern.
Notwendige Verbauungen nach getrennter Position. Grabenmehrbreiten bei Mehrfachleitungen sind nach DIN EN 1610 auszuführen und werden vergütet. Die Grabensohle ist zu verdichten.
Ausführung:
Homogenbereiche E1 + E2
Aushubtiefe:  - 175 cm
Aushubbreite: - 80 cm
Menge: 100,000 m³

**03.21 GRABENAUSHUB KANAL -250 CM**
Grabenaushub für  Entwässerungsleitungen herstellen. Material profilgerecht lösen und seitlich lagern.
Notwendige Verbauungen nach getrennter Position. Grabenmehrbreiten bei Mehrfachleitungen sind nach DIN EN 1610 auszuführen und werden vergütet. Die Grabensohle ist zu verdichten.
Homogenbereiche E1 + E2
Aushubtiefe: - 250 cm
Aushubbreite: - 90cm
Menge: 100,000 m³

**03.22 GRABENAUSHUB KANAL -400 CM**
Grabenaushub für  Entwässerungsleitungen herstellen. Material profilgerecht lösen und seitlich lagern.
Notwendige Verbauungen nach getrennter Position. Grabenmehrbreiten bei Mehrfachleitungen sind nach DIN EN 1610 auszuführen und werden vergütet. Die Grabensohle ist zu verdichten.
Ausführung:
Homogenbereiche E1 + E2
Aushubtiefe: - 400 cm
Aushubbreite: - 90cm
Menge: 350,000 m³

**03.23 ROHRGRABEN AUSHEBEN**
(für Wasserleitungs-Versorgungsleitungen) für verbaute und offene Baugrube und seitlich lagern, einschl. Wiedereinbau (lagenweise Verfüllen und Verdichten des vorhandenen Aushub- bzw. Austauschmaterials) bzw. Abfuhr des verdrängten Aushubmaterials auf Lagerfläche Bodenaushub.
Abrechnungsbreite lt. ZTV-Wa: b = 1,00 m
Hauptleitung (Normale Rohrgrabentiefe 1,50 m).
Die Vergütung für den Verbau, wie
- randgestützte Verbaueinheiten ("Krings" etc.)
- gleitende Verbaueinheiten
- Dielen-Kammerplattenverbau
- hydraulischer Pressverbau
sowie aller Nebenarbeiten wie deren Aufhöhungen und
Nebenleistungen nach DIN 18303 ist in den Einheitspreis einzukalkulieren.
Menge: 650,000 m³

**03.24 VERBAU 0-250 CM**
Verbau nur für Schachtgruben bei Kanalanschluß mit Aussteifung. Art des Verbaus: nach Wahl des Auftragnehmers Verbautiefe bis 2,50 m. Ausführung gem. DIN EN 1610. Verbau wieder beseitigen.
Menge: 150,000 m²

**03.25 VERBAU 250-400 CM**
Verbau nur für Schachtgruben bei Kanalanschluß mit Aussteifung. Art des Verbaus: nach Wahl des Auftragnehmers Verbautiefe 2,50 m - 4,00 m. Ausführung gem. DIN EN 1610. Verbau wieder beseitigen.
Menge: 150,000 m²

**03.26 VERBAU MIT GRABENVERBAUGERÄT 0-250 CM**
Verbau mit Grabenverbaugerät DIN 4124
Höhe Verbau: 0-2,5 m
Breite Sohle zwischen Bekleidungen: 0,9 - 2,1
herstellen und wieder rückbauen
Menge: 250,000 m²

**03.27 VERBAU MIT GRABENVERBAUGERÄT 250-400 CM**
Verbau mit Grabenverbaugerät DIN 4124
Höhe Verbau: 2,5-4,0 m
Breite Sohle zwischen Bekleidungen: 0,9 - 2,1
herstellen und wieder rückbauen
Menge: 250,000 m²

**03.28 VERFÜLLUNG ENTWÄSSERUNGSGRÄBEN 0-100 CM**
Verfüllung Entwässerungsgräben
Seitlich lagerndes Hinterfüllmateriall nach Wahl des AG einbauen und verdichten.
Grabentiefe: 0-1,00 m.
Ort: Leitungsgräben außerhalb des Gebäudes
Grabenbreite: siehe Position Grabenaushub
Matrial: seitlich lagernd
Verdichtung: Lagenweise, nach DIN EN 1610.
Verfüllung von vorgenannten Gräben
Menge: 150,000 m³

**03.29 VERFÜLLUNG ENTWÄSSERUNGSGRÄBEN 100-175 CM**
Verfüllung Entwässerungsgräben
Seitlich lagerndes Hinterfüllmateriall nach Wahl des AG einbauen und verdichten.
Grabentiefe: 1,00-1,75 m.
Ort: Leitungsgräben außerhalb des Gebäudes
Grabenbreite: siehe Position Grabenaushub
Matrial: seitlich lagernd
Verdichtung: Lagenweise, nach DIN EN 1610.
Verfüllung von vorgenannten Gräben
Menge: 80,000 m³

**03.30 VERFÜLLUNG ENTWÄSSERUNGSGRÄBEN 175-250 CM**
Verfüllung Entwässerungsgräben
Seitlich lagerndes Hinterfüllmateriall nach Wahl des AG einbauen und verdichten.
Grabentiefe: 1,75 - 2,50 m.
Ort: Leitungsgräben außerhalb des Gebäudes
Grabenbreite: siehe Position Grabenaushub
Matrial: seitlich lagernd
Verdichtung: Lagenweise, nach DIN EN 1610.
Verfüllung von vorgenannten Gräben
Menge: 80,000 m³

**03.31 VERFÜLLUNG ENTWÄSSERUNGSGRÄBEN 250-400 CM**
Verfüllung Entwässerungsgräben
Seitlich lagerndes Hinterfüllmateriall nach Wahl des AG einbauen und verdichten.
Grabentiefe: 2,50 - 4,00 m.
Ort: Leitungsgräben außerhalb des Gebäudes
Grabenbreite: siehe Position Grabenaushub
Matrial: seitlich lagernd
Verdichtung: Lagenweise, nach DIN EN 1610.
Verfüllung von vorgenannten Gräben
Menge: 300,000 m³

**03.32 GRABENAUSHUB ELEKTRO - OHNE SANDBETTUNG**
Grabenaushub für Elektroleitungen herstellen. Material profilgerecht lösen, seitlich lagern und später wieder verfüllen und lageweise verdichten. Der verdrängte Boden ist seitlich im Gelände einzuplanieren.

Homogenbereich: 'E1 + E2'
Aushubtiefe: 40 cm
Aushubbreite: 40 cm
Menge: 120,000 m³

**03.33 UNTERFAHREN VON ROHR- UND KABELLEITUNGEN**
Vorh. Leitungen Sichern, seitlich ablegen und
eventuell aufhängen.
rechtwinklig o. schräg verlaufend
Menge: 25,000 m

**03.34 UNTERFAHREN VON ROHR- UND KABELLEITUNGEN**
Vorh. Leitungen Sichern, seitlich ablegen und eventuell aufhängen.
Längs verlaufend
Menge: 25,000 m

**03.35 AUSHUBMASSE VERFAHREN**
Verdrängte oder zur Wiederverfüllung ungeeignete Aushubmasse sind nach Beurteilung der Bauleitung aufzuladen und auf dem Gelände zu verfahren.
Der Förderweg beträgt ca. '500' m.
Der Lagerort wird durch den Bauherrn vorgegeben.
Eingeschlossen sind dabei alle anfallenden Nebenleistungen wie Aufalden, Abkippen, Fahrzeug- und Personalkosten.
Das Aufmaß erfolgt in fester Masse, im Abtrag gemessen.
Zu bezeichnenden Stelle zur Abfuhr lagern. Mietenhöhe max. 3,00 m, messbar eingerichtet.
Mietenbreite: 12 m
Menge: 200,000 m³

**03.36 HERSTELLEN VON SUCHSCHLITZEN**
für die Feststellung der Lage von Leitungen (Wasser, Post, EVU) einschl. dem erforderlichen Handaushub und der Wiederverfüllung.
Breite:  bis zu 0,8m
Tiefe: bis zu 1,5 m
Länge: bis zu 2,5m
Menge: 15,000 St

**03.37 SAND LIEFERN UND EINBAUEN**
Körnige, ungebundene Baustoffe wie Sand oder dgl.,
geeignet nach DIN EN 1610 als Verfüllmaterial in der
Leitungszone von Leitungen und Kabeln, liefern und einbauen.
Abrechnung nach Aufmaß auf LKW oder Lieferscheinen.
Menge: 5,000 m³

**03.38 WURZELSCHUTZ AUS PLATTEN**
Vorhandene Entwässerungsleitungen durch senkrecht stehende verrottungsfeste Kunststoffplatten schützen.
Länge: 200 cm,
Höhe : 100 cm
Stöße verbunden bzw. > 20 cm überlappend.
Notwendige Erdarbeiten sind einzukalkulieren.
Einbautiefe
Menge: 20,000 m

### Titel 04 KANALISATIONS- UND ENTWÄSSERUNGSARBEITEN

**04.1 ENTWÄSSERUNGSLEITUNG AUS PP-MD DN 150**
Vollwandrohre und Formteile aus Polypropylen (PP-MD) gemäß DIN EN 14758-1 mit werkseitig eingelegtem Dreifach-Dichtsystem gemäß DIN EN 681-1
Ringsteifigkeit gemäß DIN EN ISO 9969 >10KN/m²
Alle Formteile haben eine tatsächlich gemessene Ringsteifigkeit, die gemäß der EN ISO 13967 deutlich über 16 kN/m² liegt
Beschriebene Rohre für Entwässerungs-, SSK- Leitungen liefern und in vorbereitete Gräben im vorgeschriebenen Gefälle verlegen und dichten.
Für Formstücke wird je 1m pro Stück auf die Abrechnungsmenge zugeschlagen.
Material: PP-MD
DN/OD: 150
Menge: 100,000 m

**04.2 ENTWÄSSERUNGSLEITUNG AUS PP-MD DN 200**
Vollwandrohre und Formteile aus Polypropylen (PP-MD) gemäß DIN EN 14758-1 mit werkseitig eingelegtem Dreifach-Dichtsystem gemäß DIN EN 681-1
Ringsteifigkeit gemäß DIN EN ISO 9969 >10KN/m²
Alle Formteile haben eine tatsächlich gemessene Ringsteifigkeit, die gemäß der EN ISO 13967 deutlich über 16 kN/m² liegt
Beschriebene Rohre für Entwässerungs-, SSK- Leitungen liefern und in vorbereitete Gräben im vorgeschriebenen Gefälle verlegen und dichten.
Für Formstücke wird je 1m pro Stück auf die Abrechnungsmenge zugeschlagen.
Material: PP-MD
DN/OD: 200
Menge: 30,000 m

**04.3 VOLLUMMANTELUNG AUS SPLITT FÜR ROHRE DN 150**
Körnung 0/16 mm inkl. Sohlbettung (d = 15cm), Seitenraumverfüllung und Überdeckung (d = 15cm), analog DIN EN 1610 herstellen, und fachgerecht und sorgfältig entsprechend den Verlegerichtlinien der Rohrhersteller bzw. des AG verdichten inkl. Materiallieferung für: DN 150 mm
Menge: 80,000 m

**04.4 VOLLUMMANTELUNG AUS SPLITT FÜR ROHRE DN 200**
Körnung 0/16 mm inkl. Sohlbettung (d = 15cm), Seitenraumverfüllung und Überdeckung (d = 15cm), analog DIN EN 1610 herstellen, und fachgerecht und sorgfältig entsprechend den Verlegerichtlinien der Rohrhersteller bzw. des AG verdichten inkl. Materiallieferung für: DN 200 mm
Menge: 20,000 m

**04.5 EINBRINGEN EINER ABDECKZONE FÜR ROHRE DN 150**
analog DIN EN 1610 und den Verlegerichtlinien der Rohrhersteller mit geeignetem Material (Körnung 0,1 bis max. 40 mm) bis 30 cm über dem Rohrscheitel auf voller Grabenbreite herstellen und entsprechend verdichten, inkl Materiallieferung für: DN 150 mm
Menge: 80,000 m

**04.6 EINBRINGEN EINER ABDECKZONE FÜR ROHRE DN 200**
analog DIN EN 1610 und den Verlegerichtlinien der Rohrhersteller mit geeignetem Material (Körnung 0,1 bis max. 40 mm) bis 30 cm über dem Rohrscheitel auf voller Grabenbreite herstellen und entsprechend verdichten, inkl Materiallieferung für: DN 200 mm
Menge: 20,000 m

**04.7 ROHRLEITUNG AUF DICHTHEIT PRÜFEN PP-MD DN 150**
nach DIN EN 1610 bzw. unter Berücksichtigung des Merkblatt Nr. 4.3/6 des Bayer. Landesamt für Wasserwirtschaft auf Dichtheit (Luft oder Wasser) prüfen (nur Schmutzwasser).
DN 150 mm
Menge: 60,000 m

**04.8 KANALFERNSEHUNTERSUCHUNG PP-MD DN 150**
Filmen der Kanalhaltungen mit Video - Kamera einschließlich Lieferung des Kanalbefund-Berichtes. Grundlage der Leistungsbeschreibung ist das ATV - Merkblatt M 143 Teil 2
Es ist eine Kamera zu verwenden, bei der eine einwandfreie Beurteilung der Rohrleitung möglich wird. Der AG bzw. die Bauleitung ist vor der Kanalfernsehuntersuchung zu verständigen.
Vor dem Einsatz der Farbkamera muß die Farbechtheit der Bildwiedergabe durch Betrachtung eines Farbbalkenmusters nachgewiesen werden. Die Muster sind durch die bei der Inspektion verwendete Beleuchtungseinrichtung ohne Fremdlicht auszuleuchten.
Vor der Filmung hat der AN die Rohrleitung zu spülen bzw. zu säubern. Das Spülen ist Bestandteil dieser Position und wird nicht gesondert verrechnet.
Gereinigten Kanal mittels fahrbarer Farb-Schwenkkopfkamera (PAL-Norm) mit Macro- und Microfocus - Ausstattung (Schwenk - Drehbereich bei 190/ 360 Grad) mit Blendenautomatik, farbtemperaturgesteuert und Halogenbeleuchtung inspizieren.
Das Umsetzen der TV-Anlage und Aufbau für einen neuen Haltungsabschnitt wird nicht gesondert vergütet.
Die Fahrgeschwindigkeiten von 15 cm / s sind nicht zu überschreiten.
Weitergabe der TV-Untersuchungsdaten in digitaler Form im ISYBAU-Austauschformat Typ ZF (inkl. zugehörige Steuerdatei im XML-Format) sowie im Videoformat MPEG 4 (mittlere bis hohe Auflösung) auf DVD-R. Ein Protokoll unter Anwendung der Beschreibungsschemata nach Anlage 2 zu ATV-Merkblatt M 143, Teil 2, in Sonderfällen zusätzlich freie Beschreibung in vollem Wortlaut zur erweiterten Erläuterung ist ebenfalls zu übergeben.
Für Rohre DN 150 mm
Menge: 80,000 m

**04.9 KANALFERNSEHUNTERSUCHUNG PP-MD DN 200**
Filmen der Kanalhaltungen mit Video - Kamera einschließlich Lieferung des Kanalbefund-Berichtes. Grundlage der Leistungsbeschreibung ist das ATV - Merkblatt M 143 Teil 2
Es ist eine Kamera zu verwenden, bei der eine einwandfreie Beurteilung der Rohrleitung möglich wird. Der AG bzw. die Bauleitung ist vor der Kanalfernsehuntersuchung zu verständigen.
Vor dem Einsatz der Farbkamera muß die Farbechtheit der Bildwiedergabe durch Betrachtung eines Farbbalkenmusters nachgewiesen werden. Die Muster sind durch die bei der Inspektion verwendete Beleuchtungseinrichtung ohne Fremdlicht auszuleuchten.
Vor der Filmung hat der AN die Rohrleitung zu spülen bzw. zu säubern. Das Spülen ist Bestandteil dieser Position und wird nicht gesondert verrechnet.
Gereinigten Kanal mittels fahrbarer Farb-Schwenkkopfkamera (PAL-Norm) mit Macro- und Microfocus - Ausstattung (Schwenk - Drehbereich bei 190/ 360 Grad) mit Blendenautomatik, farbtemperaturgesteuert und Halogenbeleuchtung inspizieren.
Das Umsetzen der TV-Anlage und Aufbau für einen neuen Haltungsabschnitt wird nicht gesondert vergütet.
Die Fahrgeschwindigkeiten von 15 cm / s sind nicht zu überschreiten.
Weitergabe der TV-Untersuchungsdaten in digitaler Form im ISYBAU-Austauschformat Typ ZF (inkl. zugehörige Steuerdatei im XML-Format) sowie im Videoformat MPEG 4 (mittlere bis hohe Auflösung) auf DVD-R. Ein Protokoll unter Anwendung der Beschreibungsschemata nach Anlage 2 zu ATV-Merkblatt M 143, Teil 2, in Sonderfällen zusätzlich freie Beschreibung in vollem Wortlaut zur erweiterten Erläuterung ist ebenfalls zu übergeben.
Für Rohre DN 200 mm
Menge: 20,000 m

**04.10 PE 100, da 50 x 4,6 SDR 11 LIEFERN UND VERLEGEN**
Druckrohr aus PE 100 RC
für Abwasser, DVGW zugelassen, mit glatten
Enden, Farbe schwarz, Schweißverbindung wird ges.
vergütet, liefern und auslegen auf Rollenlagerböcke.
PE100,  da 50x4,6 SDR 11
Menge: 80,000 m

**04.11 ABWASSERLEITUNG MARKIEREN**
Rohrleitung markieren mit Trassenwarnband
aus PVC, intensiv leuchtend mit eingearbeitetem
Ortungsdraht aus Edelstahl, Trassenwarnband
liefern mit Kennzeichnungsaufdruck "Achtung
Abwasser", sowie Verlegung ca. 30 cm
über Rohrscheitel.
An Armaturen ist der Ortungsdraht bis in die
Straßenkappe +50 cm Mehrlänge einzuziehen.
Die unterbrechungsfreie Leiterverbindung ist
zu gewährleisten.
Menge: 80,000 m

**04.12 PE 100, 50 SDR 11**
PE Rohrschnitt 50 SDR 11 für erforderliche
Passschnitte am Rohrtrang an Zwangspunkten
herstellen, einschließlich aller Nebenarbeiten.
Menge: 5,000 St

**04.13 E-MUFFE 50 SDR 11**
*** Bezugsbeschreibung
E-Muffe, inkl. Rohrvorbereitung an
Druckrohrleitungen für Abwasser,
aus PE100 DIN 8074 und 8075,
50 SDR 11
Menge: 5,000 St

**04.14 E-WINKEL 90 SDR 11, 45 GRAD**
*** wie Position 04.13
DA 90, SDR 11
E-Winkel 45 Grad
Menge: 1,000 St

**04.15 E-WINKEL 90 SDR 11, 22 GRAD**
*** wie Position 04.13
DA 90, SDR 11
E-Winkel 22 Grad
Menge: 1,000 St

**04.16 VORSCHWEIßBUNDE PE 100 50 SDR 11**
für Losflansch mit Sphärogusseinlage, Flanschenanschlussmaße nach DIN 2501, liefern und einbauen
einschl. Beistellung des kompletten Verbindungsschraubensatzes.
50 SDR 11
Menge: 5,000 St

**04.17 LOSFLANSCH Da 50 SDR 11**
Losflansch für Vorschweißbunde, aus duktilem Gußeisen, bituminiert, Flanschanschlußmaße DIN 28605, PN 10,
als Zulage zu Druckrohr aus PE-HD
PE100 50 SDR 11
Menge: 1,000 St

**04.18 ABWASSERHEBEANLAGE**
Abwasserhebeanlagen-Sammelbehälter Unterflur zum Sammeln und automatischen Heben von fäkalienfreiem sowie fäkalienhaltigem (je nach Aufsatzstück und Pumpentechnik) Abwasser über die Rückstauebene, für den Einbau in die Bodenplatte, geprüft gemäß DIN EN 12050-1 & -2

Sammelbehälter aus Polyethylen mit großer Revisionsöffnung zur einfachen Wartung, ø 480 mm, Behälterabmessungen (DxH): Ø850 x 1000 mm

Behälter-Gesamtvolumen: 380 Liter

Anschluss Zulaufleitung: für Kunststoffrohr geeignet

1x Zulauf DN 100 Forsheda, Zulaufhöhe 455 mm Rohrsohle ab OK RFB, NV=170 l

1x Zulauf DN 100 Spitzende, Zulaufhöhe 605 mm Rohrsohle ab OK RFB, NV=115 l,

1x Zulauf DN 150 Spitzende, Zulaufhöhe 630 mm Rohrsohle ab OK RFB, NV=105 l

2x Zulauf DN 100 Spitzende, Zulaufhöhe 655 mm Rohrsohle ab OK RFB, NV=100 l

1x Zulauf DN 100 Forsheda, Zulaufhöhe 805 mm Rohrsohle ab OK RFB, NV=50 l

1x Zulauf DN 100 Forsheda,Zulaufhöhe 875 mm Rohrsohle ab OK RFB, NV=30 l

Integrierte Traverse mit Doppel-Spezial-Kugel-
Rückflussverhinderer, werkzeuglose De-/Montage der Pumpe per Überwasserkupplungsautomatik möglich

Anschluss Druckleitung:
Anschlusshöhe: 375 mm Rohrsohle ab Oberkante Rohfußboden (OK RFB), Druckabgang PE-HD: Spitzende DN50 (Ø50mm), Klemmverschraubung auf 1 1/2" IG liegt bei

Anschluss Entlüftungsleitung: Stutzen DN 70 für Kunststoff oder SML-Rohr geeignet
Anschlusshöhe: 437,5 mm Rohrsohle ab OK RFB

weitere Anschlüsse:
Kabeldurchführung DN100 Spitzende, 455 mm Rohrsohle ab OK RFB

Gesamteinbautiefe mit PE- Aufsatzstück: 1070-1205 mm

Lieferumfang:
Sammelbehälter Unterflur-Ausführung, stabiler Bauzeitschutzdeckel aus Holz, Traverse mit Doppel-Rückflussverhinderer, Klemmverschraubung 50mm/ 1 1/2"G

Schaltgerät für Pumpen bis 5,5 kW
Die Pumpensteuerung Multi Control Duo wird zur Niveauregulierung von Flüssigkeitsständen eingesetzt.
Der Füllstand wird wahlweise über Staudruck, Lufteinperlung,
externen Sensor (4-20mA) oder Schwimmerschalter ermittelt.
Das Motorschütz steuert direkt zwei Pumpen bis max. 5,5 kW
Leistung an.
Weiterhin stehen 5 Relaiskontakte zur Ausgabe von Störmeldungen zur Verfügung. Die Bedienung u. Einstellung ist sehr einfach. Alle Werte können auf dem LC-Display abgefragt werden. LEDs signalisieren Betriebszustände und Störmeldungen. Es stehen Taster für die Hand -0-Auto Funktion zur Verfügung.
- LCD Klartext Anzeige
- Hand - 0 - Auto Funktion
- Quittierungstaster
- Zwangseinschaltung der Pumpe
- interner akustischer Alarm (ca. 85 dB)
- Hochwasseralarm potentialfrei
- Betriebsstundenzähler
- hohe Störfestigkeit
- ATEX Mode
- thermische u. elektrische Überwachung der Pumpe
- Pumpenabschaltung über Ausschaltpunkt u. Nachlauf
- elektronische Überwachung des Motorstroms
- variabler Staffelanlauf (Einschaltverzögerung)
- Sammelstörmeldung potentialfrei u. potential gebunden
- Speicher Anzahl Pumpenstarts
- Amperemeter
- einfache Bedienung
- Service Mode
- Niveauerfassung wahlweise durch internen Druckwandler,
externe 4-20mA Sonde oder Schwimmerschalter
- Messbereich der externen 4-20 mA Niveausonde über das Menü im Bereich von 0-12,5m wählbar
- im Handbetrieb schalten die Pumpen nach 2 Minuten Laufzeit automatisch ab
- Anbindung an Fernwirksysteme über digitale u. analoge Ein-
u. Ausgänge
- alle Einstellungen u. Störmeldungen bleiben nach Stromausfall erhalten
- Reserveeingänge für Fernwirkmodul, Zeitschaltuhr oder sonstiges
- Drehfeld- und Phasenausfallkontrolle (über das Menü zu aktivieren)
- Laufzeitüberwachung
- Eingang für Schwimmerschalter Trockenlaufschutz
- Analogausgänge 0-10 V und 4-20 mA
- Fehlerspeicher
- vormontiertes Drehstromkabel 5x4 mm2 und CEE 16-Stecker mit Phasenwender
- Gehäusegröße BxHxT : 320 x 300 x 120 mm
- Betriebsspannung: 400V
- Frequenz: 50/60 Hz
- Steuerspannung: 230 V/AC/50/Hz
- Leistungsaufnahme im Ruhebetrieb: max. 10 VA Temperaturbereich:-20bis+ 60Grad Celsius
- Schutzart IP54
Menüsprache frei wählbar: deutsch, englisch, schwedisch,
tschechisch, italienisch, französisch, niederländisch, spanisch, portugiesisch
Bestehend aus:  Schaltgerät Duo, steckerfertig mit 1,5m Anschlusskabel u. CEE 16-Stecker (kann ggf. auf CEE32-Stecker umgerüstet werden) 20m pneumatischer Steuerleitung 8 x 1,5 mm Staudruckglocke
Kabeldurchführung
Einbau- und Bedienungsanleitung
Schaltgerät an trockener wettergeschützter Stelle montieren

ACO Druckaufnehmer 4-20 mA, für die Niveauerfassung in explosionsgefährdeten Bereichen, 0-200 mbar, Gehäuse aus CrNi- Stahl, Schutzart IP68, Kabellänge: 20 m, Abmaße: 250mm x DM 22mm, Temperaturbereich: -10  50 Grad C,

Sicherheitsbarriere für Druckaufnehmer 4-20 mA und Schwimmerschalter (fäkalienhaltig) zur Trennung von Ex-gefährdetem u. sicherem Bereich inkl. Gehäuse

Klebeflansch für Muli-Flex Hebeanlage Unterflur für den Anschluss einer bauseitigen Dichtungsbahn/ Dampfsperre auf OK Bodenplatte,

PVC-U Druckleitungsset AD 63 (ID 55), zur Ausbildung der Druckleitung in der Grund-/ Bodenplatte, max. Druck: 6 bar, Temperaturbereich: -10 bis +55°C, Anschluss: 1 1/2" AG,

Lieferung bestehend aus:
- 7,5 m Druckleitungsschlauch AD 63 aus PVC-U
- geklebte Übergangsmuffe 63/55- 1 1/2" AG

Signalanlage mit GSM-Modul V4.0, mit netzunabhängigem Alarm,

Das Gerät wird zur Übertragung von Alarmmeldungen/ Potentialfreien Kontakten auf Mobiltelefone per SMS eingesetzt. Parametrierung und Konfiguration über App
(Android & iOs).

Geeignet u.a. für:
- Muli-Hebeanlagen
- Pumpstationen
- Fettabscheider
- Fettschichtdickenmessung
- verfahrenstechnische Anlagen
- Rückstauautomat Quatrix-K Typ 3F
- Sinkamat-K (Unterflur)-Duo

Frequenzbänder: Cat-M, Cat-NB, LTE, 5G, GSM, Stromaufnahme: Ruhezustand <7 W, 6 digitale Eingänge mit wählbarem Meldetext sowie Zustandsanzeige per LED, 1 Analogeingang (4-20 mA), 3 schaltbare Digitalausgänge mittels SMS oder per Zuweisung zu digitalem Eingang, Statusabfrage per SMS möglich,

Gehäuse aus Polycarbonat: 192 x 150(mit Kabelverschraubung) x 100 mm (BxHxT,Betriebsspannung: 230 V/AC 50/60 Hz, Schutzart: IP 54, Akku: 12 V 1,2 AH (Bleigel), Alarmausgang: 12 V 1 A max. für Signalhupe oder Blitzleuchte, Schaltkontakte SSM: max. 4A/250V/AC1, Relaisausgänge: max. 1A/250V/AC1.

2 x Abwasser- und Fäkalientauchpumpe mit Schneidwerk mit montierter Muli-Flex Kupplungsklaue, für fäkalienhaltiges Abwasser,

Motorgehäuse, Kreiselkammer und Laufrad aus GG-25, Motorwelle, Schrauben und Muttern aus Edelstahl, Schneidwerk und Schneidplatte aus Edelstahl 60 HRC,

Drehstrom-Ausführung,
Leistung: P1=2,1 kW, P2=1,5 kW,
Spannung: 400 V, 50 Hz, IN = 3,7 A,
Drehzahl: 2900 U/min,
Schutzart: IP 68,

Abdichtung: motorseitig durch Gleitringdichtung

Betriebsart: S1 (Dauerbetrieb im vollgetauchten Zustand)

Explosionsgeschützte Ausführung,

Druckleitungsanschluss Innengewinde R 2", horizontal

mit 10 m Kabel mit freien Kabelenden, Kabelverlängerung ist ggf. bauseits durchzuführen,

Förderhöhe: H max. = 23 m
Fördermenge: Q max. = 6,5 l/s

Aufsatzsystem aus Kunststoff zu Abwasserhebeanlage Muli-Flex, dreh- und höhenverstellbar, ermöglicht stufenlose Anpassung an den Bodenaufbau, für fäkalienhaltiges und fäkalienfreies Abwasser geeignet,

Abdeckung Voronoi-Design, geruchdicht verschraubt, Belastungsklasse: L15, Rutschhemmung: R10 / A geprüft gemäß DIN EN 16165, Deckelabmessungen: 655x655 mm, geschlossene Ausführung ohne Bodenablauf,

Zwischendeckel mit Schraubdeckel als Revisionsöffnung, druckgeprüft bis 0,5bar, Gewindebolzen werden bauseits eingebracht,

Lieferumfang:
Lippendichtring, Aufsatzstück, Flachdichtung, Abdeckung Voronoi- Design, Zwischendeckel mit Schraubdeckel inkl. Befestigungsmaterial

Höhenverstellungsbereich: 70-205 mm
Gesamteinbautiefe mit Behälter: 1070-1205 mm

Inbetriebnahme und Einweisung Abwasserhebeanlage

Die Inbetriebnahme beinhaltet folgende Punkte:

- An- und Abfahrt inkl. Arbeitszeit die unseren Arbeitsumfang der Inbetriebnahme nicht überschreiten
- Kontrolle der Installation
- Elektrische Prüfung
- Mechanische Prüfung
- Anlagenparametrierung
- Mehrfacher Probelauf
- Einweisung des Bedienpersonals
- Erstellung eine Inbetriebnahme-Checkliste

Vollständiger Einbau und Inbetriebnahme inkl. aller notwendigen Kleinteile und Anschlussleistungen

Hersteller
'.........'
Menge: 1,000 St

**04.19 HERSTELLEN VON ROHRANSCHLÜSSEN AN BESTEHENDEN SCHACHT**
PP DN 150 mm einschließlich der Bohrung und des Gerinneumbaus an den bestehenden Schacht.
Diese Position beinhaltet oben aufgeführte Arbeiten inkl. der gesamten Materiallieferung und Materialentsorgung, sowie der Wasserhaltung im Kanal. In dieser Position ist zudem das sorgfältige Freilegen (Handaushub) des bestehenden Schachtes einzukalkulieren.
Menge: 1,000 St

**04.20 ANSCHLUSS AN VORHANDENE HALTUNGEN**
Herstellen eines Anschlußes an vorhandene Entwässerungsleitungen, mittels einzubauenden Abzweig, einschl. aller erforderl. Erdarbeiten, Paß- und Formstücke und fachgerechter  Dichtung.
Der Auftragnehmer ist für die weitere Funktionsfähigkeit der Leitungen verantwortlich. Verschmutzungen und Beschädigungen gehen zu Lasten des Auftragnehmers.
Material: PP DN 400
Anschlußleitung: DN 400
Material PP/StB
Menge: 1,000 St

**04.21 FASSADENRINNE**
Fassaden- und Terrassenrinne in nicht überdachten Bereichen, beidseitig integrierte Kiesleiste gegen fassadenseitige Staunässe, 4mm Drainschlitze, geschlossener Rinnenboden (lagestabil bei der Verstellung), werkseitig vormontiertes Rostverriegelungs- und Rinnenverbindungssystem, heraustrennbarer Stichkanalanschluss, einliegender Rost, begehbar sowie rollstuhlbefahrbar liefern und nach Herstellerangabe einbauen. Entwässerung erfolgt durch Schlitze in die Tragschicht
Inkl. verzinktem Maschenrost 30/50
Material: Stahl verzinkt
Baubreite: 15 cm
Bauhöhe: 10 cm
Menge: 20,000 m

**04.22 REGENROHRSANDFANG**
Regenrohrsandfang, Beton, Anschluß Regenrohr DN 80, Ablauf DN 150, Abdeckung aus Gußeisen, incl. Eimer einbauen und anschließen.
Geruchsverschluß: ohne
Höhe: 80 cm
Menge: 4,000 St

*Hinweis: BAUWERKE AUS ORTBETON*
Bauwerke aus Ortbeton Für die Betonzusammensetzung und Verarbeitung gelten die Bestimmungen der DIN 1045 (Neu) und 1047. Für die Herstellung von wasserdurchlässigem Beton für die Schachtbauwerke ist Transportbeton C 25/ 35 mit  mind. 350 kgZ / cbm zu verwenden, mit einem Wasserzementwert von 0,6 und einem Zuschlagsgemisch von 0 / 32 mm im Sieblinienbereich des Bildes 3 (DIN 1045) liegend. Die Wassereindringtiefe nach DIN 1048 darf 5 cm nicht überschreiten. Auf Verlangen sind Eignungsprüfungen ohne besondere Vergütung durchzuführen.Bei Vorliegen aggressiver Wässer und Böden wird die Zementwahl vom AG vorgeschrieben. Bei Schachtkammern von Bauwerken ist stets Zement mit hohem Sulfadwiederstand (HS-Zement) zu verwenden.

Betonfertigteile (Schachtring, Konus, u. dgl.) Die Betonfertigteile der Einsteigschächte sind entsprechend neuer DIN 4034 in verstärkter Wandausführung mit Einlage von Rollgummiringen und Lastübertragungsringen in den Stößen auszuführen. Rauhe Betonfertigteile sind auf Verlangen zu glätten, z.B. durch Schlämmen. Falls vom AG nicht anders bestimmt ist, ist in jedem Einsteigschacht ein Ausgleichsring einzubauen.

Begu-Schachtabdeckungen und Begu-Aufsätze für Straßeneinläufe Statt der vom AG im Leistungsbuch angegebenen Fabrikate sind auch Fabrikate anderer Hersteller zugelassen, wenn diese dieselben Abmessungen und Güteeigenschaften besitzen.

Abrechnung Die Tiefe der Schächte wird vom tiefsten Punkt der Schachtgerinnesohle bis Oberkante der Schachtabdekkung gemessen. Der erforderliche Einbau von Abzweigen anderer Kanalstrecken (einfach oder doppelt), Abstürzen (Gefälleverziehungen bis max. 70 cm) oder Verziehungen (vom kleineren auf großen Rohrdurchmesser) innerhalb der Schachtsohlen der Einsteigschächte ist aus den Planunterlagen ersichtlich und wird nicht besonders vergütet.

Bauausführung Schachtbauwerke sind unter Berücksichtigung von DIN EN 1610, ATV-DVWK-A 139 und ATV-DVWK-A 157 herzustellen. Auch die DIN EN 1917 und DIN V 4034-1 sind zu beachten!

Es ist grundsätzlich eine gleichmäßige, nicht federnde vertikale Lastübertragung zwischen allen Schachtfertigteilen sicherzustellen. Die Lastübertragungsschicht muss so gestaltet sein, dass ein Fugenabstand an der Schachtinnenseite von 15 mm nicht überschritten wird!

**04.23 EINSTEIGSCHÄCHTE DN 1000 IN NORMALAUSFÜHRUNG T 2,51-3,00M**
bzw. Fertigteilausführung herstellen.
Schachtunterteil und Schachtoberteil aus Fertigteilen nach neuer DIN 4034/ Teil 1 mit integrierten Dichtungen und eingebauten Lastausgleichsringen (z.B. F 172). Steigeisen nach neuer DIN 1212e.
Fertigschachtunterteil DN 1000 mm gem. DIN 4034, Teil 1, mit Gerinneausbildung bei SW aus Steinzeug-Klinker oder Beton bzw. bei RW aus Beton.
Gerinne und Berme scheitelgleich; Ausführung geklinkert in gerader bzw. abgewinkelter Ausführung einschl. werkseitig eingesetzter Schacht-Anschlußelemente für den gelenkigen Anschluß der Rohre.
Auskleidung des Gerinnes, der Berme und Teil der Zarge des Schachtunterteils.
Sohlgerinne aus Beton C 25/30. Auftritte mit 3 cm starkem Zementglattstrich MV 1 : 2, Neigung 1 : 20, Auftrittshöhe auf der Seite des Außenbogens bis Höhe Rohrscheitel, auf der Seite des Innenbogens bis DN 1000 = 50 cm, über DN 1000 = 1/2 DN, sauberer und wasserdichter Anschluß der Rohreinmündungen, Steigeisen nach neuer DIN 1212 e) mit einem Steigmaß von 25 cm.
Ausbildung der Muffe integriert in den Kunststoffteil für den Anschluß von Rohren aus GFK, StB-, PP- Rohren.
Einzukalkulieren sind Ausbildung von Einmündungen in das Hauptgerinne und Richtungsänderung des Hauptgerinnes sowie Dimensionswechsel
Abzurechnender Aushub: 2,5 x 2,5 m - in getrennter Position
Für Rohrdurchmesser bis DN 600 mm wie folgt:
Schacht:  t = 2,51 - 3,00m
Menge: 1,000 St

**04.24 EINSTEIGSCHÄCHTE DN 1000 IN NORMALAUSFÜHRUNG T 3,01-4,00 M**
bzw. Fertigteilausführung herstellen.
Schachtunterteil und Schachtoberteil aus Fertigteilen nach neuer DIN 4034/ Teil 1 mit integrierten Dichtungen und eingebauten Lastausgleichsringen (z.B. F 172). Steigeisen nach neuer DIN 1212e.
Fertigschachtunterteil DN 1000 mm gem. DIN 4034, Teil 1, mit Gerinneausbildung bei SW aus Steinzeug-Klinker oder Beton bzw. bei RW aus Beton.
Gerinne und Berme scheitelgleich; Ausführung geklinkert in gerader bzw. abgewinkelter Ausführung einschl. werkseitig eingesetzter Schacht-Anschlußelemente für den gelenkigen Anschluß der Rohre.
Auskleidung des Gerinnes, der Berme und Teil der Zarge des Schachtunterteils.
Sohlgerinne aus Beton C 25/30. Auftritte mit 3 cm starkem Zementglattstrich MV 1 : 2, Neigung 1 : 20, Auftrittshöhe auf der Seite des Außenbogens bis Höhe Rohrscheitel, auf der Seite des Innenbogens bis DN 1000 = 50 cm, über DN 1000 = 1/2 DN, sauberer und wasserdichter Anschluß der Rohreinmündungen, Steigeisen nach neuer DIN 1212 e) mit einem Steigmaß von 25 cm.
Ausbildung der Muffe integriert in den Kunststoffteil für den Anschluß von Rohren aus GFK, StB-, PP- Rohren.
Einzukalkulieren sind Ausbildung von Einmündungen in das Hauptgerinne und Richtungsänderung des Hauptgerinnes sowie Dimensionswechsel
Abzurechnender Aushub: 2,5 x 2,5 m - in getrennter Position
Für Rohrdurchmesser bis DN 600 mm wie folgt:
Schacht:  t = 3,01-4,00m
Menge: 2,000 St

**04.25 SCHACHTABDECKUNG - RW**
Schachtabdeckung aus Beton/Gußeisen liefern und einbauen.
Rahmen: Mit
Lichtes Rahmenmaß: 625 mm
Lüftungsöffnungen: mit
Klasse: C 250
Menge: 15,000 St

**04.26 SCHACHTABDECKUNG - SW**
Schachtabdeckung aus Beton/Gußeisen liefern und einbauen.
Rahmen: Mit
Lichtes Rahmenmaß: 625 mm
Lüftungsöffnungen: ohne
Klasse: C 250
Menge: 3,000 St

**04.27 VORHANDENE SCHÄCHTE AN DIE NEUE HÖHE ANPASSEN**
vorhandene Schächte an die neue Höhe anpassen der Einsatz eines zusätzlichen Schachtringes (h = 25 cm) mit Aus- und Wiedereinbau des Konus ist im EP enthalten.
Vergütet werden nur
- bestehende Schächte
- bei neu versetzten Schächten einmalig die Angleichung vom Erschließungsrohbau (Bitu- Kies) auf das AFB- Niveau bei der Fertigstellung)!
angleichen bis 1,50 m, auch schräg an Straßengefälle angepasst
Menge: 10,000 St

**04.28 KONTROLLSCHÄCHTE DN 1000 AUF DICHTHEIT PRÜFEN**
Prüfdruck 0 bar - 0,5 bar, gemäß DIN 19549, DIN 4031 - Teil 1; Prüfung gem. DIN EN 1610 bzw. unter Berücksichtigung des Merkblatt Nr. 4.3/6 des Bayer. Landesamt für Wasserwirtschaft auf Dichtheit (Luft oder Wasser) prüfen. Schachtdurchmesser DN 1000 mm;
mittl. Schachttiefe ca. 2,00 m (nur Schmutzwasser).
Menge: 3,000 St

**04.29 BAUGRUND PLANIEREN VERDICHTEN**
Baugrund  für Wege  und Plätze planieren und verdichten. Abweichung von der Nennhöhe +- 3 cm.
Verformungsmodul EV2: > 45MN/m²
Menge: 100,000 m²

**04.30 TRAGSCHICHT 150 MN/M²**
Tragschicht aus Schotter-Splitt-Gemisch kornabstufung lt. TL Min-StB 2000 und ZTVT-StB 19995/2002 herstellen. Abweichung von der Nennhöhe +/- 2 cm.
Ausführung: auf vorh. Frostschutzschicht
Körnung: 0/32
Einbaudicke : ca. 20 cm
Verformungsmodul EV2: = 150 MN/m²
Umrechnungsfaktor STS verdichtet 2,08 t/m³
Umrechnungsfaktor STS lose 1,80 t/m³
Abgerechnet wird nach Auftragsprofilen. Es ist die Einbaumenge durch Lieferscheine zu belegen.
Menge: 50,000 m³

**04.31 SPLITTBETT 2/5 HERSTELLEN**
Splittbett 2/5, Stärke 5 cm in Grube für Regenrückhaltung einbauen
Menge: 10,000 m³

**04.32 SEDIMENTATIONSANLAGE**
SediProtect Sedimentationsanlage - Vertikales Zwei-Kammer-Reinigungssystem zur Behandlung von Regenwasser entsprechend Merkblatt DWA-M 153. Anschließbare versiegelte Fläche maximal 1000 m². Stufenlos von 1000-1500 mm an gegebene Geländesituationen anpassbar durch Teleskopaufsatz. PKW-befahrbar mit Gussdeckel Klasse B 125.

Technische Daten:
Material Gehäuse: PE-LLD zu 100% recycelbar
Material Deckel PKW-befahrbar: Gusseisen (GJL), schwarz lackiert
Filtertrennwand mit Maschenweite: 0,35 mm.
Anschlüsse: DN 160
Kein Höhenversatz zwischen Zu- und Ablauf
Anlagentyp D 25 mit Durchgangswert 0,8

'.........'
Menge: 1,000 St

**04.33 REGENWASSERZISTERNE**
Liefern und einbauen einer Betonzisterne.
Einbau auf 3-5cm Feinsplittschicht.
Nutzinhalt: 35,0 m³
System Auqaschutz® nach DIN 1045 / DIN EN 206- 1
Beton: C 80/95
WU-Beton nach DIN 1048 Expositionsklassen: XC4/XF3/XA1
mit hohem Wassereindringwiderstand
Bemessungsgrundlagen:
- Bauwerksvolumen, gesamt: 36,95 m³
- Regenwasserspeicher: 35,00 m³
- Füllhöhe/ Wassertiefe: 2,60 m
- prüffähige Statik zur standortlosen  Mehrfachanwendung
  (SLW 60, vorw. ruhende Belastung),  Erdüberdeckung bis 2,5 m

Technische Daten:
- Gesamtbaulänge: 6,30 m
- Innenbaulänge: 6,00 m
- Außenbreite: 2,98 m
- Innenbreite: 2,80 m
- Gesamteinbautiefe: ca. 5.0 m
- lichte Höhe, Bauwerk: 2,80 m
- Erdüberdeckung: ca. 1,00 m
- schwerstes Einzelteil: ca. 18,69 t
- Gesamtgewicht ca. 20,0 t
- fugenloses Unterteil als liegende Röhre,  weiterer Schachtaufbau nach DIN 4034-Teil 2

Lieferumfang:
- 1 Stück Übergangsring DN 1.000 mm,  Höhe 300 mm, angeformt an die Tube,  werkseitig aufgeklebt, Übergang nach  DIN 4034-2

- 1 Stück Schachtkonus DN 1.000 mm,  Einstieg 625 mm, Höhe 600 mm, nach DIN 4034-2

- 1 Stück Schachtabdeckung DN 625 BEGU Klasse B (125kN)

- 1 Stück kombinierter Zu- und Ablauf DN 250, Schachtfutter PVC-KG

- 2 Stk. Kernbohrung bis 300 mm inkl. Gliederkettendichtung V2A zur Einbindung einer Druckleitung

- 1 Stk. Druckwasserdichte Kabeldurchführung
  DN 50, 2x10 mm inkl. Kernbohrung
Menge: 1,000 St

**04.34 DICHTIGKEITSPRÜFUNG ZISTERNE**
Dichtheitsprüfung vor Inbetriebnahme in Anlehnung an die DIN EN 1610 ohne Zuleitungen
Prüfniveau: Betriebswasserspiegel
Der Auftraggeber erhält über das Ergebnis der Dichtheitsprüfung ein Protokoll in 2-facher Ausführung.

Voraussetzungen für die Dichtheitsprüfung sind nachfolgende bauseitige Leistungen:
- Bereitstellung des Füllwassers, z. B. Hydrant (mit C-Anschluss) oder Vorratsbehälter
  in unmittelbarer Nähe (Entfernung < 20 m) der Anlage
- bauseitige Befüllung des Beckens vor der Prüfung
- die Behälterabdeckungen müssen frei zugänglich sein
- Baustrom (230 V, 16 A)
- aufgrund der Genauigkeit der Messgeräte ist während der Überprüfung (Dauer ca. 60 min) ein Sicherheitsabstand von mindestens 3 Metern von den Schachtabdeckungen einzuhalten, welcher nicht befahren werden darf (ansonsten drohen Verfälschungen der Messwerte)
- Abdichten der Zu- und Abläufe (wenn erforderlich)
Menge: 1,000 St

**04.35 FILTERKIES 8/32 LIEFERN**
und um Sickerleitung einbauen. Abmessung ca. 50/50 cm, inkl. Vlies um Sickerpackung.
Menge: 170,000 m³

**04.36 SICKERLEITUNGEN BZW. TRANSPORTSICKERLEITUNGEN**
Zur Entwässerung der Frostschutzschicht bzw. für Tiefen- oder Böschungssickerungsschichten. Sickerrohrleitung in Sickerstrang, Verbundrohr (innen glatt und aussen gewellt) aus PE-HD, Typ R2 (vormals Form D) nach DIN 4262-1. Rohrlängen zu 6m, mit einseitig aufgesteckter Muffe liefern und in vorbereitete Gräben verlegen.
Für Formstücke wird je 1m pro Stück auf die Abrechnungsmenge zugeschlagen.
Nennweite: DN 160
Form: Vollsickerrohr
Menge: 650,000 m

**04.37 SPÜL-, KONTROLL- UND SAMMELSCHACHT**
Spül-, Kontroll- und Sammelschacht DA 315 mit Sandfang

Spül-, Kontroll- und Sammelschacht DA 315 aus PVC-U
nach DIN 4095, Bauhöhe 80 cm, Nutzhöhe 35 cm,
Farbe orange, mit 3 Stück Anschlussstutzen DN 200,
3 Stück Blindstopfen,
mit arretierbarer und trittfester Schachtabdeckung (PP). inkl. notwendigem Schachtaufsetzrohren und Reduzierstücken.

Höhe Schacht: 80cm
Menge: 10,000 Stk
Produkt:
  Artikel:
    Artikelnummer: 50200315
    Artikelkurztext: SPÜL-, KONTROLL- UND SAMMELSCHACHT

**04.38 SCHACHTABDECKUNG KONTROLLSCHACHT**
Schachtabdeckungen aus Guss
bestehend aus Gussrahmen, Gussdeckel und Betonauflagering mit Arretierung und incl. Schmutzfänger
System passend zu Kontrollschacht Drainage
Klasse: B
Lüftungsöffnungen: Mit
Menge: 10,000 St

### Titel 05 WASSERVERSORGUNG

*Hinweis: VORBEMERKUNG*
Vorbemerkung allgemein:

Sämtliche Rohre, Formstücke und Armaturen sind vom AN zu liefern.

Das Abladen der Rohre  und die evtl. Beifuhr zur Einbaustelle hat durch die
Arbeitskräfte des Auftragnehmers zu erfolgen, der für die ordnungsgemäße
Lagerung haftet. Die Verteilung der Rohre an der Einbaustelle und entlang des
Rohrgrabens, sowie der Formstücke, Armaturen etc. an die Verwendungsstelle
ist gleichfalls Aufgabe des Auftragnehmers.

Die Druckprüfung muss mit vollautomatisch aufzeichnender elektronischer Messgeräteausstattung mit selbstauswertendem Prüfprotokoll ausgeführt werden.
Manuell bediente Druckmesseinrichtungen oder Trommelschreiber sind nicht
zugelassen. Über das Ergebnis ist ein Prüfungsprotokoll in 3-facher Fertigung zu
erstellen.

Bei Flanschverbindungen im Erdreich sind Schrauben, Schraubenmuttern und
Beilagescheiben (je 1 Stück am Schraubenkopf und an der Schraubenmutter)
aus nicht rostendem Stahl zu liefern und zu verwenden. Schrauben aus V4A,
Muttern aus V4A, je Verbindung 2 Beilagescheiben. Bei Verwendung unterschiedlicher Materialien sind geeignete Vorkehrungen gegen Korrosion durch
Elementenbildung zu treffen.

Der Auftragnehmer hat vor Auftragsbeginn/Materialbestellung für die Einbindebreiche Knotenpunktskizzen 2-fach zur Genehmigung bei der Bauoberleitung
einzureichen. Mit der Ausführung der Rohrleitung darf erst nach Genehmigung
der Knotenpunktskizze begonnen werden.

Das Verlegen der Rohre wird nach lfdm zu den Angebotspreisen vergütet,
wobei Formstücke und Armaturen übermessen werden. Das beim Verlegen
von abgeschnittenen Rohren erford. Abschrägen der Spitzenden ist gleichfalls
im Verlegepreis zu berücksichtigen.

Alle Anbindungen PE-Rohr / PVC-Rohr an Muffen sind zugfest auszuführen.
Alle Verbindungen zwischen Rohren, Formstücken, etc. inklusive Verbindungsmittel, Dichtung und Korrosionsschutz

Armaturen:
Absperrschieber,  für Trinkwasser nach DIN 35 47  Teil 1 und DIN EN 1074 Teil 1
und 2, Technische Lieferbedingungen DIN 3230, Teil 4, erdverlegt.
Armatur mit Innen- und Außenschutz durch Emaillierung oder Epoxidharzbeschichtung.
DIN 3352, Teil 4, weichdichtend gemäß Anforderungen nach DVGW Arbeitsblatt
W 270, aus Gußeisen GGG-40 mit innenliegendem Spindelgewinde.

Erzeugnis: Düker (bevorzugte Netzausrüstung im Bestand des AG) oder gleichwertig

Bieterangabe angebotenes Fabrikat:  . . . . . . . . . . . . . . . . . . . . . . . . . . . . . . . . . . . .

Bediengarnituren:
Baulänge DIN 3202, Reihe F5 mit Einbaugarnitur für Erdeinbau, höhenverstellbar, von RD 1,20 m bis RD 1,80 m;Die Gestänge müssen in der Endauszugstellung arretierbar sein; für Schieber ohne Zeigerwerk. Hülsrohr aus Kunststoff mit Hülsrohrdeckel, überflutungssicher abgedeckter Schlüsselstange aus Stahl, Vierkantschoner aus Gußeisen GG Rohrdeckung 1,20 bis 1,80 m. (Hersteller Einbaugarnitur bevorzugt Kettler).

Erzeugnis: Kettler (bevorzugte Netzausrüstung im Bestand des AG) oder gleichwertig

Bieterangabe angebotenes Fabrikat:  . . . . . . . . . . . . . . . . . . . . . . . . . . . . . . . . . . . .

Sämtliche erdverlegte Flansche an Armaturen, Fittings o. dgl. sind fachgerecht
zu schützen und mit Densobinden zu umwickeln.

**05.1 PE 100, da 75x6,8 SDR 11 LIEFERN UND VERLEGEN**
Druckrohr aus PE 100 RC
für Trinkwasser, DVGW zugelassen, mit glatten
Enden, Farbe blau, Schweißverbindung wird ges.
vergütet, liefern und auslegen auf Rollenlagerböcke.
PE100,  da 75x6,8 SDR 11
fmit glatten Enden, Rollenware, inkl. notwendiger Schnitte und Längenanpassung.
Menge: 400,000 m

**05.2 VOLLSTÄNDIGE ROHRUMHÜLLUNG MIT RUNDKORNMATERIAL**
15 cm Rundkornbett, mind. seitlich 20 cm und mind. 30 cm über Rohrscheitel, nach DIN 19630 ZTV-WA.
Das Angleichen von Vertiefungen und der Mehraushub für den Sand sind im Preis mit einzureichen, ebenso die Abfuhr des verdrängten Materials auf eine AN-Kippe, einschl. Lieferung des Sandmaterials.
Menge: 400,000 m

**05.3 WL MARKIEREN**
Rohrleitung markieren mit Trassenwarnband
aus PVC, intensiv leuchtend mit eingearbeitetem
Ortungsdraht aus Edelstahl, Trassenwarnband
liefern mit Kennzeichnungsaufdruck "Achtung
Wasserleitung", sowie Verlegung ca. 30 cm
über Rohrscheitel.
An Armaturen ist der Ortungsdraht bis in die
Straßenkappe +50 cm Mehrlänge einzuziehen.
Die unterbrechungsfreie Leiterverbindung ist
zu gewährleisten.
Menge: 340,000 m

**05.4 E-MUFFE 75 SDR 11**
*** Bezugsbeschreibung
E-Muffe, inkl. Rohrvorbereitung an
Druckrohrleitungen für Trinkwasser,
aus PE100 DIN 8074 und 8075,
75
Menge: 10,000 St

**05.5 E-WINKEL 75 SDR 11, 45 GRAD**
*** wie Position 05.4
E-Winkel 45 Grad
Menge: 10,000 St

**05.6 VORSCHWEIßBUNDE PE 100 75 SDR 11**
für Losflansch mit Sphärogusseinlage, Flanschenanschlussmaße nach DIN 2501, liefern und einbauen
einschl. Beistellung des kompletten Verbindungsschraubensatzes.
75 SDR 11
Menge: 60,000 St

**05.7 LOSFLANSCH Da 75 SDR 11**
Losflansch für Vorschweißbunde,
aus duktilem Gußeisen, bituminiert,
Flanschanschlußmaße DIN 28605, PN 10,
als Zulage zu Druckrohr aus PE-HD
PE100 75 SDR 11
Menge: 6,000 St

**05.8 LOSFLANSCH Da 63 SDR 11**
Losflansch für Vorschweißbunde,
aus duktilem Gußeisen, bituminiert,
Flanschanschlußmaße DIN 28605, PN 10,
als Zulage zu Druckrohr aus PE-HD
PE100 63 SDR 11
Menge: 1,000 St

*Hinweis: AUSFÜHRUNG ARMATUREN UND FORMSTÜCKE*
Ausführung Armaturen u. Formstücke z.B. Düker

Ausführung der Rohr-Formstück-Armaturenverbindungen mit Flanschverbindungen mit zugfesten, formschlüssigen Verbindungssystem.

Pro Formstück wird eine Zulage von 1m gewährt

Ausführungsvorschlag nach Fabrikat:
Düker GmbH

Hinweis:
Die Montagerichtlinien der Hersteller sind zwingend zu beachten.

Alle Rohrleitungsverbindungen sind zugfest auszurüsten!
Je Rohrverbindung sind alle technisch erforderlichen Bauteile und Kleinteile
einschließlich des Montageaufwandes mit dem Einheitspreis abgegolten.

Bieterangabe angeb.
Fabrikat / System: ---------------

Erfolgt keine Bieterangabe, gilt der Herstellers Düker als vereinbart.

**05.9 ABSPERRSCHIEBER DA 75**
Absperrschieber DA 75 PN 16
Ausführung:
Schieber weich dichtend, mit glattem Durchgang, innenliegendem Spindelgewinde, nichtsteigender Spindel;
Kantenschutz für Kopfstück und Gehäuse, Verbindungsschrauben A2 versenkt und vergossen, medienfreie
Spindellagerung
Dichtkeil komplett vulkanisiert
Flanschanschlussmaße: nach DIN EN 1092-2
Baulänge: nach DIN EN 558, Grundreihe 15
für Trinkwasser, Abwasser, Gas oder Biogas
Antriebsarten: mit Einbaugarnitur (für Erdeinbau)
Werkstoffe:
Gusseisen mit Kugelgraphit EN-GJS-500-7 nach DIN EN 1563
Spindel: Chromstahl X20Cr13 (für Biogas und Abwasser: 1.4571)
Spindelmutter: Sondermessing (für Biogas und Abwasser: Alu-Bronze)
Gummiteile aus hochwertigem Elastomer
Dichtkeil für Wasser: EPDM
Oberflächenschutz: · innen und außen Email nach DIN EN ISO 11177, DEV-Richtlinie für Bodenklasse III
Menge: 5,000 St

**05.10 SYSTEMTRENNER**
Systemtrenner mit Flanschanschluss
Der Systemtrenner schützt das Trinkwasser vor Flüssigkeiten
bis einschließlich Flüssigkeitskategorie 4 gemäß DIN EN 1717
in Verbindung mit DIN 1988-100.
Zertifizierung
· DVGW
· BELGAQUA
· NF
· KIWA
· WRAS
· SVGW
· VdS (BA300-80ZVDS)
· VA-ETA

Medium: Trinkwasser

Anschlussgröße: DN80

Max. Betriebsdruck: 10 bar

Einbaulage: Waagrecht, mit Ablassventil
nach unten

Komponenten Werkstoffe
Rückflussverhinderer
eingangs-/ausgangsseitig
Edelstahl
Gehäuse Sphäroguss,
pulverbeschichtet mit
Polyamid
Ablassventil Edelstahl
Drucksteuerleitung Polyethylen mit Edelstahl
Umflechtung
(BA300-80ZVDS
Edelstahlrohrleitung)
Membran EPDM
Dichtungen EPDM
Menge: 1,000 St

**05.11 RECHTECKSCHACHT BETON**
Rechteckschacht aus Beton, Abmessung 80 x 80 x 120 cm, Wandstärke 12cm, inkl. Abdeckung Beton, versetzen auf 20 cm Schotter 16/32 mm in Erdreich.
Inkl. Abdeckung Edelstahl, abschließbar.
Menge: 1,000 St

**05.12 FFR-Stück PN 16, DN 80/60**
Erzeugnis: Fa. Hawle (Best. Nr. 855-00) oder gleichwertig
FFR-Stück, Flansch nach EN 1092-2.
Material: GJS-400, Korrosionsschutz durch Epoxidharz-Pulverbeschichtung innen und außen gemäß Gütesicherung RAL-GZ 662 der Gütegemeinschaft Schwerer Korrosionsschutz - GSK unter Berücksichtigung der DIN 3476 (P) und DIN 30677-2 (Schichtdicke: min. 250 ?m, Porenfreiheit bei 3 kV, Haftung innen und außen min. 12 N/mm² nach Heißwasserlagerung, Nachweis der Trinkwassertauglichkeit, Fremdüberwachung durch neutrales Prüfinstitut)
Medium: Trinkwasser, Abwasser
PN 10/16
DN 80/60
Menge: 1,000 St

**05.13 BLINDFLANSCH**
Erzeugnis: Fa. Hawle (Best. Nr. 720-00) oder gleichwertig
Blindflansch, Flansch nach EN 1092-2.

Material: GJS-400, Korrosionsschutz durch Epoxidharz-Pulverbeschichtung innen und außen gemäß Gütesicherung RAL-GZ 662 der Gütegemeinschaft Schwerer Korrosionsschutz - GSK unter Berücksichtigung der DIN 3476 (P) und DIN 30677-2 (Schichtdicke: min. 250 µm, Porenfreiheit bei 3 kV, Haftung innen und außen min. 12 N/mm² nach Heißwasserlagerung, Nachweis der Trinkwassertauglichkeit, Fremdüberwachung durch neutrales Prüfinstitut)

Medium: Trinkwasser, Abwasser

DN 100
PN 10/16
Menge: 1,000 St

**05.14 EINBAUGARNITUR DA 75**
Einbaugarnitur für Erdeinbau,
höhenverstellbar (Teleskopbauart)
von RD 1,20 m bis RD 1,80 m,
für Schieber oder Klappe,
Hülsrohr aus Kunststoff mit Hülsrohrdeckel,
Schlüsselstange aus Stahl,
Vierkantschoner aus Gußeisen GG,
DA 75
Menge: 3,000 St

**05.15 GARNITURVERLÄNGERUNG**
Vorbeschriebene Einbaugarnitur
verlängern, Länge bis 500 mm.
Menge: 3,000 St

**05.16 KORROSIONSSCHUTZ FÜR FLANSCHVERBINDUNG**
Korrosionsschutzband für Flanschverbindung DN 80, 2 je Verbindung
Menge: 5,000 St

**05.17 RL-EINBINDUNG PE DA 110**
Zulage für Einbindung neuer Rohrleitungen in
bestehende Rohrleitungen.
Außerbetriebnahme des betroffenene Netzabschnittes,
Wiederinbetriebnahme nach erfolgter Einbindung,
unabhängig von der Länge des herausgenommenen
Leitungsteiles und unabhängig von Material und
Druckstufe der Rohrleitung,
nach dem Durchmesser der bestehenden Leitung.
Erdarbeiten, Wasserhaltung, erforderliche Einbauteile
und Rohrschnitte werden gesondert vergütet.

Einbindung Rohrltg.:  PE DA 75 PN 10
in Rohrleitung Bestand:  PE DA 110
Menge: 1,000 St

**05.18 STRASSENKAPPE NG 1**
Straßenkappe für Wasserleitung,
aus Gußeisen,
höhen- und neigungsverstellbar
stufenlose Höhenverstellung bis 130 mm,
Neigung des Oberteils von 5 - 12 Grad,
einschl. Tragplatte DIN 19720,
Oberflächenschutz Bitumen,
heiß aufgetragen,
DIN 4056 für Absperrarmatur NG 1.

Einschließlich Beiieferung und Versetzen
einer Betonformteil-Tragplatte;

Hersteller: TELSTRA oder gleichwertig
Menge: 3,000 St

**05.19 STRASSENKAPPE HA WASSER**
Straßenkappe für Wasserleitung,
aus Gußeisen,
höhen- und neigungsverstellbar
stufenlose Höhenverstellung bis 130 mm,
Neigung des Oberteils von 5 - 12 Grad,
einschl. Tragplatte DIN 19720,
Oberflächenschutz Bitumen,
heiß aufgetragen,
DIN 4056 für Absperrarmatur NG 1.

Einschließlich Beiieferung und Versetzen
einer Betonformteil-Tragplatte;

Hersteller: TELSTRA oder gleichwertig
Menge: 1,000 St

**05.20 ANBOHRARMATUR PE-HD DN 32 AN DN 75 PE**
Anbohrarmatur aus PE-HD DIN 3543-4 für Rohre
aus PE-HD DIN 8074 und DIN 8075 zum Anschluß
von metallischen Anbohrventilen zum Anbohren
unter Druck. Bauteil mit
MS-Innengewinde DIN 2999, PN 10 liefern mit
zugehörigem Haltebügel einbauen und anbohren, selbstanbohrend

Hauptrohr DN 75; PE100  DA 75x6,8 SDR11
Abgang  DN 32

Hersteller:  VAG Typ Terra K1  oder glw. Art
Menge: 1,000 St

*Hinweis: Druckprüfung (Teilstreckenprüfung)*

*Hinweis: Innendruckprüfung DIN 4279 an Druckrohrleitungen für Wasser*
Innendruckprüfung  DIN 4279 an Druckrohrleitungen für Wasser (ohne Unterschied
der Rohrmaterialien) Prüfdruck gemäß ZTV-WA bzw. DIN 4279 bei Betriebsüberdruck bis 15 bar. Prüfmethode, Kunststoffleitungen nach Arbeitsblatt W 400 - 2,
DVGW (Kontraktionsverfahren), Prüfmedium Wasser, zwei Prüfvorgänge einschl.
Lieferung und Beseitigung des Prüfwassers. Vergütung nach m Rohrleitung.

Prüfverfahren nach DIN EN 805 und nach DVGW-Arbeitsblatt W 400-2:
- Normalverfahren
- Beschleunigtes Normalverfahren

Das gesamte Druckprüfverfahren ist auszuführen mit:
- Vorprüfung
- Druckabfallprüfung und
- Hauptprüfung

Prüfdruck :
gemäß ZTV-WA bzw. DIN 4279 bei Betriebsüberdruck bis 15 / 21 bar.

Prüfmedium Wasser, zwei Prüfvorgänge einschl. schadfreien Beseitigung
des Prüfwassers.

Mechanische Druckband- oder Trommelschreiber sind zur Prüfung nicht
zugelassen. Ein vollautomatisch arbeitendes elektronisch überwachtes
Prüfsystem mit selbstauswertendem Prüfprotokoll ist zwingen zu verwenden.
Die Druckprüfung ist von fachkundigem zertifiziertem Personal auszuführen.

Vergütung nach lfm neuverlegter Rohrleitung.

**05.21 Druckprüfung RL-Neuverleg. PE 100, 75 SDR 11**
Innendruckprüfung DIN 4279,
an Druckrohrleitungen für Trinkwasser,
Prüfung in Teilstrecken nach Vereinbarung
mit dem AG. Wasser wird beigestellt und
ist nach der Prüfung zu beseitigen.

PE 100, 75 SDR 11
Menge: 320,000 m

*Hinweis: Spülung, Entkeimung*
Spülung, Entkeimung

Die Spülung und Entkeimung der Hauptrohrleitungen wird durch einen Pauschalbetrag abgegolten. Der ausführenden Firma wird hierzu eine Spülwassermenge
bis zum 10-fachen Rohrinhalt sowie das zur Entkeimung erforderliche Wasser bis
zum 2-fachen Rohrinhalt kostenlos zur Verfügung gestellt.

Zwischenvorlagebehälter, Zwischenpumpen und Verdichter sowie sonstiges erforderliches technisches Equipment ist vom AN beizustellen und ist mit dem Einheitspreis mit abgegolten.

Das erforderliche Desinfektionsmittel ist zu liefern und mit einzurechnen. Die Gesamtfüllmenge für das Hauptrohrnetz ist nachstehend aufgeführt. Entkeimung erfolgt gem.
Merkblatt Nr. I 9-9 des Bayer. Landesamtes für Wasserwirtschaft München bzw. gem.
DVGW Arbeitsblatt W 291.

An- und Rückreise des Personals der Firma zur Aufnahme der Spülarbeiten wird
nur dann einmal gegen Nachweis vergütet, wenn die Spülarbeiten nicht sofort im
Anschluß an die Bauarbeiten durchgeführt werden können. Die Prüfkosten für die
bakteriolog. Untersuchung einschl. Untersuchungsbefund sind im Pauschalpreis
einzukalkulieren. Das beigestellte Wasser ist nach erfolgter Prüfung zu beseitigen.

Die max. Spülwassermenge: 12-facher Rohrinhalt. Bei Abweichung nach Ausführung unter
10% gibt es weder Zu- noch Abschläge in der Pauschalvergütung. Reicht die 12-fache
Wassermenge nicht aus, dann hat die ausführende Firma nicht nur für das zusätzlich
erforderliche Spülwasser aufzukommen, sondern auch für alle notwendigen Arbeiten,
die auf ihre Kosten durchgeführt werden. Die Firma hat ferner den Aufwand zu tragen,
der durch zusätzliche Probeentnahmen zur bakteriologischen Untersuchung des
Wassers bis zur Erzielung eines bakteriologisch einwandfreien Befundes nach TVO.
(Keimzahl in 1 cm³ deutlich unter 100 (bis 30), Bakter. Coli 100 in cm³ = 0).

Die Veranlassung und Koordination der Probenahme erfolgt durch den AN. Das Prüflabor
ist vor Beauftragung dem AG zu benennen. Die Zustimmung des AG für dessen Einsatz
ist erforderlich.

Spülverfahren für neuverlegte Rohrleitungen:

(vorgeseh. Unternehmen:  . . . . . . . . . . . . . . . . . . . . . .  Bieterangabe)

Spülverfahren vor der Gesamtinbetriebnahme:
Wasserspülung mit Trinkwasser aus dem Ortsnetz.

**05.22 Spülung und Entkeimung RL PE 100, 75 SDR 11**
Spülung und Entkeimung
einschl. sämtl. Materialien u. Nebenarbeiten;
Teilabschnitte der durch den AN selbst neu
verlegten Rohrleitungsabschnitte;

Ausführung der Spülung mit anschließender
Desinfektion der neuverlegten Rohrleitung einschl.
Beistellung aller Gerätschaft wie Injektoren, Dosierpumpen, Reagenzien, Desinfektions- und Verbrauchsmaterialien mit Nachweisführung über die Keimfreiheit.

Sofern abschnittsweise Inbetriebsetzungen erforderlich
sind, muß abschnittsweise das zugehörige Rohrsystem
desinfiziert, gespült und die Keimfreiheit jeweils
getrennt nachgewiesen werden.

Die Desinfektion muß jeweils unmittelbar vor der mit
dem AG bzw. der Bauoberleitung abgestimmten
Inbetriebnahme des jeweiligen Leitungsabschnittes
erfolgen, so daß keine Wiederverkeimung durch evtl.
anschließenden Stillstandsstagnation auftreten kann.

Leistung einschließlich
 -  aller erforderlicher Betriebsstoffe und
  Reinigungsmittel sowie deren ordnungsgemäßer
  Beseitigung (bei Verwendung von Chlorbleichlauge
  unbedingt Neutralisation mit Natriumthiosulfat vor
  der Ableitung)
 -  aller mikrobiologischen Nachweise zur Einhaltung
  der Anforderungen der seit 01.01.2003 gültigen
  TrinkwV

Die Ausführung der Leitungsdesinfektion ist vor der
Ausführung mit der örtlichen Bauleitung des AG
vorzubesprechen und bedarf dessen Zustimmung.
Die Desinfektion ist von fachkundigem und zertifiziertem Personal eines vom AG anerkannten
Fachunternehmens (mit rbv-Bescheinigung)
durchzuführen.

Desinfektionsmittel auf Wasserstoffperoxidbasis
sind bevorzugt einzusetzen.

Für den Einsatz beabsichtigtes Desinfektionsmittel:

---------------  (Bieterangabe)

Ausführung der Desinfektion durch:

---------------  (Bieterangabe)

Für die Wasseranalytik beabsichtigtes Prüflabor:

---------------  (Bieterangabe)

Rohrleitung:  PE 100, 75 SDR 11
Menge: 320,000 m

**05.23 PE 100, da 32x3,0 SDR 11 LIEFERN UND VERLEGEN**
Druckrohr aus PE 100 RC
für Trinkwasser, DVGW zugelassen, mit glatten
Enden, Farbe blau, Schweißverbindung wird ges.
vergütet, liefern und auslegen auf Rollenlagerböcke.
PE100,  da 32x3,0 SDR 11
Menge: 15,000 m

**05.24 E-MUFFE da 32 SDR 11**
E-Muffe, inkl. Rohrvorbereitung an
Druckrohrleitungen für Trinkwasser,
aus PE100 DIN 8074 und 8075,
da 32 SDR 11
Menge: 2,000 St

**05.25 E-ENDKAPPE da 32 SDR 11**
E-Endkappe, inkl. Rohrvorbereitung an
Druckrohrleitungen für Trinkwasser,
aus PE100 DIN 8074 und 8075,
da 32 SDR 11
Menge: 1,000 St

**05.26 ANBOHRARMATUR PE-HD DN 32 AN DN 75 PE**
Anbohrarmatur aus PE-HD DIN 3543-4 für Rohre
aus PE-HD DIN 8074 und DIN 8075 zum Anschluß
von metallischen Anbohrventilen zum Anbohren
unter Druck. Bauteil mit
MS-Innengewinde DIN 2999, PN 10 liefern mit
zugehörigem Haltebügel einbauen und anbohren, selbstanbohrend

Hauptrohr DN 100; PE100  DA 75 SDR 11
Abgang  DN 32

Hersteller:  VAG Typ Terra K1  oder glw. Art
Menge: 1,000 St

**05.27 HA SCHIEBER MIT PE-EINSCHWEIßENDE**
Weichdichtender Keilschieber mit PE-Einschweißenden für Verbindung mit PE-Rohren nach EN 12201, DIN 8074
PE-Einschweißende DN 32, PE 100/SDR 11
Menge: 1,000 St

**05.28 EINBAUGARNITUR HA**
Einbaugarnitur für Erdeinbau,
höhenverstellbar (Teleskopbauart),
Hülsrohr aus Kunststoff mit Hülsrohrdeckel,
Schlüsselstange aus Stahl,
Vierkantschoner aus Gußeisen GGG,
Rohrdeckung 1,20 - 1,80 m.
Menge: 1,000 St

**05.29 EINBAUGARNITUR VERLÄNGERN 0,5 - 1,0 m**
Vorbeschriebene Einbaugarnitur
verlängern,
Länge:  ca. 500 mm bis ca. 1000 mm.
Menge: 1,000 St

*Hinweis: DRUCKPRÜFUNG*
Druckprüfung
Innendruckprüfung DIN 4279 an Druckrohrleitungen für Wasser, Prüfdruck gem.
ZTV-WA bzw. DIN 4279, bei Betriebsdruck 10 bar. Prüfmethode Druckmeßverfahren,
Prüfmedium Wasser, zwei Prüfvorgänge, einschl. Lieferung und Beseitigung des
Wassers, Vergütung nach Stückzahl der Betriebsbereiten Grundstücksanschlüsse.

**05.30 DRUCKPRÜFUNG DN 32**
Innendruckprüfung DIN 4279,
an Druckrohrleitungen für Trinkwasser
Wasser wird beigestellt und ist nach der
Prüfung zu beseitigen.
Vergütung je Grundstücksanschluß.
DN 32.
Menge: 1,000 St

*Hinweis: DESINFIZIEREN UND NACHSPÜLEN DER ROHRLEITUNGEN*
Desinfizieren und Nachspülen  der Rohrleitungen für Trinkwasser, entspr. DIN 1988
und DVGW W 291, Desinfektionsmittel Wasserstoffperoxid oder Chlor, Inbetriebnahme in Teilstrecken bis 50 m.

**05.31 RL SPÜLEN DN 32**
Druckrohrleitung für Trinkwasser
vor Inbetriebnahme spülen, desinfizieren
DVGW W 291,
Desinfektionsmittel nach Wahl des AN,
jedoch nach Absprache mit dem AG (betriebsübliche Desinfektion ist anzuwenden).
Vergütung je Grundstücksanschluß.
Längen bis ca. 8,50 m
DN 32.
Menge: 1,000 St

### Titel 06 ELEKTRO

**06.1 KABELVERLEGUNG INCL. SANDBETTUNG**
E-Kabelverlegung einschl. 20 cm Sandbettung unter und über dem Kabel. Auf schleiffreie Verlegung bei Beachtung des Mindestbiegeradiuses und Vermeidung von Druckstellen ist zu achten. Einschl. Kabelwarnband (Abdeckfolie). Incl. Transport innerhalb der Baustelle.
Kabel wird vom AG gestellt.
Menge: 350,000 m

**06.2 KABELLEERROHR INCL. SANDBETTUNG**
Kabelleerrohr zum Verlegen von Stromkabel einschl. Zugdraht  einschl. Abstandshalter für Verlegung neben und übereinander. Die Pos. beinhaltet außerdem die allseitige Sandummantelung mit Sand 0/4, 15 cm dick mit Trassenband im Graben.
Dimensionierung: DN 110
Menge: 100,000 m

**06.3 KABELABZWEIGKASTEN KUNSTSTOFF**
Kabelschacht Lichte Weite 800 x 800 mm aus Kunststoff (Polycarbonat) mit Sickeröffnung, Stahlrahmen mit Elastomerauflage für Schachtabdeckung, Kopfrahmen, mit Bodenplatte und systembezogenem Zubehör auf 10 cm Kies-Sand-Bett oder Betonauflage C 15/20 und incl. Muffen liefern und einbauen. Bestehend aus:
1 x Grundbausatz Bauhöhe 240 mm inkl. Abdeckung aus Gusseisen nach DIN EN 124 mit Sechskantverriegelung (ohne Anschlussmöglichkeit)
Rahmenteile :
- Zwischenrahmen H = 70 mm (ohne Anschlussmöglichkeit)
- Zwischenrahmen H = 220 mm
Inkl. aller notwendigen Erdarbeiten und Anschluß der Leerohre aus Vorposition.
Anschlussmöglichkeit: stirnseitig 110 mm
längsseitig: 110 mm

L/B/H 800 x 800 x 1000cm
Schachtabdeckung:
Material: Metall
Verriegelung: Mit
Menge: 2,000 St

**06.4 DICHTPAKET DN110 FÜR HAUSEINFÜHRUNG**
Dichtpaket DN 110 für Hauseinführung
 Vorbemerkung: Durchführungen von Kabelschutzrohren
 durch Wände und Decken müssen gas- und wasserdicht
 abgeschottet werden.
 Pressring-Dichteinsatz in 2-Komponenten-Bauweise
 mit Träger-Kernbauteil aus Vollgummi,
 mittlerer Härte, im Festverbund mit Mantelbauteil aus
 Duroplast-Elastomer mit sehr weicher Härteeinstellung.
 Die Druck- / Presskraftaufnahme, -übertragung und-verteilung erfolgt durch den mittelharten Vollgummikern- die Abdichtung zum Medienrohr, zur Kernbohrung /
 Hüllrohr und zu den Pressflanschflanken, einschließlich
 Schraubengewindegänge, übernimmt die weich eingestellte
 Mantelhülle und passt sich den Medienrohr
Oberflächenkonturen problemlos an. Druckresistenz bis
 1,5bar muss gegeben sein.
 Der Einbau muss ohne Sonderwerkzeug
 (Drehmomentschlüssel), nur durch Sichtkontaktanzeige an
 den Pressflanschrändern, durchgeführt werden können.
liefern und einbauen
Menge: 1,000 St

### Titel 07 FUNDAMENTIERUNG

#### Bereich 07.01 GEBÄUDE WC + UMKLEIDE

**07.01.1 BODENABTRAG BAUGRUBE UND ZWISCHENLAGERN**
Rohboden und Unterbaumaterial profilgerecht lösen transportieren zum lagern auf Baustelle gem Angaben Bauleitung. Die Leistung beinhaltet d. Herstellen d. groben Rohplanie nach Höhenkoten Toleranz +- 5 cm. Vor Arbeitsbeginn Aufmaß mit der Bauleitung.
Ausführung:in '..........'
Homogenbereich: '..........'
Abtragsdicke: 160 cm
zu bezeichnenden Stelle zur Abfuhr lagern. Mietenhöhe max. 3,00 m, messbar eingerichtet.
Förderweg: < '..........' m
Mietenbreite: 12 m
Umrechnungsfaktor Boden verdichtet 1,70 t/m³
Umrechnungsfaktor Boden auf Miete 1,53 t/m³
Bei Aufmaß ausgebauter Boden werden 10 % Auflockerung abgezogen.
Menge: 30,000 m³

**07.01.2 GRABENAUSHUB FUNDAMENT UND EINBAU**
Boden für Streifen und Blockfundamente profilgerecht lösen, laden und transportieren zum lagern auf Baustelle gem Angaben Bauleitung. Die Leistung beinhaltet d. Herstellen d. groben Rohplanie nach Höhenkoten Toleranz +- 5 cm. Vor Arbeitsbeginn Aufmaß mit der Bauleitung.
Homogenbereich: '..........'
Aushubtiefe ab Grobplanum: 0 - 120cm
Breite: 50-150cm
Auf zu bezeichnenden Stelle zur Abfuhr lagern. Mietenhöhe max. 3,00 m, messbar eingerichtet.
Förderweg: < '..........' m
Mietenbreite: 12 m
Menge: 15,000 m³

**07.01.3 AUSHUBMASSE VERFAHREN**
Verdrängte oder zur Wiederverfüllung ungeeignete Aushubmasse sind nach Beurteilung der Bauleitung aufzuladen und auf dem Gelände zu verfahren.
Der Förderweg beträgt ca. '..........' m.
Der Lagerort wird durch den Bauherrn vorgegeben.
Eingeschlossen sind dabei alle anfallenden Nebenleistungen wie Aufalden, Abkippen, Fahrzeug- und Personalkosten.
Das Aufmaß erfolgt in fester Masse, im Abtrag gemessen.
Zu bezeichnenden Stelle zur Abfuhr lagern. Mietenhöhe max. 3,00 m, messbar eingerichtet.
Mietenbreite: 12 m
Menge: 45,000 m³

**07.01.4 BODENPROBE-ANALYSE**
Probenehmen inkl. Vor- und Nachbereitung; Einschl. An- und Abfahrt. Gestellung aller für die Probenahme erforderlichen
Gerätschaften und Probengefäße; Probenahme gemäß LAGA PN98 und Deponie-Info 3;
labortechnische Untersuchung der Laborproben auf die
Parameter gem. DepV (Anhang, Tab. 2, Spalte 5) und LAGA M20 (Tab. II.1.2-2 und II.1.2-3) sowie bei passender Kornverteilung nach EPP; Einstufung und abfallrechtliche Bewertung der Analysenergebnisse in Form eines Kurzberichtes.
Menge: 1,000 St

**07.01.5 BODEN ENTSORGEN Z 0**
Boden entsorgen nach EPP Z 0 (Verfüllkategorie A)
AVV-Nr. 17 05 04, von Zwischenlager nach Unterlagen des AG laden, fördern und entsorgen.
Abgerechnet wird die lose Menge am Zwischenlager.
Boden in das Eigentum des AN übernehmen und einer Entsorgung nach Wahl des AN zuführen.
Homogenbereiche B1a, B1b, B2 und B3
Umrechnungsfaktor Boden verdichtet 1,70 t/m³
Umrechnungsfaktor Boden auf Miete 1,53 t/m³
Bei Aufmaß ausgebauter Boden werden 10 % Auflockerung abgezogen.
Menge: 45,000 m³

**07.01.6 ZULAGE BODEN ENTSORGEN - EPP Z 1.1**
Zulage zu Boden entsorgen nach EPP Z 0 (Verfüllkategorie B)
AVV-Nr. 17 05 04, von Zwischenlager nach Unterlagen des AG laden, fördern und entsorgen, hier jedoch EPP Z 1.1
Menge: 40,000 m³

**07.01.7 ZULAGE BODEN ENTSORGEN - EPP Z 1.2**
Zulage zu Boden entsorgen nach EPP Z 0 (Verfüllkategorie B)
AVV-Nr. 17 05 04, von Zwischenlager nach Unterlagen des AG laden, fördern und entsorgen, hier jedoch EPP Z 1.2.
Menge: 5,000 m³

**07.01.8 BAUGRUND PLANIEREN VERDICHTEN**
Baugrund  für Wege  und Plätze planieren und verdichten. Abweichung von der Nennhöhe +- 3 cm.
Verformungsmodul EV2: > 45MN/m²
Menge: 45,000 m²

**07.01.9 KONTROLLPRÜFUNG EIGENÜBERWACHUNG**
Kontrollprüfung zur Ermittlung der erreichten Tragfähigkeit ausführen mittels Plattendruckversuch (Doppelversuch). Die Leistung beinhaltet die Bereitstellung der erforderlichen Geräte. Die Ausführung kann durch den AN erfolgen. Die Ergebnisse sind der Bauleitung vorzulegen.
Menge: 1,000 St

**07.01.10 KONTROLLPRÜFUNG TRAGFÄHIGKEIT**
Kontrollprüfung zur Ermittlung der erreichten Tragfähigkeit ausführen mittels Plattendruckversuch (Doppelversuch). Die Leistung beinhaltet die Bereitstellung der erforderlichen Geräte. Die Prüfberichte und ein maßstäblicher Lageplan sind der Bauleitung vorzulegen.
Menge: 1,000 St

**07.01.11 FROSTSCHUTZSCHICHT 120 MN/M²**
Frostschutzschicht einbauen und verdichten aus Schotter 0/32 Kornabstufung und Einbau gemäß ZTV Sob-StB 04/07 Sollhöhe
+- 2 cm.
Verformungsmodul EV2: = 120 MN/m²
Einbaudicke: 30 cm
Umrechnungsfaktor FSS verdichtet 2,08 t/m³
Umrechnungsfaktor FSS lose 1,80 t/m³
Abgerechnet wird nach Auftragsprofilen. Es ist die Einbaumenge durch Lieferscheine zu belegen.
Menge: 25,000 m³

**07.01.12 STATISCHE BERECHNUNG BODENPLATTE**
*** Pauschalposition
Prüffähige statische Berechnungen inkl. Positions- und Bewehrungsplan für die Bodenplatte erstellen und liefern
Menge: 1,000 psch

**07.01.13 SCHALUNG BODENPLATTE**
Randschalung für die Bodenplatte aus Stahlbeton liefern und
fachgerecht herstellen.
Schalungsart : rau
Schalungshöhe : h = 25,0 cm
In fix und fertiger Arbeit, einschl. aller benötigten Materialien.
Menge: 10,000 m²

**07.01.14 SCHALUNG FROSTSCHÜRZE**
Schalung für die Frostschürze aus Beton, als Seitenschalung,
zweiseitig, liefern und fachgerecht herstellen.
Schalungsart : rau
Schalungshöhe : bis 40,0 cm. Materialien.
Menge: 50,000 m²

**07.01.15 SCHALUNG SOCKEL**
Schalung für Sockel aus Beton, als Seitenschalung,
zweiseitig, liefern und fachgerecht herstellen.
Schalungsart : rau
Schalungshöhe : bis 40,0 cm. Materialien.
Menge: 20,000 m²

**07.01.16 WÄRMEDÄMMUNG WAAGERECHT**
bestehend aus wasserbeständigen, extrudierten PolystyrolHartschaumplatten, mit Stufenfalz,
· WLG 035 nach DIN EN 13162,
· Anwendungsgebiet PB dh nach DIN 4108-10,
· Dicke: 60+80 mm (Stöße versetzen), Gesamtstärke 140mm
liefern und dichtgestoßen auf die Sauberkeitsschicht
fachgerecht verlegen. Fabrikat der Planung: Isover-Styrodur
3035 CS, oder gleichwertig.

Angebotenes Fabrikat:

'.........'
In fix und fertiger Arbeit, einschl. aller benötigten Materialien.
Menge: 40,000 m²

**07.01.17 WÄRMEDÄMMUNG SENKRECHT**
bestehend aus wasserbeständigen, extrudierten PolystyrolHartschaumplatten, mit Stufenfalz,
· WLG 032 nach DIN EN 13162,
· Anwendungsgebiet PB dh nach DIN 4108-10,
· Dicke: 160 mm,
liefern und dichtgestoßen fachgerecht verlegen. Fabrikat der
Planung: Sto-Sockelplatte PS30SE 032, oder gleichwertig.
Oberflächenfertig zur Aufnahme von Putz, bzw. die
Eingangsfassade wird bodentief gestaltet mit Klinkerriemchen.

Angebotenes Fabrikat:

'.........'
In fix und fertiger Arbeit, einschl. aller benötigten Materialien.
Menge: 65,000 m²

**07.01.18 TRENNLAGE**
PE-Folie als Trennlage gemäß der Dämmstoffzulassung zwischen Wärmedämmung und Beton liefern und verlegen
Menge: 40,000 m²

**07.01.19 POTENTIALAUSGLEICHSLEITER**
Potentialausgleichsleiter verzinkt gemäß DIN 18014 Ausgabe 2014-03 in der Bodenplatte
entlang der Außenwände liefern und verlegen. Den Potentialausgleichsleiter in Abständen von
höchstens 2m dauerhaft elektrisch leitend mit der Bewehrung verbinden. Bauseits montierte
Verbindungsfahnen zum bauseits eingebauten Ringerder mit dem Potentialausgleichsleiter koppeln.
Im Hausanschluss-/Technikraum Anschlussfahne aus V4A-EDELSTAHL liefern und montieren.
Durchgangsmessung des Potentialausgleichsleiters mit einer Messeinrichtung nach DIN EN 61557-4
durchführen. Dokumentation des Einbaus mit Fotos, Skizze und Durchgangsbestätigung für den
Elektriker erstellen
Menge: 35,000 m

**07.01.20 RINGERDER**
Ringerder in V4A, Rundstahl 10 mm mit allem Zubehör wie
Verbindungen und T-Kreuz gem. den gültigen VDE-Richtlinien
unter der Bodenplatte liefern und verlegen. Inkl Ausleitung, Länge 1,5 m
Menge: 35,000 m

**07.01.21 BEWEHRUNG**
Statisch erforderliche Bewehrung (Korb-, Bügel-, Stab-, und Mattenbewehrung) inklusive der
zugelassenen Abstandhalter liefern und einbauenellen
Menge: 1500,000 kg

**07.01.22 BODENPLATTE**
Beton für die Bodenplatte aus Stahlbeton liefern und
fachgerecht einbauen.
Schalung und Bewehrung in gesonderter Position.
Betongüte : C 25/30
Expositionsklassen : XC2/XF1/WF
Menge: 20,000 m³

**07.01.23 ANARBEITEN AN BODENEINLÄUFE**
Anarbeiten des Betons an Bodeneinläufe, Durchmesser ca 200 mm.
Menge: 9,000 St

**07.01.24 FUTTERROHR**
Futterrohr, als Aussparungsrohr zum nachträglichen Durchführen
von Rohren, Leitungen, etc. durch Betonbauteile.
dickwandiges Kunststoff-Futterrohr zum Einbetonieren, mit druckwasserdichter, umlaufender Dichtung, druckwasserdicht bis
ca. 7 bar, inkl. Deckeln als Einbauhilfe, vorbereitet für
Dichteinsatz, Einbau in die Schalung gemäß Herstellervorschriften, Durchmesser 150 mm,
Menge: 2,000 St

**07.01.25 DICHTEINSATZ FUTTERROHR**
Dichtungseinsatz mit DPS zur Abdichtung von
Durchdringungen mit Rohren und Kabeln. Dicht gegen
drückendes Wasser. Einsatz in Futterrohr. Dichtungseinsatz mit
DPS als nichtgeteilte Dichtung, mit asymmetrisch profilierten
Stahlringen  in Stahl ggv
Korrosionsschutzbeschichtung, mit Elastomer-Dichtung,
Dichtbreite 2 x 27 mm, aus EPDM oder EPDM-TW (Trinkwasser)
oder NBR (kraftstoff- / ölbeständig) oder Silikon
(hochtemperaturbeständig) oder FPM (chemikalienbeständig), *
mit 3 mm orangefarbenen Mittelring aus EPDM (bis KB/DN 350),
Dichtigkeit gegen drückendes Wasser, gasdicht, mit geprüfter
Radondichtigkeit, erfüllt Anforderungen nach FHRK-Standard 40,
geprüft nach FHRK Prüfgrundlage GE 101, wartungsfreie
Ausführung (kein Nachspannen erforderlich),
nach Einbauanleitung des Herstellers
Menge: 2,000 St

**07.01.26 NACHBEHANDLUNG**
Nachbehandlung der Betonoberfläche mit Folie oder Curing entsprechend DIN 1045 durchführen
Menge: 40,000 m²

**07.01.27 FROSTSCHÜRZE**
Beton für Frostschürze, zweiseitig geschalt, liefern und
fachgerecht einbauen.
Schalung in gesonderter Position.
Betongüte :  C16/20
Expositionsklasse: XC0
Menge: 20,000 m³

**07.01.28 SOCKEL**
Beton für Sockel, zweiseitig geschalt, liefern und
fachgerecht einbauen.
Schalung in gesonderter Position.
Betongüte : C 25/30
Expositionsklassen : XC2/XF1/WF
Menge: 10,000 m³

**07.01.29 BITUMENVORANSTRICH**
Bitumvoranstrich für Stahlbetonbodenplatte und
Sockelbereiche, liefern und fachgerecht auftragen.
Einschließlich der erforderlichen Vorarbeiten (z.B. Reingen).
Angebotenes Fabrikat :

'.........'
Menge: 30,000 m²

**07.01.30 ABDICHTUNG**
Vertikale Abdichtung für die Aussenseiten des Wandsockels,
aus einer hochflexiblen und rissüberbrückenden PolymerBitumendickbeschichtung mit Glasseidengewebe gegen
zeitweise aufstauendes Sickerwasser liefern und fachgerecht
herstellen. Die Bitumenmasse ist volldecken auf den
Untergrund aufzutragen. Armierungsgewebe eindrücken und
planspachteln. Gewebestöße sind mit 5-10 cm zu überlappen.
Die Abdichtung ist ca. 50,0 cm an der Erdgeschosswand
hochzuführen. Einschließlich Ausarbeitung der Außenecken und
Anschlüsse. Einschließlich Vorbereitung des Untergrunds
(Säubern, Ausgleichen und erforderliche Grundierung).
Produkt nach Wahl des Auftragnehmers.
Angebotenes Produkt :

'.........'
Menge: 30,000 m²

**07.01.31 HOHLKEHLE**
Hohlkehlen im Bereich der Anschlüsse Außenwände an
Streifenfundamenten mit Zementmörtel und
Dichtungsschlemme fachgerecht herstellen. Einschließlich aller Materialien.
Menge: 30,000 m

**07.01.32 NOPPENBAHN 3-LAGIG MIT FILTERVLIES UND GLEITFOLIE**
Grundmauerschutz mit Dränfunktion für alle erdberührten Bauteile, liefern und nach Herstellervorschrift auf der Bauwerksabdichtung fachgerecht verlegen. Auf ausreichende Überdeckungen der Bahnen achten. Dränbahn entspricht der DIN 18 195, der DIN 4095 Thermostabilisiert. Spannungsbeständig nach SP-Methode 0414. Regeneratfrei aus Spezial-PE. Beidseitige Noppenstruktur zur Bildung einer Dränschicht und einer Belüftungsebene.
Aufkaschiertes druck- und filterstabiles PP-Vlies.
Druckfestigkeit ca. 90 kN/m2. Noppenhöhe ca. 12 mm.
Dränagekapazität ca. 1,2 l/s
Abrechnung nach effektiv verlegten Mengen
Menge: 30,000 m²

#### Bereich 07.02 LAGER SPORTANLAGEN

**07.02.1 BODENABTRAG BAUGRUBE UND ZWISCHENLAGERN**
Rohboden und Unterbaumaterial profilgerecht lösen transportieren zum lagern auf Baustelle gem Angaben Bauleitung. Die Leistung beinhaltet d. Herstellen d. groben Rohplanie nach Höhenkoten Toleranz +- 5 cm. Vor Arbeitsbeginn Aufmaß mit der Bauleitung.
Ausführung:in '..........'
Homogenbereich: '..........'
Abtragsdicke: 160 cm
zu bezeichnenden Stelle zur Abfuhr lagern. Mietenhöhe max. 3,00 m, messbar eingerichtet.
Förderweg: < '..........' m
Mietenbreite: 12 m
Umrechnungsfaktor Boden verdichtet 1,70 t/m³
Umrechnungsfaktor Boden auf Miete 1,53 t/m³
Bei Aufmaß ausgebauter Boden werden 10 % Auflockerung abgezogen.
Menge: 30,000 m³

**07.02.2 GRABENAUSHUB FUNDAMENT UND EINBAU**
Boden für Streifen und Blockfundamente profilgerecht lösen, laden und transportieren zum lagern auf Baustelle gem Angaben Bauleitung. Die Leistung beinhaltet d. Herstellen d. groben Rohplanie nach Höhenkoten Toleranz +- 5 cm. Vor Arbeitsbeginn Aufmaß mit der Bauleitung.
Homogenbereich: '..........'
Aushubtiefe ab Grobplanum: 0 - 120cm
Breite: 50-150cm
Auf zu bezeichnenden Stelle zur Abfuhr lagern. Mietenhöhe max. 3,00 m, messbar eingerichtet.
Förderweg: < '..........' m
Mietenbreite: 12 m
Menge: 15,000 m³

**07.02.3 AUSHUBMASSE VERFAHREN**
Verdrängte oder zur Wiederverfüllung ungeeignete Aushubmasse sind nach Beurteilung der Bauleitung aufzuladen und auf dem Gelände zu verfahren.
Der Förderweg beträgt ca. '..........' m.
Der Lagerort wird durch den Bauherrn vorgegeben.
Eingeschlossen sind dabei alle anfallenden Nebenleistungen wie Aufalden, Abkippen, Fahrzeug- und Personalkosten.
Das Aufmaß erfolgt in fester Masse, im Abtrag gemessen.
Zu bezeichnenden Stelle zur Abfuhr lagern. Mietenhöhe max. 3,00 m, messbar eingerichtet.
Mietenbreite: 12 m
Menge: 45,000 m³

**07.02.4 BODENPROBE-ANALYSE**
Probenehmen inkl. Vor- und Nachbereitung; Einschl. An- und Abfahrt. Gestellung aller für die Probenahme erforderlichen
Gerätschaften und Probengefäße; Probenahme gemäß LAGA PN98 und Deponie-Info 3;
labortechnische Untersuchung der Laborproben auf die
Parameter gem. DepV (Anhang, Tab. 2, Spalte 5) und LAGA M20 (Tab. II.1.2-2 und II.1.2-3) sowie bei passender Kornverteilung nach EPP; Einstufung und abfallrechtliche Bewertung der Analysenergebnisse in Form eines Kurzberichtes.
Menge: 1,000 St

**07.02.5 BODEN ENTSORGEN Z 0**
Boden entsorgen nach EPP Z 0 (Verfüllkategorie A)
AVV-Nr. 17 05 04, von Zwischenlager nach Unterlagen des AG laden, fördern und entsorgen.
Abgerechnet wird die lose Menge am Zwischenlager.
Boden in das Eigentum des AN übernehmen und einer Entsorgung nach Wahl des AN zuführen.
Homogenbereiche B1a, B1b, B2 und B3
Umrechnungsfaktor Boden verdichtet 1,70 t/m³
Umrechnungsfaktor Boden auf Miete 1,53 t/m³
Bei Aufmaß ausgebauter Boden werden 10 % Auflockerung abgezogen.
Menge: 45,000 m³

**07.02.6 ZULAGE BODEN ENTSORGEN - EPP Z 1.1**
Zulage zu Boden entsorgen nach EPP Z 0 (Verfüllkategorie B)
AVV-Nr. 17 05 04, von Zwischenlager nach Unterlagen des AG laden, fördern und entsorgen, hier jedoch EPP Z 1.1
Menge: 0,000 m³

**07.02.7 ZULAGE BODEN ENTSORGEN - EPP Z 1.2**
Zulage zu Boden entsorgen nach EPP Z 0 (Verfüllkategorie B)
AVV-Nr. 17 05 04, von Zwischenlager nach Unterlagen des AG laden, fördern und entsorgen, hier jedoch EPP Z 1.2.
Menge: 0,000 m³

**07.02.8 ZULAGE BODEN ENTSORGEN - EPP Z 2**
Zulage zu Boden entsorgen nach EPP Z 0 (Verfüllkategorie A)
AVV-Nr. 17 05 04, von Zwischenlager nach Unterlagen des AG laden, fördern und entsorgen, hier jedoch EPP Z 2 (Verfüllkategorie C2)
Menge: 0,000 m³

**07.02.9 BAUGRUND PLANIEREN VERDICHTEN**
Baugrund  für Wege  und Plätze planieren und verdichten. Abweichung von der Nennhöhe +- 3 cm.
Verformungsmodul EV2: > 45MN/m²
Menge: 45,000 m²

**07.02.10 KONTROLLPRÜFUNG EIGENÜBERWACHUNG**
Kontrollprüfung zur Ermittlung der erreichten Tragfähigkeit ausführen mittels Plattendruckversuch (Doppelversuch). Die Leistung beinhaltet die Bereitstellung der erforderlichen Geräte. Die Ausführung kann durch den AN erfolgen. Die Ergebnisse sind der Bauleitung vorzulegen.
Menge: 1,000 St

**07.02.11 KONTROLLPRÜFUNG TRAGFÄHIGKEIT**
Kontrollprüfung zur Ermittlung der erreichten Tragfähigkeit ausführen mittels Plattendruckversuch (Doppelversuch). Die Leistung beinhaltet die Bereitstellung der erforderlichen Geräte. Die Prüfberichte und ein maßstäblicher Lageplan sind der Bauleitung vorzulegen.
Menge: 1,000 St

**07.02.12 FROSTSCHUTZSCHICHT 120 MN/M²**
Frostschutzschicht einbauen und verdichten aus Schotter 0/32 Kornabstufung und Einbau gemäß ZTV Sob-StB 04/07 Sollhöhe
+- 2 cm.
Verformungsmodul EV2: = 120 MN/m²
Einbaudicke: --------------- cm
Umrechnungsfaktor FSS verdichtet 2,08 t/m³
Umrechnungsfaktor FSS lose 1,80 t/m³
Abgerechnet wird nach Auftragsprofilen. Es ist die Einbaumenge durch Lieferscheine zu belegen.
Menge: 25,000 m³

**07.02.13 STATISCHE BERECHNUNG BODENPLATTE**
*** Pauschalposition
Prüffähige statische Berechnungen inkl. Positions- und Bewehrungsplan für die Bodenplatte erstellen und liefern
Menge: 1,000 psch

**07.02.14 SCHALUNG BODENPLATTE**
Randschalung für die Bodenplatte aus Stahlbeton liefern und
fachgerecht herstellen.
Schalungsart : rau
Schalungshöhe : h = 25,0 cm
In fix und fertiger Arbeit, einschl. aller benötigten Materialien.
Menge: 5,000 m²

**07.02.15 SCHALUNG FROSTSCHÜRZE**
Schalung für die Frostschürze aus Beton, als Seitenschalung,
zweiseitig, liefern und fachgerecht herstellen.
Schalungsart : rau
Schalungshöhe : bis 40,0 cm. Materialien.
Menge: 35,000 m²

**07.02.16 SCHALUNG SOCKEL**
Schalung für Sockel aus Beton, als Seitenschalung,
zweiseitig, liefern und fachgerecht herstellen.
Schalungsart : rau
Schalungshöhe : bis 40,0 cm. Materialien.
Menge: 15,000 m²

**07.02.17 WÄRMEDÄMMUNG WAAGERECHT**
bestehend aus wasserbeständigen, extrudierten PolystyrolHartschaumplatten, mit Stufenfalz,
· WLG 035 nach DIN EN 13162,
· Anwendungsgebiet PB dh nach DIN 4108-10,
· Dicke: 60+80 mm (Stöße versetzen), Gesamtstärke 140mm
liefern und dichtgestoßen auf die Sauberkeitsschicht
fachgerecht verlegen. Fabrikat der Planung: Isover-Styrodur
3035 CS, oder gleichwertig.

Angebotenes Fabrikat:

'.........'
In fix und fertiger Arbeit, einschl. aller benötigten Materialien.
Menge: 40,000 m²

**07.02.18 WÄRMEDÄMMUNG SENKRECHT**
bestehend aus wasserbeständigen, extrudierten PolystyrolHartschaumplatten, mit Stufenfalz,
· WLG 032 nach DIN EN 13162,
· Anwendungsgebiet PB dh nach DIN 4108-10,
· Dicke: 160 mm,
liefern und dichtgestoßen fachgerecht verlegen. Fabrikat der
Planung: Sto-Sockelplatte PS30SE 032, oder gleichwertig.
Oberflächenfertig zur Aufnahme von Putz, bzw. die
Eingangsfassade wird bodentief gestaltet mit Klinkerriemchen.

Angebotenes Fabrikat:

'.........'
In fix und fertiger Arbeit, einschl. aller benötigten Materialien.
Menge: 45,000 m²

**07.02.19 TRENNLAGE**
PE-Folie als Trennlage gemäß der Dämmstoffzulassung zwischen Wärmedämmung und Beton liefern und verlegen
Menge: 40,000 m²

**07.02.20 POTENTIALAUSGLEICHSLEITER**
Potentialausgleichsleiter verzinkt gemäß DIN 18014 Ausgabe 2014-03 in der Bodenplatte
entlang der Außenwände liefern und verlegen. Den Potentialausgleichsleiter in Abständen von
höchstens 2m dauerhaft elektrisch leitend mit der Bewehrung verbinden. Bauseits montierte
Verbindungsfahnen zum bauseits eingebauten Ringerder mit dem Potentialausgleichsleiter koppeln.
Im Hausanschluss-/Technikraum Anschlussfahne aus V4A-EDELSTAHL liefern und montieren.
Durchgangsmessung des Potentialausgleichsleiters mit einer Messeinrichtung nach DIN EN 61557-4
durchführen. Dokumentation des Einbaus mit Fotos, Skizze und Durchgangsbestätigung für den
Elektriker erstellen
Menge: 35,000 m

**07.02.21 RINGERDER**
Ringerder in V4A, Rundstahl 10 mm mit allem Zubehör wie
Verbindungen und T-Kreuz gem. den gültigen VDE-Richtlinien
unter der Bodenplatte liefern und verlegen. Inkl Ausleitung, Länge 1,5 m
Menge: 25,000 m

**07.02.22 BEWEHRUNG**
Statisch erforderliche Bewehrung (Korb-, Bügel-, Stab-, und Mattenbewehrung) inklusive der
zugelassenen Abstandhalter liefern und einbauenellen
Menge: 1500,000 kg

**07.02.23 BODENPLATTE**
Beton für die Bodenplatte aus Stahlbeton liefern und
fachgerecht einbauen.
Schalung und Bewehrung in gesonderter Position.
Betongüte : C 25/30
Expositionsklassen : XC2/XF1/WF
Menge: 15,000 m³

**07.02.24 NACHBEHANDLUNG**
Ncahbehandlung der Betonoberfläche mit Folie oder Curing entsprechend DIN 1045 durchführen
Menge: 40,000 m²

**07.02.25 FROSTSCHÜRZE**
Beton für Frostschürze, zweiseitig geschalt, liefern und
fachgerecht einbauen.
Schalung in gesonderter Position.
Betongüte : C 25/30
Expositionsklasse: XC0
Menge: 10,000 m³

**07.02.26 SOCKEL**
Beton für Sockel, zweiseitig geschalt, liefern und
fachgerecht einbauen.
Schalung in gesonderter Position.
Betongüte : C 25/30
Expositionsklassen : XC2/XF1/WF
Menge: 5,000 m³

**07.02.27 BITUMENVORANSTRICH**
Bitumvoranstrich für Stahlbetonbodenplatte und
Sockelbereiche, liefern und fachgerecht auftragen.
Einschließlich der erforderlichen Vorarbeiten (z.B. Reingen).
Angebotenes Fabrikat :

'.........'
Menge: 20,000 m²

**07.02.28 ABDICHTUNG**
Vertikale Abdichtung für die Aussenseiten des Wandsockels,
aus einer hochflexiblen und rissüberbrückenden PolymerBitumendickbeschichtung mit Glasseidengewebe gegen
zeitweise aufstauendes Sickerwasser liefern und fachgerecht
herstellen. Die Bitumenmasse ist volldecken auf den
Untergrund aufzutragen. Armierungsgewebe eindrücken und
planspachteln. Gewebestöße sind mit 5-10 cm zu überlappen.
Die Abdichtung ist ca. 50,0 cm an der Erdgeschosswand
hochzuführen. Einschließlich Ausarbeitung der Außenecken und
Anschlüsse. Einschließlich Vorbereitung des Untergrunds
(Säubern, Ausgleichen und erforderliche Grundierung).
Produkt nach Wahl des Auftragnehmers.
Angebotenes Produkt :

'.........'
Menge: 20,000 m²

**07.02.29 HOHLKEHLE**
Hohlkehlen im Bereich der Anschlüsse Außenwände an
Streifenfundamenten mit Zementmörtel und
Dichtungsschlemme fachgerecht herstellen. Einschließlich aller Materialien.
Menge: 20,000 m

**07.02.30 NOPPENBAHN 3-LAGIG MIT FILTERVLIES UND GLEITFOLIE**
Grundmauerschutz mit Dränfunktion für alle erdberührten Bauteile, liefern und nach Herstellervorschrift auf der Bauwerksabdichtung fachgerecht verlegen. Auf ausreichende Überdeckungen der Bahnen achten. Dränbahn entspricht der DIN 18 195, der DIN 4095 Thermostabilisiert. Spannungsbeständig nach SP-Methode 0414. Regeneratfrei aus Spezial-PE. Beidseitige Noppenstruktur zur Bildung einer Dränschicht und einer Belüftungsebene.
Aufkaschiertes druck- und filterstabiles PP-Vlies.
Druckfestigkeit ca. 90 kN/m2. Noppenhöhe ca. 12 mm.
Dränagekapazität ca. 1,2 l/s
Abrechnung nach effektiv verlegten Mengen
Menge: 20,000 m²

### Titel 08 BEREGNUNGSANLAGE

**08.1 EINPFLÜGEN VON LEITUNGEN UND KABELN**
Einpflügen von Wasserleitungen und Steuerkabeln
Überdeckung 30-50cm
Wasserleitung: siehe Pos. 04.08; inkl. Einsanden 30x30cm
Steuerkabel: siehe Pos. 08.12
Trassenwarnband und Wiederherstellung des vorhandenen Geländes inbegriffen
Menge: 740,000 m

**08.2 GRASNARBE ABTRAGEN UND ENTSORGEN**
Vorhandene Grasnarbe abtragen, laden und abfahren, incl. Kippgebühr.
Abschältiefe: 10-15 cm
Menge: 25,000 m²

**08.3 OBERBODEN ZWISCHENLAGERN**
Abtragen des Oberbodens des Homogenbereichs O auf Rasenflächen und Böschungen auf der Baustelle und in Mieten an einer von der Bauleitung  zu bezeichnenden Stelle zur Wiederverwendung lagern. Mietenhöhe max. 1,50 m, messbar eingerichtet.
Abtragsdicke : 10 - 20 cm
Mietenbreite: 4 m
Menge: 5,000 m³

**08.4 OBERBODEN LAGERND ANDECKEN**
Vegetationsschicht aus lagerndem Oberboden herstellen und laut Planung profilieren.
Ausführung: auf Rohbodenplanum
Homogenbereich O frei von Wurzelunkräutern und Steinen > 5 cm
Einbauort: in Teil- und Böschungsflächen
Einbaudicke : Rasen 20 cm, Pflanzflächen 40 cm
Menge: 5,000 m³

**08.5 HANDAUSHUB**
Handaushub an Abwasserleitungen, E-Kabel und sonstigen Hinernissen im Erdbereich.
Das Material ist abzufahren.
Tiefe: -175 cm
Umrechnungsfaktor Boden verdichtet 1,70 t/m³
Umrechnungsfaktor Boden auf Miete 1,53 t/m³
Bei Aufmaß ausgebauter Boden werden 10 % Auflockerung abgezogen.
Menge: 15,000 m³

**08.6 VOLLKREISVERSENKREGNER**
Schwinghebel-Versenkregner,
Wurfweite 19-38 m, Betriebsdruck 3-8 bar, Düsengrösse 7-17,5 mm, Strahlansteig 22 °, Anschluß 1 1/2" Innengwinde.
Abdeckung mit Rasenschale.

Produkthinweis: Perrot Mittelfeldregner Trition L SVAC oder gleichwertig.

Herstellernachweis:

'.........'
Menge: 3,000 St

**08.7 TEILKREISVERSENKREGNER**
wie Vorposition jedoch:

Feldrandregner

Produkthinweis: Perrot Feldrandregner Trition L WVAC oder gleichwertig.

Herstellernachweis:

'.........'
Menge: 12,000 St

**08.8 PE 100, da 63x5,8 SDR 11 LIEFERN UND VERLEGEN**
Trinkwasserrohr PE 100 RC SDR 11 DA 63 x 5,8 mm in
Rollen a 100 m DIN 8074/75 bzw. 19533 DVGW- und
RAL Gütezeicheen sowie Richtlinie R 14.3.1 TWDruckrohr aus PE 100
für Beregnungsanlage, mit glatten Enden, Rollenware, inkl. notwendiger Schnitte und Längenanpassung.
Menge: 500,000 m

**08.9 PE 100, da 75x6,8 SDR 11 LIEFERN UND VERLEGEN**
Druckrohr aus PE 100 RC
für Trinkwasser, DVGW zugelassen, mit glatten
Enden, Farbe blau, Schweißverbindung wird ges.
vergütet, liefern und auslegen auf Rollenlagerböcke.
PE100,  da 75x6,8 SDR 11
fmit glatten Enden, Rollenware, inkl. notwendiger Schnitte und Längenanpassung.
Menge: 50,000 m

**08.10 ANSAUGFILTER**
Festmontierbarer Ansaugfilter, Filter komplett aus Edelstahl, mit Anschluß-Außengewinde. Maschenweite des Filtergewebes 1,2 mm. für WL DN 32
Menge: 1,000 St

**08.11 STEUERKABEL**
Erdkabel NYY-J 5 x 1,5 mm², inkl. notwendiger Schnitte und Anschlüsse an Regner und Steuergerät sowie Kabelverbinder.
einschl. 20 cm Sandbettung unter und über dem Kabel. Auf schleiffreie Verlegung bei Beachtung des Mindestbiegeradiuses und Vermeidung von Druckstellen ist zu achten. Einschl. Kabelwarnband (Abdeckfolie). Verlegeung in Graben Bewässerung.
Menge: 450,000 m

**08.12 FORMSTÜCKE BEREGNUNGSANLAGE**
Formstücke, Bögen und T-Stücke, systempassend zu
PE100,  SDR17/PN10
Menge: 60,000 St

**08.13 SWING JOINT**
Regnergelenkanschluss, systempassend.
Menge: 15,000 St

**08.14 ENTLEERUNGSGARNITUR**
Absperr und Entleerungseinheit bestehend aus:
Ventilkasten, komplett mit grünem Deckel, stabile
Ausführung. Anschluß 2 x 63er auf 2", 2" Schieber,
Entleerungseinheit GeKa f. Druckluftanschluß.
Menge: 2,000 St

**08.15 DRUCKERHÖHUNGSANLAGE**
6" Druckerhöhungspumpe mit Frequenzumformer zur
Sportplatzbewässerung, zur Montage in bauseitiger
Zisterne.
Hinweise:
- 400V/AC Spannungsversorgung bauseits
- Bauseits beizustellen ist ein
allstromsensitiver/-selektiver
 RCD(FI)-Schutzschalter, Typ B/B

SUPI 6-26-12, Dr., 7,5 kW, direkt
1 ST
mit Drehstrommotor 400V, 50Hz
Direkteinschaltung

Kühlmantel SUPS 18+28, 7,5 kW
und Lagerböcke

Mtr.Trinkwasserkabel 4x2,5mm², blau
10 M
Hydrofirm

SPR-MIDA 010-418-P-I
mit Schnittstellenrelais 24V AC für Beregnung
Pumpentype: Unterwasserpump
Regelungsart: Druckregelung
Betriebsart: Zulaufbetrieb
Solldruck: 8 bar
Startdruck: 7,5 bar
Motornennspannung: 400V 3~,
Motornennleistung: 7,5 kW
Motornennfrequenz: 50Hz
Motornennstrom: 16 A
Sensorparameter: 4-20mA
Messbereich Sensor: 0-16 bar
Hinweise:
- Bauseits beizustellen ist ein
allstromsensitiver/-selektiver
 RCD(FI)-Schutzschalter, Typ B/B+, zeitverzögert, mit
 Bemessungsstrom 300 mA.

Verrohrungseinheit, PN 16, 1 1/4" Sensor
bestehend aus:
 Konsole mit Wandhalterung für Wandmontage
 Membrandruckbehälter 8l, PN16

Anschlußmaterial / Verrohrung
Formteile und benötigte Fittings,
Klein-, Dicht und Montagematerial

Lieferung einer Nachspeiseeinheit für Zisterne in
Kombination/Steuerung über Beregnungssteuerung
nicht im Lieferumfang enthalten). 24V/AC über
Schwimmerschalter (5m Steuerkabel)
Menge: 1,000 St

**08.16 PUMPE**
Block-Kreiselpumpen
Laufradtyp: halboffen + Verschleiß.

Druckstutzen: DN 32 bis DN 80.

Maximaler Betriebsdruck: bis 8 bar
Durchsatz: bis 200 m 3/h.

Differenzdruckhöhe: bis 60 m.

Fördermediumtemperatur: Materialien: AISI 316.

Flansche: PN16 reduzierte Stärke oder DIN 11851 Lebensmittelanschlüsse.

Chemienorm ISO 5199

Gehäuse und Laufrad in Feingusstechnik gefertigt.

Standard-IEC-Motor

Dichtungsanordnung:
Einzel-,Tandem, Back to Back
Stopfbuchse.

'.........'
Menge: 1,000 St

**08.17 CONTAINER**
- Lackierung: RAL (innen lichtgrau);
- Außenmaße: 2.438 x 2.200 x 2.260 mm;
- verzinkte Verriegelungsstange an zwei öffnenden Flügeltüren;
- Unter dem container sind Abstandhalter für den einfachen Staplertransport;
- Holzlboden.
Menge: 1,000 St

**08.18 SICKERPACKUNG FÜR REGNER**
Einbau von Füllmaterial, jedoch zur Herstellung von
Sickerpackungen für die Einbettung, Stabilisierung und
Drainage der Regner, Material "Grob-Kies"!
Schichtdicke ca. 20 cm
Größe 40 x 40cm
Menge: 15,000 St.

**08.19 SICKERPACKUNG ENTLEERUNG**
Sickerpackung unter Entleerung, aus Grob-Kies.
Abmessung 100 cm x 100 cm x 100 cm.
Anschluss an bauseitige Drainage nach Erfordernis.
Menge: 2,000 St.

**08.20 STEUERGERÄT**
*** Pauschalposition
Steuergerät für Beregnunsganlage, systempassend, für 15 Stationen
- 3 Beregnungsprogramme
- 4 Startzeiten pro Programm
mit Regensensorfunktion

Lieferung eines Regensensors/Funksensors -
Meßprinzip aufgrund Niederschlagsmengenmessung
inkl. sämtlich benötigter Montage- und
Anschlußkomponenten

inkl. Montage und Inbetriebnahme sowie Einweisung

Produkthinweis: Perrot Water Control oder gleichwertig.

Herstellernachweis:

'.........'
Menge: 1,000 psch

**08.21 ZUBEHÖRSATZ FÜR WARTUNGSARBEITEN**
Zubehörsatz für Wartungsarbeiten an der
Beregnungsanlage,
bestehend aus dem notwendigen Spezial-Werkzeugsatz und
einfachem Dichtungs- und Verschleißteilsortiment sowie
einfachem Ersatzteilsortiment der auf der Anlage
verwendeten Bauteile (1 Regner, 2 Ventile 2 Decoder,
etc.)
nach beiliegender Liste des Bieters.
Menge: 1,000 Psch

**08.22 EINWEISUNGSVERANSTALTUNG**
Einweisungsveranstaltung für den Greenkeeper, so dass
fehlerfreie Bedienung der Anlage und einfache
Wartungsarbeiten und Reparaturen gewährleistet sind.
Die
Veranstaltung ist unabhängig von der Bauabnahme und
setzt
keine Frist in Gang (Paragraph §12 VOB).
Menge: 1,000 Psch

**08.23 SPORTRASENANSAAT**
Rasendecke nach DIN 18 035 durch Ansaat
herstellen.

Saatgutmenge: 25 g/m2
Originallieferscheine mit Mischungs-
und Gütegarantie sind der Bauüberwachung
vorzulegen.
Menge: 25,000 m²

### Titel 09 SPORTPLATZBAU

#### Bereich 09.01 RASENSPIELFELD

**09.01.1 ERDPLANUM F. SPORTFLÄCHEN**
Herstellen des Erdplanums einschl. Verdichtung bis 30 cm unter OK Planum.

Ausführung: lt. DIN 18 035
Auf-bzw. Abtrag bis +- 15 cm.
Ebenflächigkeit: Spaltweite unter 4 m Richtlatte <=2 cm
Abweichung von der Nennhöhe:<=30 mm
Verdichtung: Ev2 >= 30N/mm²
:EV2/Ev1 <= 2.2 bei bindigen Böden
Menge: 600,000 m²

**09.01.2 VERROHRTE DRÄNSCHLITZE**
Dränschlitze für Verrohrung ca. 40 cm
tief und 15-20 cm breit in Planum einfräsen.
Dränrohre DN 80, Vollsicker einschl.
Anschlüsse an Dränsammler verlegen und verfüllen mit Kiessand 0/8 mit weniger als 2
Gew.% an abschlämmbaren Teilen.
Füllung bis 3 cm unter OK.Restver-
füllung bis OK Planum mit Rohboden.
Menge: 180,000 m

**09.01.3 ROHRLOSE DRÄNSCHLITZE**
Rohrlose Dränschlitze ca. 30 cm tief
und 7-10 cm breit in Rohboden einfräsen.
Anfallendes Material ist aufzunehmen und
in Auftragsflächen einzubauen.
Verfüllung mit Kiessand 0/8 mit < 2% abschlämmbaren Teilen,
Menge: 120,000 m

**09.01.4 UNTERE TRAGSCH.-OBERBODEN**
*** Bezugsbeschreibung
Im Baustellenbereich lagernden Oberboden andecken planieren und verdichten.

Andeckungsdicke: 15 cm
Ebenheit:< 3cm unter 4 m Latte
Höhenlage: +- 2 cm von Nennhöhe
Verdichtungsleistung: EV 2:>45MN/m2
Menge: 600,000 m²

**09.01.5 UNTERE TRAGSCH.-OBERBODEN**
*** wie Position 09.01.4
Oberboden liefern und andecken
Menge: 600,000 m²

**09.01.6 PLANUM SCHLITZSANDEN**
Schlitzsanden des Planums für Rasen
spielfeld, mit Einarbeiten von 20l
Sand 0/3 pro qm. Tiefe der Schlitze
10 - 15 cm, rechtwinkelig zu rohrlosen
Dränschlitzen. Abstand der Schlitzreihen
ca. 30 cm.
Menge: 600,000 m²

**09.01.7 GERÜSTBAUSTOFF SAND LIEFERN**
Gewaschenen Sand 0/3 liefern für
Rasentragschicht.

Abrechnung: lt. Originallieferschein
Menge: 90,000 to

**09.01.8 GERÜSTBAUSTOFF LAVA LIEFERN**
Lavasand  0/3 liefern für
Rasentragschicht.

Abrechnung: lt. Originallieferschein
Menge: 15,000 to

**09.01.9 ZUSCHLAGSTOFF TORF LIEFERN**
Weißtorf liefern für Rasentragschicht.

Abrechnung: lt. Originallieferschein
Menge: 20,000 m³

**09.01.10 ZUSCHLAGSTOFF DÜNGER LIEFERN**
Nitrophoska blau  liefern für
Rasentragschicht.

Abrechnung: lt. Originallieferschein
Menge: 80,000 kg

**09.01.11 PRÜFREZEPTUR**
Erstellen der Rasentragschicht-Rezeptur durch
ein neutrales Prüfinstitut.
Prüfung lt. DIN 18 035/4,
Menge: 1,000 St

**09.01.12 RASENTRAGSCHICHT MISCHEN**
Rasentragschicht lt. Laborprüfung aus
Sanden, Oberboden und Zuschlagstoffen mischen.

Lieferung der Mischgüter lt. Vorpositionen.
Mengenermittlung in eingebautem und
verdichtetem Zustand

Schichtdicke: 10 cm
Menge: 600,000 m²

**09.01.13 RASENTRAGSCHICHT EINBAUEN**
Rasentragschicht, gemischt lt. Vorposition
in gleichmäßiger Schichtdicke lt. DIN
18 035 einbauen und andrücken.

Ebenflächigkeit: < 1 cm unter 4 m Latte
Höhenlage:< +- 1 cm von Nennhöhe
Menge: 600,000 m²

**09.01.14 SPORTRASENANSAAT**
Rasendecke nach DIN 18 035 durch Ansaat
herstellen.

Saatgutmenge: 25 g/m2
Originallieferscheine mit Mischungs-
und Gütegarantie sind der Bauüberwachung
vorzulegen.
Menge: 600,000 m²

**09.01.15 SPORTRASENSCHNITTE**
Sportrasenflächen bei einer Halmlänge von mind. 6 cm und max. 10 cm
auf 3 cm Mindestlänge schneiden.
Mähgut ist abzurechen und abzufahren.
Kahlstellen sind nach dem 2. Schnitt
nachzuarbeiten.

Anzahl der Schnitte: 12
Menge: 600,000 m²

**09.01.16 SPORTRASENFLÄCHEN DÜNGEN**
Dünger liefern und gleichmäßig auf
die Rasenfläche aufbringen. Liefernachweise sind vom AG oder Baul.
gegenzeichnen zu lassen.

Art: Compo Starter-Dünger
Menge pro m2: 30
Anzahl der Düngungen: 1
Menge: 600,000 m²

**09.01.17 SPORTRASENFLÄCHEN DÜNGEN**
Dünger liefern und gleichmäßig auf
die Rasenfläche aufbringen. Liefernachweise sind vom AG oder Baul.
gegenzeichnen zu lassen.

Art: Rasenfloranid
Menge pro m2: 50
Anzahl der Düngungen: 1
Menge: 600,000 m²

#### Bereich 09.02 LAUFBAHN 400 M

**09.02.1 BAUGRUND PLANIEREN VERDICHTEN**
Baugrund  für Wege  und Plätze planieren und verdichten. Abweichung von der Nennhöhe +- 3 cm.
Verformungsmodul EV2: > 45MN/m²
Menge: 3600,000 m²

**09.02.2 KONTROLLPRÜFUNG EIGENÜBERWACHUNG**
Kontrollprüfung zur Ermittlung der erreichten Tragfähigkeit ausführen mittels Plattendruckversuch (Doppelversuch). Die Leistung beinhaltet die Bereitstellung der erforderlichen Geräte. Die Ausführung kann durch den AN erfolgen. Die Ergebnisse sind der Bauleitung vorzulegen.
Menge: 2,000 St

**09.02.3 TRAGSCHICHT 150 MN/M²**
Tragschicht aus Schotter-Splitt-Gemisch kornabstufung lt. TL Min-StB 2000 und ZTVT-StB 19995/2002 herstellen. Abweichung von der Nennhöhe +/- 2 cm.
Ausführung: auf vorh. Frostschutzschicht
Körnung: 0/32
Einbaudicke : ca. 20 cm
Verformungsmodul EV2: = 150 MN/m²
Umrechnungsfaktor STS verdichtet 2,08 t/m³
Umrechnungsfaktor STS lose 1,80 t/m³
Abgerechnet wird nach Auftragsprofilen. Es ist die Einbaumenge durch Lieferscheine zu belegen.
Menge: 1430,000 m³

**09.02.4 SPORT-EINFASSUNGSBORD**
Sport-Einfassungsbord nach DIN EN 1340, mit Krallnut und Anschlagsteg für Kunststoff-Belag.
Aus Beton C35/45 entsprechend EN 206-1, Maße B/H: 8/20 cm, sichtbar min. 4 cm, Länge: 100 cm.
Oberkante beidseitig gefast. Der Rasenbord ist im vertieften Teil mit Kunststoff-Belag bauseits zu beschichten. Die freie Betonfläche erhält keine Kunststoffbeschichtung.
Liefern sowie höhen- und fluchtgerecht in gerader und gebogener Strecke verlegen und nach Herstellervorschrift auf einem ca. 20 cm starken Betonbett mit 10 cm breiten Seitenstützen aus mindestens Betongüte C12/15 einbauen.
Menge: 600,000 m

**09.02.5 ZULAGE SPORT-EINFASSUNGSBORD GEBOGEN**
Zulage zu Sport-Einfassungsbord Radius 41 m
Menge: 220,000 m

**09.02.6 SCHLITZRINNE**
Schlitzrinne, komplett beschichtbar
Entwässerungsrinne "Typ Hohlprofilrinne"
für Sportanlage entsprechend WA-Regularien (ehem. IAAF),
als kompakte Schlitzrinne aus Polymerbeton nach DIN 18035,
Belastungsklasse mindestens B125, geprüft nach EN 1433.
Rinne mit unterbrochenem Einlaufschlitz oben,
Nenngröße DN 125, ohne Eigengefälle.
Maße L/B/H: 100/16/20 cm.
Die Rinne ist vollflächig mit mindestens 13 mm starkem Kunststoff-Belag bauseits zu beschichten.
Liefern sowie höhen- und fluchtgerecht in gerader Strecke verlegen und nach Herstellervorschrift auf einem 15 bis 20 cm starken Betonbett mit 10 cm breiten Seitenstützen aus mindestens Betongüte C12/15 nach EN 206/1 einbauen.
Menge: 400,000 m

**09.02.7 SCHLITZRINNE GEBOGEN**
Schlitzrinne, komplett beschichtbar, gebogen, R= 36,5 m
Entwässerungsrinne "Typ Hohlprofilrinne"
für Sportanlage entsprechend WA-Regularien (ehem. IAAF),
als kompakte Schlitzrinne aus Polymerbeton nach DIN 18035,
Belastungsklasse mindestens B125, geprüft nach EN 1433.
Rinne mit unterbrochenem Einlaufschlitz oben,
Nenngröße DN 125, ohne Eigengefälle,
gebogen, Standardradius R= 36,5 m.
Maße L/B/H: 100/16/20 cm.
Die Rinne ist vollflächig mit mindestens 13 mm starkem Kunststoff-Belag bauseits zu beschichten.
Liefern sowie höhen- und fluchtgerecht in gebogener Strecke verlegen und nach Herstellervorschrift auf einem 15 bis 20 cm starken Betonbett mit 10 cm breiten Seitenstützen aus mindestens Betongüte C12/15 nach EN 206/1 einbauen.
Menge: 220,000 m

**09.02.8 EINLAUFKASTEN KASTENRINNE**
Einlaufkasten
Einlaufkasten aus Polymerbeton für Schlitzrinnen, mit Schmutzfang aus Kunststoff, mit umlaufendem Metallrahmen.
Maße L/B/H: 50/16,5/48,3 cm, Inkl Abdeckung beidseitg beschichtbar.
Menge: 4,000 St

**09.02.9 ABDECKUNG KASTENRINNE**
Kunststofblindabdeckung, gerade
Mobile Abdeckung aus Kunststoff entsprechend WA-Regularien, als Blindabdeckung mit Arretierungszapfen zum Schlitzrinnensystem nach DIN 18035.
Belastungsklasse A15, geprüft nach EN 1433,
für Nenngröße DN 125, Farbe weiß,
Maße L/B: 100/16/5 cm aufliegend.
Liefern und in gerader Strecke montieren.
Material: glasfaserverstärkter Kunststoff, mit sehr guter Witterungs- und UV-Beständigkeit.
Wandstärke: 5 mm, dadurch selbstliegend (ohne Befestigungshilfsmittel),
Stirnseiten überlappend mit Fixierungszapfen.
Menge: 4,000 m

**09.02.10 ABDECKUNG KASTENRINNE GEBOGEN**
Kunststoffblindabdeckung, gebogen, R= 36,5 m
Mobile Abdeckung aus Kunststoff entsprechend WA-Regularien, als Blindabdeckung mit Arretierungszapfen zum Schlitzrinnensystem nach DIN 18035.
Belastungsklasse A15, geprüft nach EN 1433,
für Nenngröße DN 125, Farbe weiß,
Maße L/B: 100/16/5 cm aufliegend.
Liefern und in gebogener Strecke montieren.
Material: glasfaserverstärkter Kunststoff, mit sehr guter Witterungs- und UV-Beständigkeit.
Wandstärke: 5 mm, dadurch selbstliegend (ohne Befestigungshilfsmittel),
Stirnseiten überlappend mit Fixierungszapfen.
Menge: 4,000 m

**09.02.11 UNTERE GEBUNDENE TRAGSCHICHT**
Untere gebundene Tragschicht für Kunststoffflächen, wasserdurchlässig, mit erhöhten Anforderungen gemäß DIN 18035-6:2014-12, wie folgt herstellen:

Asphaltart: PA 11 T WDA oder PA 16 T WDA
Bindemittelart: B 70/100
Dicke: ≥ 40 mm
Verdichtungsgrad: ≥ 90 %
Ebenheit unter der 4-m-Richtlatte: 4 m ≤ 8 mm
Wasserinfiltrationsrate: ≥ 360 mm/h

Ansonsten gelten die Anforderungen gem.
DIN 18035-6:2014-12, Tabelle 4 und 5.
Menge: 3400,000 m²

**09.02.12 OBERE GEBUNDENE TRAGSCHICHT**
Obere gebundene Tragschicht für Kunststoffflächen, wasserdurchlässig, mit erhöhten Anforderungen gemäß DIN 18035-6:2014-12, wie folgt herstellen:

Asphaltart: PA 5 D WDA oder PA 8 D WDA
Bindemittelart: B 70/100
Dicke: ≥ 25 mm
Verdichtungsgrad: ≥ 90 %
Ebenheit unter der 4-m-Richtlatte: 4 m ≤ 8 mm
Wasserinfiltrationsrate: ≥ 360 mm/h

Ansonsten gelten die Anforderungen gem.
DIN 18035-6:2014-12, Tabelle 4 und 5.
Menge: 3400,000 m²

**09.02.13 HAFTVERMITTLER**
Haftvermittler fachgerecht auf die gereinigte gebundene Tragschicht aufbringen.
Auftragsmenge: ca. 200 g/m²
Menge: 3400,000 m²

**09.02.14 KUNSTSTOFFBELAG**
Kunststoffbelag gem. EN 14877:2013-12, wasserdurchlässig, liefern und fachgerecht einbauen.
Belagstype:
B gem. EN 14877:2013-12
Bezeichnung:
schüttbeschichteter Belag
Basisschicht:
Polyurethan gebundenes Gummigranulat, geschüttet. Schichtdicke: ca. 10 mm
Oberschicht:
Polyurethan gebundenes EPDM-Granulat, geschüttet. Schichtdicke: ca. 5 mm
Oberfläche:
EPDM-Granulat, flachgelagert
Farbe:
rot

Gesamtdicke:
ca. 15 mm
Menge: 3400,000 m²

**09.02.15 KUNSTSTOFFBELAG STÄRKER**
Kunststoffbelag gem. EN 14877:2013-12, wasserdurchlässig, liefern und fachgerecht einbauen.
Belagstype:
B gem. EN 14877:2013-12
Bezeichnung:
schüttbeschichteter Belag
Basisschicht:
Polyurethan gebundenes Gummigranulat, geschüttet. Schichtdicke: ca. 20 mm
Oberschicht:
Polyurethan gebundenes EPDM-Granulat, geschüttet. Schichtdicke: ca. 7 mm
Oberfläche:
EPDM-Granulat, flachgelagert
Farbe:
rot

Gesamtdicke:
ca. 27 mm
Menge: 50,000 m²

**09.02.16 AUSSPARUNG**
Aussparung, ca. 2 x 2 cm, zur kraftschlüssigen Verbindung des Kunststoffbelages zu angrenzenden Bauteilen (z.B.: Randeinfassungen, Entwässerungsrinnen) herstellen.

Die Kosten für den Mehrverbrauch des Kunststoffbelages sind einzukalkulieren.
Menge: 600,000 m

**09.02.17 SPIELFELDLINIERUNGEN**
*** Bezugsbeschreibung
Linierungen der einzelnen Spielfelder einmessen und in einem Arbeitsgang aufbringen
Anzubieten sind 3 unterschiedliche Farben.
Menge: 1500,000 m

**09.02.18 ZUSCHLAG ZU VORPOSITION**
*** wie Position 09.02.17
Zulage Linierung gestrichelt
Menge: 20,000 m

**09.02.19 SCHUTZ VOR VERSCHMUTZUNG**
Umlaufende Kantensteine, Entwässerungsrinnen und angrenzende Bauteile mit Klebeband und Folie vor Verschmutzung durch Kunststoffmasse schützen, inkl. Entfernen und fachgerechter Entsorgung nach dem Kunststoffeinbau.
Menge: 600,000 m

**09.02.20 WASSERGRABENBAUSATZ**
3-teiliger Wassergrabenbausatz aus stabilen Aluminiumbordwandprofilen, bestehend aus zwei Seitenteilen und einem Stirnteil. Die Bodenhülsen Spezial (mit Deckelkammer) für das Wassergrabenhindernis sind an der Stirnseite angeschweißt.

Wassergrabenmaße:
3,66 x 3,66 m. Inklusive Anschlag- und Distanzschiene für den Einbau des Laufbahnbelages.
Menge: 1,000 St

**09.02.21 WASSERGRABENABDECKUNG**
Aluminium-Profile, 340 x 45 mm, im Steck-System, mit Aufkantung zum Ausgießen mit Kunststoffbelag. Letzte Bohle als Pass-Stück ausgebildet. Für gesamten Wassergraben. Inkl. Aufbringen EPDM-Belag.
Inkl. Doppelböcke als Unterbau für Abdeckung
Menge: 1,000 St

**09.02.22 WASSERGRABENHINDERNIS**
Wassergrabenhindernis "Typ A", höhenverstellbar mit World Athletics-Zertifikat
Hindernishürden nach IWR und mit World Athletics-Zertifikat. Für den 3000 Meter Lauf. Höhenverstellbar nach internationaler Vorschrift.

Material

Aluminium

Material Hindernisbalken

Tannen-/Fichtenbohlen

Höhenverstellung

Gleitbuchsen

Höhen

Frauen (0,762 m), Männer (0,914 m) und U18 männliche (0,838 m)

Inkl. Bodenhülse Aluminium, für Profile  Ø 60 mm, Einstecktiefe 32 cm mit oben liegender Deckelkammer und fest verbundenem Deckel, inkl. Beschichtung Deckel
Menge: 1,000 St

**09.02.23 EINSTICHKASTEN HOCHSPRUNG**
Einstichkasten aus Edelstahl 3 mm stark, Stirnseite 5 mm stark, einschl. Erdanker und Abflussrohr. Inkl. Beschichtbarer Abdekcung, inkl. Beschichtung mit EPDM
Menge: 1,000 St

**09.02.24 STABHOCHSPRUNGMATTE**
Abmessung

6,50 x 5,00 x 0,8 m

Raster

Ohne Raster

Gitterschutzgewebe

Spikesicher über die gesamte Aufsprungfläche

Schleißmatte

Wendbar

Blöcke

Doppel-Hohlkammersystem

Mit Alwetterschutzhaube

Fabrikat:

'.........'
Menge: 1,000 St

**09.02.25 STABHOCHSPRUNGSTÄNDER**
· Komplett aus Aluminium
  · Laufschienen und Schlitten zur "0"-Linien-Verstellung
  · Lattenauflage 1,50 m bis 5,00 m
  · Ideal für schwer mähbare Stellen
  · Messhilfe im Lieferumfang
Fabrikat:

'.........'
Menge: 1,000 St

#### Bereich 09.03 LAUFBAHN 130 M

**09.03.1 BAUGRUND PLANIEREN VERDICHTEN**
Baugrund  für Wege  und Plätze planieren und verdichten. Abweichung von der Nennhöhe +- 3 cm.
Verformungsmodul EV2: > 45MN/m²
Menge: 600,000 m²

**09.03.2 KONTROLLPRÜFUNG EIGENÜBERWACHUNG**
Kontrollprüfung zur Ermittlung der erreichten Tragfähigkeit ausführen mittels Plattendruckversuch (Doppelversuch). Die Leistung beinhaltet die Bereitstellung der erforderlichen Geräte. Die Ausführung kann durch den AN erfolgen. Die Ergebnisse sind der Bauleitung vorzulegen.
Menge: 2,000 St

**09.03.3 TRAGSCHICHT 150 MN/M²**
Tragschicht aus Schotter-Splitt-Gemisch kornabstufung lt. TL Min-StB 2000 und ZTVT-StB 19995/2002 herstellen. Abweichung von der Nennhöhe +/- 2 cm.
Ausführung: auf vorh. Frostschutzschicht
Körnung: 0/32
Einbaudicke : ca. 20 cm
Verformungsmodul EV2: = 150 MN/m²
Umrechnungsfaktor STS verdichtet 2,08 t/m³
Umrechnungsfaktor STS lose 1,80 t/m³
Abgerechnet wird nach Auftragsprofilen. Es ist die Einbaumenge durch Lieferscheine zu belegen.
Menge: 250,000 m³

**09.03.4 SPORT-EINFASSUNGSBORD**
Sport-Einfassungsbord nach DIN EN 1340, mit Krallnut und Anschlagsteg für Kunststoff-Belag.
Aus Beton C35/45 entsprechend EN 206-1, Maße B/H: 8/20 cm, sichtbar min. 4 cm, Länge: 100 cm.
Oberkante beidseitig gefast. Der Rasenbord ist im vertieften Teil mit Kunststoff-Belag bauseits zu beschichten. Die freie Betonfläche erhält keine Kunststoffbeschichtung.
Liefern sowie höhen- und fluchtgerecht in gerader und gebogener Strecke verlegen und nach Herstellervorschrift auf einem ca. 20 cm starken Betonbett mit 10 cm breiten Seitenstützen aus mindestens Betongüte C12/15 einbauen.
Menge: 600,000 m

**09.03.5 UNTERE GEBUNDENE TRAGSCHICHT**
Untere gebundene Tragschicht für Kunststoffflächen, wasserdurchlässig, mit erhöhten Anforderungen gemäß DIN 18035-6:2014-12, wie folgt herstellen:

Asphaltart: PA 11 T WDA oder PA 16 T WDA
Bindemittelart: B 70/100
Dicke: ≥ 40 mm
Verdichtungsgrad: ≥ 90 %
Ebenheit unter der 4-m-Richtlatte: 4 m ≤ 8 mm
Wasserinfiltrationsrate: ≥ 360 mm/h

Ansonsten gelten die Anforderungen gem.
DIN 18035-6:2014-12, Tabelle 4 und 5.
Menge: 550,000 m²

**09.03.6 OBERE GEBUNDENE TRAGSCHICHT**
Obere gebundene Tragschicht für Kunststoffflächen, wasserdurchlässig, mit erhöhten Anforderungen gemäß DIN 18035-6:2014-12, wie folgt herstellen:

Asphaltart: PA 5 D WDA oder PA 8 D WDA
Bindemittelart: B 70/100
Dicke: ≥ 25 mm
Verdichtungsgrad: ≥ 90 %
Ebenheit unter der 4-m-Richtlatte: 4 m ≤ 8 mm
Wasserinfiltrationsrate: ≥ 360 mm/h

Ansonsten gelten die Anforderungen gem.
DIN 18035-6:2014-12, Tabelle 4 und 5.
Menge: 500,000 m²

**09.03.7 HAFTVERMITTLER**
Haftvermittler fachgerecht auf die gereinigte gebundene Tragschicht aufbringen.
Auftragsmenge: ca. 200 g/m²
Menge: 500,000 m²

**09.03.8 KUNSTSTOFFBELAG**
Kunststoffbelag gem. EN 14877:2013-12, wasserdurchlässig, liefern und fachgerecht einbauen.
Belagstype:
B gem. EN 14877:2013-12
Bezeichnung:
schüttbeschichteter Belag
Basisschicht:
Polyurethan gebundenes Gummigranulat, geschüttet. Schichtdicke: ca. 10 mm
Oberschicht:
Polyurethan gebundenes EPDM-Granulat, geschüttet. Schichtdicke: ca. 5 mm
Oberfläche:
EPDM-Granulat, flachgelagert
Farbe:
rot

Gesamtdicke:
ca. 15 mm
Menge: 500,000 m²

**09.03.9 SPIELFELDLINIERUNGEN**
*** Bezugsbeschreibung
Linierungen der einzelnen Spielfelder einmessen und in einem Arbeitsgang aufbringen
Anzubieten sind 3 unterschiedliche Farben.
Menge: 300,000 m

**09.03.10 ZUSCHLAG ZU VORPOSITION**
*** wie Position 09.03.9
Zulage Linierung gestrichelt
Menge: 20,000 m

#### Bereich 09.04 ALLWETTERPLATZ I

**09.04.1 BAUGRUND PLANIEREN VERDICHTEN**
Baugrund  für Wege  und Plätze planieren und verdichten. Abweichung von der Nennhöhe +- 3 cm.
Verformungsmodul EV2: > 45MN/m²
Menge: 600,000 m²

**09.04.2 KONTROLLPRÜFUNG EIGENÜBERWACHUNG**
Kontrollprüfung zur Ermittlung der erreichten Tragfähigkeit ausführen mittels Plattendruckversuch (Doppelversuch). Die Leistung beinhaltet die Bereitstellung der erforderlichen Geräte. Die Ausführung kann durch den AN erfolgen. Die Ergebnisse sind der Bauleitung vorzulegen.
Menge: 2,000 St

**09.04.3 TRAGSCHICHT 150 MN/M²**
Tragschicht aus Schotter-Splitt-Gemisch kornabstufung lt. TL Min-StB 2000 und ZTVT-StB 19995/2002 herstellen. Abweichung von der Nennhöhe +/- 2 cm.
Ausführung: auf vorh. Frostschutzschicht
Körnung: 0/32
Einbaudicke : ca. 20 cm
Verformungsmodul EV2: = 150 MN/m²
Umrechnungsfaktor STS verdichtet 2,08 t/m³
Umrechnungsfaktor STS lose 1,80 t/m³
Abgerechnet wird nach Auftragsprofilen. Es ist die Einbaumenge durch Lieferscheine zu belegen.
Menge: 260,000 m³

**09.04.4 UNTERE GEBUNDENE TRAGSCHICHT**
Untere gebundene Tragschicht für Kunststoffflächen, wasserdurchlässig, mit erhöhten Anforderungen gemäß DIN 18035-6:2014-12, wie folgt herstellen:

Asphaltart: PA 11 T WDA oder PA 16 T WDA
Bindemittelart: B 70/100
Dicke: ≥ 40 mm
Verdichtungsgrad: ≥ 90 %
Ebenheit unter der 4-m-Richtlatte: 4 m ≤ 8 mm
Wasserinfiltrationsrate: ≥ 360 mm/h

Ansonsten gelten die Anforderungen gem.
DIN 18035-6:2014-12, Tabelle 4 und 5.
Menge: 560,000 m²

**09.04.5 OBERE GEBUNDENE TRAGSCHICHT**
Obere gebundene Tragschicht für Kunststoffflächen, wasserdurchlässig, mit erhöhten Anforderungen gemäß DIN 18035-6:2014-12, wie folgt herstellen:

Asphaltart: PA 5 D WDA oder PA 8 D WDA
Bindemittelart: B 70/100
Dicke: ≥ 25 mm
Verdichtungsgrad: ≥ 90 %
Ebenheit unter der 4-m-Richtlatte: 4 m ≤ 8 mm
Wasserinfiltrationsrate: ≥ 360 mm/h

Ansonsten gelten die Anforderungen gem.
DIN 18035-6:2014-12, Tabelle 4 und 5.
Menge: 560,000 m²

**09.04.6 HAFTVERMITTLER**
Haftvermittler fachgerecht auf die gereinigte gebundene Tragschicht aufbringen.
Auftragsmenge: ca. 200 g/m²
Menge: 560,000 m²

**09.04.7 KUNSTSTOFFBELAG**
Kunststoffbelag gem. EN 14877:2013-12, wasserdurchlässig, liefern und fachgerecht einbauen.
Belagstype:
B gem. EN 14877:2013-12
Bezeichnung:
schüttbeschichteter Belag
Basisschicht:
Polyurethan gebundenes Gummigranulat, geschüttet. Schichtdicke: ca. 10 mm
Oberschicht:
Polyurethan gebundenes EPDM-Granulat, geschüttet. Schichtdicke: ca. 5 mm
Oberfläche:
EPDM-Granulat, flachgelagert
Farbe:
rot

Gesamtdicke:
ca. 15 mm
Menge: 560,000 m²

**09.04.8 SPIELFELDLINIERUNGEN**
*** Bezugsbeschreibung
Linierungen der einzelnen Spielfelder einmessen und in einem Arbeitsgang aufbringen
Anzubieten sind 3 unterschiedliche Farben.
Menge: 500,000 m

**09.04.9 ZUSCHLAG ZU VORPOSITION**
*** wie Position 09.04.8
Zulage Linierung gestrichelt
Menge: 50,000 m

**09.04.10 BASKETBALL-ZWEIMAST-STÄNDER**
Basketball-Zweimast-Ständer
aus Aluminium gefertigt
Oberfläche: natur
in einem Stück verschweißt (Schraubverbindungen nicht zulässig)
Profil: 100 x 120 mm
Wandstärke: 4 auf 6 mm steigend
Korbbefestigung direkt an der Hinterkonstruktion
Ausladung: 1,65 m
TÜV geprüft mit Zertifikat gem. DIN 1270

einschließlich:
Zielbrett aus Coplast
Sandwich-Aufbau (mehrschichtig)
mit eingegossener Gummikante
witterungsbeständig
vermindertes Aufprallgeräusch
Abm. 1,80 x 1,05 cm

einschließlich:
Basketball - Korb
aus Vollstahl
Oberfläche: feuerverzinkt und pulverbeschichtet
Farbe: orange
TÜV geprüft gem. DIN 1270

einschließlich:
Basketball-Netz
aus Herkulesseil
mit Stahleinlage, Stärke: 5 mm
schnitt und reißfest
Farbe: schwarz
TÜV geprüft gem. DIN 1270

Liefern und einbauen in Bodenhülse (extra Position) nach Herstellerangabe.

Bieterangabe Lieferant

'..........'
Menge: 2,000 St

**09.04.11 BODENHÜLSE - BASKETBALL**
Spezial-Ausführung mit Kippdeckel (pat.gesch.)
für Basketball-Zweimast-Ständer
Profil: 100 x 120 mm
Der wannenförmig ausgebildete Kipp-Deckel  ist mit Kunststoff-Belag
oder Kunstrasen beschichtbar und ist fest mit der Hülse verbunden.
Deckel mit Ketten und Schnüren sind nicht zugelassen!
Bei Montage der Basketballanlage wird der Deckel  über eine innenliegend laufende Schiene in die Deckeltasche gekippt.
Entwässerung der Deckeltasche mit Kunststoffrohr in die
Drainschicht. Die Bodenhülsen sind mit 1 St Kunststoffrohr DN 25 in die Dränschicht zu entwässern.
Betonfundament C 25/30 Abm. 100 x 100 x100 cm

Liefern und einbauen nach Herstellerangabe. Incl. Erdarbeiten.

Bieterangabe Lieferant

'..........'
Menge: 2,000 St

**09.04.12 VOLLEYBALL-WETTKAMPF-ANLAGE**
Volleyball-Wettkampf-Anlage
DVV I Prüfzeichen
aus Aluminium gefertigt
Oberfläche: eloxiert
Profil: 100 x 120 mm Wandstärke von 4 auf 6 mm steigend
Spann- und Verstellmechanik innenliegend im Profil
Höhenverstellung stufenlos bei gespanntem Netz
Netzspannung
Maßskala in den Pfosten eingelassen
TÜV geprüft
DVV I Prüfzeichen

Liefern und einbauen nach Herstellerangabe.

Bieterangabe Lieferant

'..........'
Menge: 2,000 Paar

**09.04.13 BODENHÜLSE - VOLLEYBALLPFOSTEN**
Bodenhülse für Volleyballpfosten
Spezial-Ausführung mit Kippdeckel (pat.gesch.)
abschließbar, Profil: 100 x 120 mm
Der wannenförmig ausgebildete Kipp-Deckel wird
mit Kunststoff-Belag beschichtet und ist fest mit der Hülse verbunden.
Bei Montage der Volleyballanlage wird der Deckel
über eine innenliegend laufende Schiene in die Deckeltasche gekippt.
Entwässerung der Deckeltasche mit Kunststoffrohr in die Drainschicht.
Die Bodenhülsen sind mit 1 St Kunststoffrohr DN 25 in die Dränschicht zu entwässern.
pro Anlage 2 Stück erforderlich
Betonfundament C 25/30 Abm. 80 x 80 x 80 cm
Deckel mit Ketten und Schnüren sind nicht zugelassen!

Liefern und einbauen nach Herstellerangabe. Incl. Erdarbeiten.

Bieterangabe Lieferant

'..........'
Menge: 4,000 St

**09.04.14 VOLLEYBALL-WETTKAMPFNETZ**
aus Polypropylen 4 mm, hochfest
mit Kevlar-Spannseil 11,70 m lang
seitlich eingefasste Glasfaser-Polyesterstäben
6-Punkt-Aufhängung
6 Spannschnüre mit Schnellverschluss
Netzlänge: 9,50 m
Netzhöhe: 1,00 m
Maschenweite: 10 cm
Farbe: schwarz
Prüfzeichen DVV I

Liefern und aufstellen nach Herstellerangabe.

Bieterangabe Lieferant

'..........'
Menge: 2,000 St

**09.04.15 HOCHSPRUNGKISSEN**
Größe 5 x 3 x 0,5 m, mit verschiebbarem Gitterschutzgewebe, spikessicher über
die ganze Aufsprungfläche verarbeitet - garantiert optimale Luftzirkulation. Schleißmatte fest eingearbeitet.
Inklusive zusätzlichen Zwischenboden. Schaumstoffblöcke einzeln in Schutzbezüge eingefasst (schützt die
einzelnen Blöcke bspw. beim Auf- und Abbau vor und
nach der Winterpause). Zweiteiliger Gesamtbezug.
Hochelastische, formbeständ. Inkl. Allwetterabdekcung

Liefern und aufstellen nach Herstellerangabe.

Bieterangabe Lieferant

'..........'
Menge: 1,000 St

**09.04.16 HOCHSPRUNGSTÄNDER**
Hochsprungständer, Höhe 3 Meter,
komplett aus Aluminium gefertigt. Profil 50 x 50 x 3 mm
mit abgerundeten Kanten. Lattenaufleger und Mast
vollständig eloxiert. Maßskala im Profil (in einer Nut)
eingelassen und so gegen Zerkratzen geschützt. TFuß mit integrierten Gewichten und mit Stellfüßen zum
lotrechten Aufbau. Alle Schrauben aus Edelstahl. Höheneinstellung von 50 cm bis 300 cm möglich. Nach
WA (IAAF), mit WA (IAAF)-Zertifikat.
Inkl. verstellbarer Auflagfläche und Latte aus GFK Länge 4,0 m

Liefern und aufstellen nach Herstellerangabe.

Bieterangabe Lieferant

'..........'
Menge: 1,000 St

**09.04.17 ABSPRUNGBALKEN**
Zweiteiliger Absprungbalken (bestehend aus Grundprofil
und Wendeprofil) 122 x 34 x 10 cm, gefertigt nach DIN
79005 mit WA (IAAF)-Zertifikat. Der Absprungbalken ist
aus Aluminiumgrundprofilen gefertigt und mit gehärtetem
Laufbahnbelag ausgegossen. Drehbares Wendeprofil mit
Arretierung. Wendeprofil mit Aussparung für den Kontrollstreifen. Das Grundprofil besteht aus Aluminium und ist mit einem gehärteten Laufbahnbelag (mindestens 18 mm
stark) beschichtet, 2-seitig weiß.
Inkl. Einbauwanne und Blindbalken für Dreisprung
Menge: 5,000 St

**09.04.18 ELASTISCHER KANTENSTEIN**
Elastic-Randstein, schwarz, 100/6/30 cm
Elastic Randstein aus Polymerbeton, mit fest eingearbeitetem Gummiprofil aus EPDM.
Farbe: schwarz,
Maße L/B/H: 100/6/30 cm,
liefern sowie höhen- und fluchtgerecht in gerader oder gebogener Strecke verlegen und nach Herstellervorschrift auf einem mindestens 10 cm starken Betonbett mit 8 cm breiten Seitenstützen aus Betongüte C12/15 nach EN 206/1 einbauen. Inkl. Eckstücke
Menge: 65,000 m

**09.04.19 VLIES**
Auf vorbereitetem Untergrund

Typ: Spunbond 011/200 GRK 3 GRK 4 oder gleichwertig
Mechanisch vernadeltes Endlosfaserfilament aus 100 %
Polyesterfasern grau, zum Trennen, Bewehren und
Filtern, mit folgenden Eigenschaften:

Flächengewicht 200 g/m²
Dicke (2 kPa) 2,90 mm
Höchstzugkraft längs 15 kN/m
Höchstzugkraft quer 11,4 kN/m
Höchstzugkraftdehnung
längs 56 %
quer 66 %
Stempeldurchdrückkraft 1980 N
Durchschlagverhalten 20,8 mm
Charakteristische Öffnungsweite 110 µm
Wasserdurchlässigkeitsbeiwert 3,8 10-3m/s

liefern und vollflächig aufbringen.
Menge: 100,000 m²

**09.04.20 SAND WEITSPRUNG**
Quarzsand,  Körnung 0,1/2 mm als Weitsprungsand
in die Sprunggrube ein-

bringen und einebnen.
Sand ohne Feinkornanteile, sauber, kalkfrei
und stets rieselfähig.

Einbaudicke: 30 -40 CM

Einbauort  :Spielfeld
Menge: 40,000 m³

#### Bereich 09.05 ALLWETTERPLATZ II

**09.05.1 BAUGRUND PLANIEREN VERDICHTEN**
Baugrund  für Wege  und Plätze planieren und verdichten. Abweichung von der Nennhöhe +- 3 cm.
Verformungsmodul EV2: > 45MN/m²
Menge: 600,000 m²

**09.05.2 KONTROLLPRÜFUNG EIGENÜBERWACHUNG**
Kontrollprüfung zur Ermittlung der erreichten Tragfähigkeit ausführen mittels Plattendruckversuch (Doppelversuch). Die Leistung beinhaltet die Bereitstellung der erforderlichen Geräte. Die Ausführung kann durch den AN erfolgen. Die Ergebnisse sind der Bauleitung vorzulegen.
Menge: 2,000 St

**09.05.3 TRAGSCHICHT 150 MN/M²**
Tragschicht aus Schotter-Splitt-Gemisch kornabstufung lt. TL Min-StB 2000 und ZTVT-StB 19995/2002 herstellen. Abweichung von der Nennhöhe +/- 2 cm.
Ausführung: auf vorh. Frostschutzschicht
Körnung: 0/32
Einbaudicke : ca. 20 cm
Verformungsmodul EV2: = 150 MN/m²
Umrechnungsfaktor STS verdichtet 2,08 t/m³
Umrechnungsfaktor STS lose 1,80 t/m³
Abgerechnet wird nach Auftragsprofilen. Es ist die Einbaumenge durch Lieferscheine zu belegen.
Menge: 260,000 m³

**09.05.4 UNTERE GEBUNDENE TRAGSCHICHT**
Untere gebundene Tragschicht für Kunststoffflächen, wasserdurchlässig, mit erhöhten Anforderungen gemäß DIN 18035-6:2014-12, wie folgt herstellen:

Asphaltart: PA 11 T WDA oder PA 16 T WDA
Bindemittelart: B 70/100
Dicke: ≥ 40 mm
Verdichtungsgrad: ≥ 90 %
Ebenheit unter der 4-m-Richtlatte: 4 m ≤ 8 mm
Wasserinfiltrationsrate: ≥ 360 mm/h

Ansonsten gelten die Anforderungen gem.
DIN 18035-6:2014-12, Tabelle 4 und 5.
Menge: 560,000 m²

**09.05.5 OBERE GEBUNDENE TRAGSCHICHT**
Obere gebundene Tragschicht für Kunststoffflächen, wasserdurchlässig, mit erhöhten Anforderungen gemäß DIN 18035-6:2014-12, wie folgt herstellen:

Asphaltart: PA 5 D WDA oder PA 8 D WDA
Bindemittelart: B 70/100
Dicke: ≥ 25 mm
Verdichtungsgrad: ≥ 90 %
Ebenheit unter der 4-m-Richtlatte: 4 m ≤ 8 mm
Wasserinfiltrationsrate: ≥ 360 mm/h

Ansonsten gelten die Anforderungen gem.
DIN 18035-6:2014-12, Tabelle 4 und 5.
Menge: 560,000 m²

**09.05.6 HAFTVERMITTLER**
Haftvermittler fachgerecht auf die gereinigte gebundene Tragschicht aufbringen.
Auftragsmenge: ca. 200 g/m²
Menge: 560,000 m²

**09.05.7 KUNSTSTOFFBELAG**
Kunststoffbelag gem. EN 14877:2013-12, wasserdurchlässig, liefern und fachgerecht einbauen.
Belagstype:
B gem. EN 14877:2013-12
Bezeichnung:
schüttbeschichteter Belag
Basisschicht:
Polyurethan gebundenes Gummigranulat, geschüttet. Schichtdicke: ca. 10 mm
Oberschicht:
Polyurethan gebundenes EPDM-Granulat, geschüttet. Schichtdicke: ca. 5 mm
Oberfläche:
EPDM-Granulat, flachgelagert
Farbe:
rot

Gesamtdicke:
ca. 15 mm
Menge: 560,000 m²

**09.05.8 SPIELFELDLINIERUNGEN**
*** Bezugsbeschreibung
Linierungen der einzelnen Spielfelder einmessen und in einem Arbeitsgang aufbringen
Anzubieten sind 3 unterschiedliche Farben.
Menge: 500,000 m

**09.05.9 ZUSCHLAG ZU VORPOSITION**
*** wie Position 09.05.8
Zulage Linierung gestrichelt
Menge: 50,000 m

**09.05.10 BASKETBALL-ZWEIMAST-STÄNDER**
Basketball-Zweimast-Ständer
aus Aluminium gefertigt
Oberfläche: natur
in einem Stück verschweißt (Schraubverbindungen nicht zulässig)
Profil: 100 x 120 mm
Wandstärke: 4 auf 6 mm steigend
Korbbefestigung direkt an der Hinterkonstruktion
Ausladung: 1,65 m
TÜV geprüft mit Zertifikat gem. DIN 1270

einschließlich:
Zielbrett aus Coplast
Sandwich-Aufbau (mehrschichtig)
mit eingegossener Gummikante
witterungsbeständig
vermindertes Aufprallgeräusch
Abm. 1,80 x 1,05 cm

einschließlich:
Basketball - Korb
aus Vollstahl
Oberfläche: feuerverzinkt und pulverbeschichtet
Farbe: orange
TÜV geprüft gem. DIN 1270

einschließlich:
Basketball-Netz
aus Herkulesseil
mit Stahleinlage, Stärke: 5 mm
schnitt und reißfest
Farbe: schwarz
TÜV geprüft gem. DIN 1270

Liefern und einbauen in Bodenhülse (extra Position) nach Herstellerangabe.

Bieterangabe Lieferant

'..........'
Menge: 2,000 St

**09.05.11 BODENHÜLSE - BASKETBALL**
Spezial-Ausführung mit Kippdeckel (pat.gesch.)
für Basketball-Zweimast-Ständer
Profil: 100 x 120 mm
Der wannenförmig ausgebildete Kipp-Deckel  ist mit Kunststoff-Belag
oder Kunstrasen beschichtbar und ist fest mit der Hülse verbunden.
Deckel mit Ketten und Schnüren sind nicht zugelassen!
Bei Montage der Basketballanlage wird der Deckel  über eine innenliegend laufende Schiene in die Deckeltasche gekippt.
Entwässerung der Deckeltasche mit Kunststoffrohr in die
Drainschicht. Die Bodenhülsen sind mit 1 St Kunststoffrohr DN 25 in die Dränschicht zu entwässern.
Betonfundament C 25/30 Abm. 100 x 100 x100 cm

Liefern und einbauen nach Herstellerangabe. Incl. Erdarbeiten.

Bieterangabe Lieferant

'..........'
Menge: 2,000 St

**09.05.12 VOLLEYBALL-WETTKAMPF-ANLAGE**
Volleyball-Wettkampf-Anlage
DVV I Prüfzeichen
aus Aluminium gefertigt
Oberfläche: eloxiert
Profil: 100 x 120 mm Wandstärke von 4 auf 6 mm steigend
Spann- und Verstellmechanik innenliegend im Profil
Höhenverstellung stufenlos bei gespanntem Netz
Netzspannung
Maßskala in den Pfosten eingelassen
TÜV geprüft
DVV I Prüfzeichen

Liefern und einbauen nach Herstellerangabe.

Bieterangabe Lieferant

'..........'
Menge: 2,000 Paar

**09.05.13 BODENHÜLSE - VOLLEYBALLPFOSTEN**
Bodenhülse für Volleyballpfosten
Spezial-Ausführung mit Kippdeckel (pat.gesch.)
abschließbar, Profil: 100 x 120 mm
Der wannenförmig ausgebildete Kipp-Deckel wird
mit Kunststoff-Belag beschichtet und ist fest mit der Hülse verbunden.
Bei Montage der Volleyballanlage wird der Deckel
über eine innenliegend laufende Schiene in die Deckeltasche gekippt.
Entwässerung der Deckeltasche mit Kunststoffrohr in die Drainschicht.
Die Bodenhülsen sind mit 1 St Kunststoffrohr DN 25 in die Dränschicht zu entwässern.
pro Anlage 2 Stück erforderlich
Betonfundament C 25/30 Abm. 80 x 80 x 80 cm
Deckel mit Ketten und Schnüren sind nicht zugelassen!

Liefern und einbauen nach Herstellerangabe. Incl. Erdarbeiten.

Bieterangabe Lieferant

'..........'
Menge: 4,000 St

**09.05.14 VOLLEYBALL-WETTKAMPFNETZ**
aus Polypropylen 4 mm, hochfest
mit Kevlar-Spannseil 11,70 m lang
seitlich eingefasste Glasfaser-Polyesterstäben
6-Punkt-Aufhängung
6 Spannschnüre mit Schnellverschluss
Netzlänge: 9,50 m
Netzhöhe: 1,00 m
Maschenweite: 10 cm
Farbe: schwarz
Prüfzeichen DVV I

Liefern und aufstellen nach Herstellerangabe.

Bieterangabe Lieferant

'..........'
Menge: 2,000 St

#### Bereich 09.06 WURFANLAGEN

**09.06.1 KUGELSTOß- UND HAMMERWURFRING**
- 2,135 m Durchmesser
- Mit eingegossener Betonplatte
- Aus Aluminium-T-Profil zur optimalen Formstabilität
- Eingeschweißte Stege zur zusätzlichen Stabilisierung
- Mit 2 Entwässerungen

Fabrikat:

'.........'
Menge: 2,000 St

**09.06.2 KUGELSTOßBALKEN**
- Kugelabstoßbalken
- Material: Vollkunststoff
- Geeignet für L2797 (Kugelstoßring mit Betonplatte)
- Form: Stoßseitig geformt, sektorseitig gerade
- Farbe: Weiß
- IAAF zertifiziert

Fabrikat:

'.........'
Menge: 1,000 St

**09.06.3 SCHUTZGITTER HÖHE 4 M**
- Zum Einstellen in Bodenhülsen
- 10 Pfosten mit Galgenauslage, Alu-Profil 80 x 80 x 3 mm mit Radius, mit zusätzlicher Innenverstärkung, alunatur, mit Seilaufwicklern
- Inklusive Bodenhülsen
- Lieferung inkl. Netz, Netzvorrichtung und Sandsäcke

Fabrikat:

'.........'
Menge: 1,000 St

### Titel 10 WEGEBAUARBEITEN

**10.1 ABSTECKUNG GEM. AUSFÜHRUNGSPLAN**
*** Pauschalposition
Absteckung für alle Gewerke gemäß georef.Ausführungsplan durch AN
Absteckung aller Gewerke dieser Leistungsbeschreibung.
Der AN hat die in Par. 3 Nr. 2 VOB/B beschriebenen Absteckungs- und Vermessungsarbeiten im Vorfeld der Bauausführung selbst auszuführen oder ausführen zu lassen.
Abzustecken sind die Gradiente aller Wege sowie die Belagsränder.
Abstand zwischen den Absteckpunkten der Wegegradiente in Kurven max. 1 m, Abstand zwischen den Absteckpunkten der Wegegradiente in geraden Abschnitten max. 10 m.
Die Absteckungs- und Vermessungsarbeiten sind im Einvernehmen mit dem Auftraggeber durchzuführen und abnehmen zu lassen.
Als Vermessungsgrundlage wird ein georeferenzierter Ausführungsplan in digitaler Form (AutoCAD-Datein;dwg-/dxf-Format) zur Verfügung gestellt.
Der AN haftet für alle zur Absteckung erforderlichen Konstruktionen, er hat alle notwendigen Festpunkte selbst einzurichten sowie diese während der Bauzeit zu sichern, zu schützen und zu unterhalten.
Eventuell erforderliche Änderungen der Absteckung dürfen nur im Einvernehmen mit dem Auftraggeber und nach dessen Freigabe durchgeführt werden.
Sämtlicher Absteckungs- und Vermessungsaufwand zur Herstellung aller beschriebenen Leistungen ist mit dieser Position abgegolten.
Menge: 1,000 psch

**10.2 BAUGRUND PLANIEREN VERDICHTEN**
Baugrund  für Wege  und Plätze planieren und verdichten. Abweichung von der Nennhöhe +- 3 cm.
Verformungsmodul EV2: > 45MN/m²
Menge: 600,000 m²

**10.3 KONTROLLPRÜFUNG EIGENÜBERWACHUNG**
Kontrollprüfung zur Ermittlung der erreichten Tragfähigkeit ausführen mittels Plattendruckversuch (Doppelversuch). Die Leistung beinhaltet die Bereitstellung der erforderlichen Geräte. Die Ausführung kann durch den AN erfolgen. Die Ergebnisse sind der Bauleitung vorzulegen.
Menge: 3,000 St

**10.4 KONTROLLPRÜFUNG TRAGFÄHIGKEIT**
Kontrollprüfung zur Ermittlung der erreichten Tragfähigkeit ausführen mittels Plattendruckversuch (Doppelversuch). Die Leistung beinhaltet die Bereitstellung der erforderlichen Geräte. Die Prüfberichte und ein maßstäblicher Lageplan sind der Bauleitung vorzulegen.
Menge: 3,000 St

**10.5 UNTERGRUNDVERBESSERUNG HERSTELLEN 32/63**
Verbesserung von wenig tragfähigem Untergrund
profilgerecht oder nach Unterlagen des AG
herstellen. Material gleichmäßig verteilen und einwalzen.
Das Herstellen des Planums wird ggf. gesondert
vergütet. Zu verbessern ist das Planum.
Schotter Körnung 32/63 mm liefern und einbauen.
Abgerechnet wird nach Auftragsprofilen über dem
Untergrund / Unterbau vor dem Einwalzen oder
nach Lieferscheinen. Umrechnungsfaktor: 1,75 t/m³
Menge: 50,000 m³

**10.6 FROSTSCHUTZSCHICHT 100 MN/M²**
Frostschutzschicht einbauen und verdichten aus Schotter 0/32 Kornabstufung und Einbau gemäß ZTV Sob-StB 04/07 Sollhöhe
+- 2 cm.
Verformungsmodul EV2: = 100 MN/m²
Einbaudicke: --------------- cm
Umrechnungsfaktor STS verdichtet 2,08 t/m³
Umrechnungsfaktor STS lose 1,80 t/m³
Abgerechnet wird nach Auftragsprofilen. Es ist die Einbaumenge durch Lieferscheine zu belegen.
Menge: 180,000 m³

**10.7 TRAGSCHICHT 120 MN/M²**
Tragschicht aus Schotter-Splitt-Gemisch kornabstufung lt. TL Min-StB 2000 und ZTVT-StB 19995/2002 herstellen.Abweichung von der Nennhöhe +/- 2 cm.
Ausführung: auf vorh. Frostschutzschicht
Körnung: 0/32
Einbaudicke : ca. 20 cm
Verformungsmodul EV2: = 120 MN/m²
Umrechnungsfaktor STS verdichtet 2,08 t/m³
Umrechnungsfaktor STS lose 1,80 t/m³
Abgerechnet wird nach Auftragsprofilen. Es ist die Einbaumenge durch Lieferscheine zu belegen.
Menge: 120,000 m³

**10.8 MÖRTELSTÜTZE C 20/25**
Betonkeil zur Sicherung der Belagsränder aus Beton C 20/25 herstellen.  Einzukalkulieren die erforderliche Planie und Verdichtung des Untergrunds und 20cm Schottertragschicht.
OK Keil 4 cm unter OK Pflaster; Schräge 1:1 hochgezogen.
Abmessung: 20/25 cm
Menge: 10,000 m

**10.9 BETONKANTENSTEIN 100/30/8 CM**
Randeinfassung aus tausalzbeständigem Betonkantenstein nach DIN 483 auf durchgehender Betonbettung C 20/25 mit außenseitig durchgehender abgeschrägter Rückenstütze bis 2/3 der Steinhöhe und 20 cm Tragschicht herstellen. Sämtliche Kanten außschl. 90 Grad sind auf Gehrung zu schneiden. Die Fugen sind mit tausalzbeständigem Zementmörtel, Zementgehalt 600 Kg/m³ zuverfüllen.
Die Leistung beinhaltet die erforderliche Planie und Verdichtung des Untergrunds und die Schottertragschicht Breite 30 cm sowie wenn notwendig Dehnungsfugen alle 15 m auch im Betonfundament.
Einzukalkulieren ist ebenfalls das Nacharbeiten/Fasen der Ecken und Einschneiden auf Länge.
Ausführung: Einfassung Pflaster
Abmessung: 100/30/8 cm
Fundament: Dicke 15 cm
Tragschicht: 20 cm Schotter 0/32
Fase: nach innen
Menge: 520,000 m

**10.10 BETONKANTENSTEIN 100/40/8 CM**
Randeinfassung aus tausalzbeständigem Betonkantenstein nach DIN 483 auf durchgehender Betonbettung C 20/25 mit außenseitig durchgehender abgeschrägter Rückenstütze bis 2/3 der Steinhöhe und 15 cm Tragschicht herstellen. Sämtliche Kanten außschl. 90 Grad sind auf Gehrung zu schneiden. Die Fugen sind mit tausalzbeständigem Zementmörtel, Zementgehalt 600 Kg/m³ zuverfüllen.
Die Leistung beinhaltet die erforderliche Planie und Verdichtung des Untergrunds und die Schottertragschicht Breite 30 cm sowie wenn notwendig Dehnungsfugen alle 15 m auch im Betonfundament.
Einzukalkulieren ist ebenfalls das Nacharbeiten/Fasen der Ecken und Einschneiden auf Länge.
Ausführung: Einfassung Pflaster
Abmessung: 100/40/8 cm
Fundament: Dicke 15 cm
Tragschicht: 20 cm Schotter 0/32
Fase: nach innen
Menge: 30,000 m

**10.11 PFLASTERBELAG AUS BETONSTEIN 30/30/8 CM**
Pflasterbelag aus Betonstein, tausalzbeständig, nach DIN 18501 auf 4 cm Bettungsmaterial 0/5 mm herstellen, mit Brechsand 0/3 einschlämmen u. anschließend reinigen. Bettungs- und Fugenmateial kornabgestuft und filterstabil zueinander.
Verlegeart: Reihen, Halbverband
Farbe: Grau
Abmessung: 30 x 30 x 8 cm - mit Fase
Fugenbreite: 2-3 mm
Menge: 450,000 m²

**10.12 ZULAGE PFLASTER - SCHNEIDEN DES BETONPFLASTERBELAGS**
Zuschlag zur Vorpos. "Betonpflaster"
Einschneiden des Pflasterbelages aus Betonsteinen an Einfassungen etc.
Menge: 400,000 m

**10.13 ANPFLASTERN AN EINBAUTEIL**
Fläche zwischen Pflasterbelag und Einbauteil auspflastern.
Material: Naturstein nach DIN 18502 auf 5 cm Splittbett verlegen und verfugen.
Farbe: hellgrau
Material: Granit, Mosaikpflaster 6/6/6 cm
Oberfläche: gesägt gestockt
Verlegeart: Reihen
Fugenbreite: 0,5 - 1,5 cm
Inklusive 4 cm Bettungsmaterial 0/5 mm herstellen, mit Brechsand 0/3 einschlämmen u. anschließend reinigen. Bettungs- und Fugenmateial kornabgestuft und filterstabil zueinander.
Menge: 5,000 m²

**10.14 BETONRASENLINER 40/40/12 cm**
Rasenlinerplatte aus Beton. Verlegung auf 5 cm Sand/Splittgemisch 0/5, einschl. Substratverfüllung und Ansaat
Abmessung: 40/40/12 cm, Verfüllen der Fläche mit Erdsubstrat aus:
2 Teile Oberboden, nicht bindig
1 Teil Sand, gewaschen
1 Teil Lava 5/8 Einschl. 20 g/m² Osmocote Sierra blend
Dauerdünger und mind. 4 Wässergänge
Einschl. Ansaat mit 15 g/m2 RSM 5.1.1,Parkplatzrasen
Substrat nach Setzung 0,5 - 1 cm unter OK Gitterstein
Menge: 25,000 m²

**10.15 TOK - BAND MIT VORANSTRICH**
Anschmelzband fachgerecht einbauen. Einschl. Voranstrich.
Menge: 50,000 m

**10.16 BITUMINÖSE TRAGSCHICHT 0/32, AC 32 TN**
Bituminöse Tragschicht nach ZTV Asphalt-StB 07, EN 12 591 mit Straßenbaubitumen 70/100 herstellen. Anteil an gebrochenem Korn über 70 Gew.-%. Einbau mit Fertiger.
Körnung: 0 - 32 mm
Einbaudicke: 12 cm
Hohlraumgehalt in Vol.%: 4-10%
Verdichtung: mindestens 97%
Ebenflächigkeit: Spaltweite unter 4 m Latte:< 0,6 cm
Ein Soll-/Ist-Nachweis ist zu erstellen.

Dicke: 12 cm = Gewicht 280 kg/m²
Menge: 25,000 m²

**10.17 ZULAGE BITUMINÖSE TRAGSCHICHT - VON HAND**
Zulage zu Bituminöse Tragschicht für Einbau von Hand
Menge: 25,000 m²

**10.18 ASPHALT REINIGEN UND VORSPRITZEN**
Asphalttragschicht reinigen, Kehrgut entfernen und Decke mit bitumenhaltigen Haftkleber mit > 0,2-0,3 kg/m2 verdüst vorspritzen.
Position kommt nur zur Ausführung wenn Deckschichtbau nicht unmittelbar nach Tragschichteinbau vorgenommen werden kann.
Menge: 25,000 m²

**10.19 BITUMINÖSE DECKSCHICHT 0/11, AC 11 DN**
Bituminöse Deckschicht aus splittarmem Asphaltbeton nach ZTV Asphalt-StB 07, EN 12 591 auf der bituminösen Tragschicht  herstellen.
Körnung: 0/11 mm
Bindemittel: 50/70
Bindemittelgehalt: 6,8 - 8 Gew.%
Verdichtung: > 96%
Hohlraumgehalt: 2-6%
Ebenflächigkeit: < 0,6 cm unter 4 m Latte
Ein Soll-/Ist-Nachweis ist zu erstellen.

Dicke: 4 cm = Gewicht 100 kg/m²
Menge: 25,000 m²

**10.20 ZULAGE BITUMINÖSE DECKSCHICHT - VON HAND**
Zulage zu Bituminöse Deckschicht auf der bituminösen Tragschicht herstellen.
Einbauart: von Hand
Menge: 25,000 m²

**10.21 AUSTRITTSROST RECHTECKMASCHEN**
Fußrost mit L-Stahlrahmen und herausnehmbarem Gitterrost in Pflasterbelag einbauen. Einschl. der erforderlichen Schneidearbeiten und Betonfundament 10 cm.
Abmessungen: 60/40 cm
Rost: Rechteckmaschen 30/10 mm,verzinkt
Aussteifung an der Mitte Rostunterseite
1x mit Bandstahl 10/3 mm.
Gesamte Konstruktion feuerverzinkt
Menge: 2,000 St

**10.22 TRAUFPLATTEN**
Plattenbelag als Traufstreifen auf 5 cm Sandbett und 25 cm Tragschicht verlegen. Einschließlich Verdichtung.
Ausführung :mit Betonkeil 20/25 cm an der gebäudeabgewandten Seite
Material: Beton, grau
Oberfläche: sandgestrahlt
Abmessung: 40/40/5 cm
Bandbreite: 40 cm, mit 1 cm Splittfuge an Wand
Menge: 15,000 m

### Titel 11 MAUERN UND TREPPEN

**11.1 MAUERSCHEIBEN 45 CM**
Betonmauerscheiben, armiert, auf Tragschicht aus Mineralbeton und Betonfundament lt. Herstellervorschrift versetzen. Verfüllung hinter SMS und Verdichtung mit sandigem Auffüllmaterial und Abkleben der Fugen.
Höhe: 45 cm
Baulänge: 100-50 cm
Material: mit Rundeisenarmierung rückseitig
Wandstärke: 12 cm
Fundament: nach Herstellerangabe.
Scheibenfugen mit Dachpappe o.ä.geschlossen
Typ: Mauerscheibe, bewehrt
Oberfläche: glatt, Sichtbeton
Belastung: Pflaster begehbar
Menge: 5,000 m

**11.2 TREPPENFUNDAMENT FÜR BIS ZU 5 STUFEN**
Betonfundament mit Stufenvorprofilierung auf 40 cm Frostschutzschotter 0/45 herstellen. Oberseite aufgerauht.
Ausführung: für Blockstufen
Betongüte: C 20/25-WASSSERDURCHLÄSSIG - DRÄNBETON
Einbautiefe Beton im Mittel: 60 cm
Abgerechnet wird nur der Beton
Menge: 5,000 m³

**11.3 BETONBLOCKSTUFEN H 15 CM**
Blockstufen auf 5 cm Mörtelbett MG III höhen- und fluchtgerecht setzen. Fundament nach eigener Pos.
Material: Beton
Abmessung: 15/32 cm
Längen: 120, 135, 150 cm
Oberflächen: sandgestrahlt
Farbe: grau
Menge: 15,000 m

### Titel 12 AUSSTATTUNG

**12.1 PUNKTFUNDAMENT 40/40/60 CM**
Punktfundament mit Aussparung 10/10/30 cm aus Beton C 20/25 einschl. erforderlicher Erdarbeiten und Schalung herstellen. Oberkante 10 cm unter FOK
Abmessung: 40/40/60 cm
Menge: 10,000 St

**12.2 FAHRRADANLEHNBÜGEL AUS FLACHSTAHL 80/10 MM PULVERBESCHICHTET**
Anlehnbügel Breite 850 mm, pulverbeschichtet, zum Einbeton. Breite 850 mm, pulverbeschichtet, zum Einbeton.

Anlehnbügel aus Flachstahl (80 x 10 mm). Quersteg 560 mm über Flur.

Nutzung : doppelseitig
Befestigungsart : zum Einbetonieren
Material : Stahl
Oberfläche : feuerverzinkt und pulverbeschichtet Farbe nach Angabe BH
B x T x H : 850 x 80 x 1100 mm
empfohlene Einbautiefe : 250 mm
Höhe über Flur : 850 mm
Rohr-Ø/ Profilmaße : 80 x 10 mm
Gewicht : 25 kg
Anlieferung : montiert
Quersteg : mit
Menge: 4,000 St

**12.3 SITZBANK AUS HOLZ UND STAHL - MIT LEHNE**
Lieferung und Montage einer Bank mit Rückenlehne und Armlehnen liefern und einbauen. Füsse aus feuerverzinktem Stahl, zusätzlich pulverbeschichtet in DB 703, Bodenbefestigung. Sitzfläche und Rückenlehne aus Esche (Lasur "Eiche mittel").
Länge 1800 mm, Gesamthöhe 830 mm, Sitztiefe 430 mm, Sitzhöhe 430 mm, Armlehnenhöhe ca, 630 mm
Incl. 4 x Spreizanker zur Bodenmontage, Fundamenten nach Herstellerangabe und der erforderlichen Erdarbeiten
Menge: 2,000 St

**12.4 ABFALLBEHÄLTER 45 LITER MIT ASCHER**
Abfallbehälter viereckig mit Deckel ohne Ascher
B/T/H  300 x 300 x 600 mm
Gesamthöhe: ca. 980 mm,
Korpus aus Edelstahlblech, ,

ALU Innenbehälter, Inhalt ca. 45 Liter,
Ständer Rechteckrohr 100 x 80 mm
verlängert zum Einbetonieren
mit 8 mm dicken Deckel stabil verschweißt,

Ständer mit Deckel HT feuerverzinkt,(ca. 600°)
und alle Teile mit 2-facher Pulverbeschichtung,
Farbe nach Angabe AG mit Ascher

Ascher Behälter mit federgelagertem Boden zum Entleeren,
unterseitig am Behälterdeckel verschraubt.
Kompl. Ausführung aus Edelstahl.

Fundament und Erdarbeiten: nach Herstellerangabe

Bieterangabe Lieferant

---------------
Menge: 3,000 St

### Titel 14 METALLBAUARBEITEN

**14.1 METALLGITTERZAUN VERZINKT H 160M**
Metallgitterzaun liefern und fachgerecht versetzen. Einschl. Erdaushub mit Abfuhr für Fundamente. Fundamentoberkante 10 cm unter fertiger Geländehöhe.
Material feuerverzinkt
Farbe: verzinkt
Gittermatten: waagrecht verlaufende, gelochte U-Profile 9/20/9/2 mm mit durchgesteckten verschweißten Rundstäben
Gitterlänge: 250 cm
Zaunhöhe: 160 cm
Maschenweite 5/20 cm
Pfosten: Rechteckrohr 60/40/2 mit Stahlabdeckkappen
Fundamente: 30/30/50 aus C12/15
Pfostenlänge: Zaunhöhe zzgl. > 45 cm
Befestigung der Matten lt. Herstellervorschrift mit Edelstahlklemmbügel und V 2A Schrauben.
Menge: 10,000 m

**14.2 SCHIEBETOR FREITRAGEND H 1600mm / LW 1500mm + 6500mm**
Schiebetoranlage 8000mm gesamte Lichte Weite. 1500mm Nebentüre + 6500mm Schiebetor (ohne Antrieb) mit Auflaufschuh.
Tor- und Türfüllung: Doppelstabmatten 8/6/8 mm, Maschweite 50 x 200mm
Rahmen: 60 x 40mm

Torflügel, Rahmen mit Unterholm inkl. Mattenfüllung fest in den Rahmen verschweißt.
Doppelführungspfosten/ -säule und Doppeleinlaufpfosten aus
Stahl-Rohrprofil.
Unterholhöhe 160 mm
Torführung über verdecktes Tragrollensystem im Unterholm mit doppeltkugelgelagerten Tandem-Tragrollen.
Torflügel und Führungssäulen : aus feuerverzinktem Material  nach DIN EN ISO 1461

Mit Einsteckschloss und Profilzylinder in Nebentür und Schiebetor.
Nebentüre 1500 mm
Höhe der Toranlage 1600mm

Mit Zaunanschluss
Pfostenprofil 100 x 100mm
Pfostenkappen aus Aluminium

Inkl. Montage und aller notwendigen Kleinteile.
Fundamente siehe getrennte Position.
Menge: 1,000 St

**14.3 FUNDAMENTE FÜR SCHIEBETOR**
Fundamente für Toranlage aus Beton C 20/25 einschl.
erforderlicher Erdarbeiten und Schalung herstellen. Oberkante 5 cm
unter FOK.
Abmessungen: ~300/80/80 cm
~3 x 60/60/80 cm
bzw. nach Herstellerangaben
Menge: 1,000 St

**14.4 HANDLAUF AUS EDELSTAHL**
Handlauf aus Edelstahl V4A, Rundrohr 42 mm Oberfläche kugelgestrahlt, Länge ca. 290 cm
Verschweißt mit Verbindungsteil der Nachfolgepos.
Verschließen des Rundrohres mit verschliffener Endkappe
Einschl. 2 Montageflachstahl, Edelstahl, 75/20/5 mm mit Handlauf verschweißt
2 Gewindebohrungen für Verschraubung mit geeigneten Madenschrauben mit Flachstahlplatte der Nachfolgepos.
Einschl. 2 St. Stahlplatte, Montageflachstahl
verzinkt, mit 2 Bohrungen für Verschraubung an Garagenmauer mit geeignetem Einschlag- oder Klebedübel
Einschl. 2 St. Endausbildung im Radius 5 cm und an den Enden mit verschliffener Endkappe
Menge: 5,000 m

**14.5 HANDLAUFPFOSTEN**
Pfosten für Handlauf aus 2 L-Stahl 45/30/1400 mm unten mit Abstandsflachstahl 40/60/5 versschweißt.
Oben 2x verschraubt mit M 6
Fundament: 30/30/50 cm Beton  C 16/20 einschllich Erdarbeiten
Menge: 6,000 St

### Titel 15 PFLANZ- UND RASENBAUARBEITEN

**15.1 RASENFEINPLANIE**
Feinplanung für Rasenflächen herstellen. Abweichung von der Sollhöhe +-2 cm.  Anschluss an Beläge 2 cm unter Belagsoberkante. Steine, Fremdkörper über 3 cm Durchmesser, schwerverrottbare Pflanzenteile ablesen. Sie werden Eigentum des AN und sind zu beseitigen.
Menge: 1500,000 m²

**15.2 ANSAAT - GEBRAUCHSRASEN RSM 2.1**
Ansaat von Gebrauchsrasen. Das Saatgut ist gleichmäßig aufzubringen und einzuarbeiten. Regelsaatgutmischung
Fabrikat: RSM 2.1. Das Saatgut hat den gesetzlichen Bestimmungen für Handelsgut zu entsprechen.
Einbaumenge pro m²: 25 g
Menge: 1500,000 m²

### Titel 16 PFLEGE GRÜNFLÄCHEN

**16.1 FERTIGSTELLUNGSPFLEGE - GEBRAUCHSRASEN MÄHEN**
Gebrauchsrasen mähen. Das Schnittgut ist aufzunehmen. Es wird Eigentum des Auftragnehmers und ist zu beseitigen.

=EUR: ---------------
(Vom Bieter einzutragen)

Anzahl der Schnitte: 4

(Angebotener Einheitspreis versteht sich für alle 4 Schnitte pro Quadratmeter)
Menge: 1500,000 m²

**16.2 FERTIGSTELLUNGSPFLEGE - DÜNGEN**
Düngen der Rasenflächen nach dem Auflaufen mit phosphorbetontem NPK Langzeit-Starterdünger für Neuanlagen oder Nachsaaten geeignet. Düngemenge 25 g/m²

=EUR: ---------------
(Vom Bieter einzutragen)

Arbeitsgänge: 2

(Angebotener Einheitspreis versteht sich  für alle beiden Arbeitsgänge pro Quadratmeter)
Menge: 1500,000 m²

**16.3 FERTIGSTELLUNGSPFLEGE - WÄSSERN**
Rasenfläche bei Bedarf wässern. Das Wasser ist zu liefern.

=EUR: ---------------
(Vom Bieter einzutragen)

Arbeitsgänge: 4

(Angebotener Einheitspreis versteht sich  für alle 4 Wässergänge pro Quadratmeter)
Menge: 1500,000 m²
